# Campo de fútbol y vestuarios en Covelo. Pontevedra

- Propiedad del archivo: SOFT S.A.
- Formato: FIEBDC-3/2002
- Programa: Presto 8.8
- Fecha de los precios: 31/01/2000
- Divisa: EUR
- Costes indirectos: 2 %
- Código: DIPUTACION (20/12/1996)
Importe: 350760.59

## 001.COVELO TRABAJOS PREVIOS Y DEMOLICIONES (10/02/1997)
Importe: 2534.88

**001.01** ml Desmontaje barandilla perimetral (10/02/1997)
312.99 ml × 1.85 (1.89 con costes indirectos) = 591.55
Desmontaje de barandilla perimetral existente en la zona sometida a obras, incluso eliminación de pocetes de cimentación, elementos de fijación y anclaje de cualquier tipo, carga sobre camión, transporte a vertedero autorizado o a lugar que especifique la propiedad, relleno de oquedades. Incluso p.p. de lijado, aplicación antoxidante y aplicación de 2 manos de pintura. Incluso p.p. de medios auxiliares necesarios para la correcta ejecución de esta unidad. Medida la longitud ejecutada totalmente terminada. Para levantar la barandilla se hará de la forma más delicada posible para su posible reutilización.

| Código | Ud | Descripción | Rendimiento | Precio | Importe |
|---|---|---|---|---|---|
| O01OA070 | h. | Peón ordinario (mano de obra; 30/05/2013) | 0.147 | 11.72 | 1.72 |
| MMTG.3a | h | Camión 8 m3 c/grúa hid 7 tm (maquinaria; 10/02/1997) | 0.003 | 28.85 | 0.09 |
| %0200 |  | Medios auxiliares (05/03/2004) | 2 % | 1.81 | 0.04 |
|  |  | Total |  |  | 1.85 |

| Medición | Uds. | Largo | Parcial |
|---|---|---|---|
|  | 1 | 46.2 | 46.20 |
|  | 4 | 1.2 | 4.80 |
|  | 1 | 3.2 | 3.20 |
|  | 1 | 3.68 | 3.68 |
|  | 1 | 43.8 | 43.80 |
|  | 1 | 1.88 | 1.88 |
|  | 1 | 53.6 | 53.60 |
|  | 1 | 100.95 | 100.95 |
|  | 1 | 54.88 | 54.88 |
| Total |  |  | 312.99 |

**001.02COV** u Demolición de banquillos existentes (10/02/1997)
2 u × 312.5 (318.75 con costes indirectos) = 637.50
Demolición de banquillos existentes en la zona sometida a obras, mediante medios mecánicos y manuales. Incluso p.p. de eliminación de cimentaciones, solera de hormigón, retirada de cerramientos, tabiquerias, cubiertas de fibrocemento (cumpliendo Normativa Autonomica vigente en lo relativo a la ejecucion por empresa registrada para la ejecución de trabajos en contacto con amianto), acabados, mobiliario....Carga sobre camión y transporte a vertedero autorizado, realizado todo ello según indicaciones de la Dirección de Obra. Incluso p.p. de reparación de revestimientos y relleno de huecos, en caso necesario, dejando la superficie lista para acometer los trabajos de nueva construccion. Medida la superficie ejecutada totalmente terminada.

| Código | Ud | Descripción | Rendimiento | Precio | Importe |
|---|---|---|---|---|---|
| O01OA070 | h. | Peón ordinario | 10.071 | 11.72 | 118.03 |
| M06MP110 | h. | Martillo manual perforador neumat.20 kg (maquinaria; 05/02/2003) | 8 | 1.13 | 9.04 |
| M11HC050L | m. | Corte c/sierra disco (maquinaria; 17/08/2006) | 8 | 15.2 | 121.60 |
| MMTG.3a | h | Camión 8 m3 c/grúa hid 7 tm | 2 | 28.85 | 57.70 |
| %0200 |  | Medios auxiliares | 2 % | 306.37 | 6.13 |
|  |  | Total |  |  | 312.5 |

**001.04** ud Retirada equipamiento deportivo (10/02/1997)
1 ud × 132.07 (134.71 con costes indirectos) = 134.71
Desmontaje y retirada de porterías y demás equipamiento deportivo existente en la zona sometida a obras, con/sin aprovechamiento del material (a definir por la Dirección Facultativa), durante el período de duración de las obras, acopio en lugar a definir por la Dirección de Obra, y/o carga sobre camión y transporte a vertedero autorizado.. Incluso p.p de herramientas, eliminación de elementos de fijación y anclaje, eliminación de pocotes, limpieza, retirada de escombros y relleno de huecos. Incluso reubicación posterior del equipamiento aprovechado, comprendiendo todos los trabajos y elementos auxiliares necesarios para su colocación según indicaciones de la D.O. Medida la unidad ejecutada totalmente terminada.

| Código | Ud | Descripción | Rendimiento | Precio | Importe |
|---|---|---|---|---|---|
| MOOA.1a | h | Oficial 1ª construcción (mano de obra; 26/09/2006) | 2.75 | 14.7 | 40.43 |
| MOOA.1d | h | Peón ordinario construcción (mano de obra; 22/05/2007) | 2.75 | 12.72 | 34.98 |
| MMMD.2aa | h | Martillo rompedor+compresor 32CV (maquinaria; 10/02/1997) | 1.5 | 7.19 | 10.79 |
| MMTG.3a | h | Camión 8 m3 c/grúa hid 7 tm | 1.5 | 28.85 | 43.28 |
| %0200 |  | Medios auxiliares | 2 % | 129.48 | 2.59 |
|  |  | Total |  |  | 132.07 |

| Medición | Uds. | Parcial |
|---|---|---|
| Campo futbol | 1 | 1.00 |
| Total |  | 1 |

**001.04COV** ud Desmontaje torres de iluminación y farolas (05/02/2003)
1 ud × 357.38 (364.53 con costes indirectos) = 364.53
Desmontaje de torres de iluminación existentes en el campo futbol de tierra y farolas, previo desmontaje de proyectores existentes, cuadro de protección, conexionado eléctrico y conexionado a red de tierra, con acopio en lugar a indicar por la D.O. y/o carga y transporte a vertedero autorizado de material sobrante. Incluso demolición de zapatas, con p.p. de medios auxiliares de elevación y montaje y relleno de huecos, corte y despiece por tramos . Medida la unidad ejecutada totlamente conexionada y comprobado su correcto funcionamiento.

| Código | Ud | Descripción | Rendimiento | Precio | Importe |
|---|---|---|---|---|---|
| O01OA030 | h. | Oficial primera (mano de obra; 28/09/2006) | 8 | 14.7 | 117.60 |
| O01OA060 | h. | Peón especializado (mano de obra; 03/12/2007) | 6 | 12.81 | 76.86 |
| M02GE010 | h. | Grúa telescópica autoprop. 20 t. (maquinaria; 28/05/2013) | 2 | 47.92 | 95.84 |
| M07CB020 | h. | Camión basculante 4x4 14 t. (maquinaria; 22/02/2006) | 1.5 | 38 | 57.00 |
| M12R010 | h. | Radial eléctrica (maquinaria; 28/05/2013) | 1.5 | 0.91 | 1.37 |
| M06MP110 | h. | Martillo manual perforador neumat.20 kg | 1.5 | 1.13 | 1.70 |
| %0200 |  | Medios auxiliares | 2 % | 350.37 | 7.01 |
|  |  | Total |  |  | 357.38 |

| Medición | Uds. | Parcial |
|---|---|---|
| Campo futbol | 1 | 1.00 |
| Total |  | 1 |

**001.06COV** u Demolicion de muro bloque edificacion para apertura de huecos. (03/12/2007)
1 u × 125.59 (128.1 con costes indirectos) = 128.10
Demolicion de bloque existente en la fachada de la edificacion por medios manuales para perfilar huecos que reciban nueva carpinteria, incluso limpieza y retirada de escombros a pie de carga, con transporte al vertedero y con p.p. de medios auxiliares, sin medidas de protección colectivas. Esta partida incluye el macizado de los dinteles superiores de los huecos creados según planos de estructura e indicaciones de D.F.

| Código | Ud | Descripción | Rendimiento | Precio | Importe |
|---|---|---|---|---|---|
| O01OA060 | h. | Peón especializado | 9.804 | 12.81 | 125.59 |
|  |  | Total |  |  | 125.59 |

**E01DFM030** m2 Demolicion de muro bloque existente en la entrada (30/05/2013)
27 m2 × 9.2 (9.38 con costes indirectos) = 253.26
Demolición de muros de bloques prefabricados de hormigón huecos, de hasta 30 cm. de espesor incluida la cimentacion, por medios manuales, incluso limpieza y retirada de escombros a pie de carga, sin transporte al vertedero y con p.p. de medios auxiliares, sin medidas de protección colectivas.

| Código | Ud | Descripción | Rendimiento | Precio | Importe |
|---|---|---|---|---|---|
| O01OA070 | h. | Peón ordinario | 0.785 | 11.72 | 9.20 |
|  |  | Total |  |  | 9.2 |

Claves: colectivo, limpieza, prefabricado, hormigón, hueco, medio, muro, bloque, escombro, manual, demolición, pie, protección, auxiliar, vertedero, transporte, carga

| Medición | Uds. | Largo | Ancho | Parcial |
|---|---|---|---|---|
|  | 1 | 9 | 3 | 27.00 |
| Total |  |  |  | 27 |

**001.08** u Demolicion de escaleras acceso a vestuarios (30/05/2013)
2 u × 45.96 (46.88 con costes indirectos) = 93.76
Demolicion de peldañeado existente en accesos a la edificacion existente, incluso limpieza y retirada de escombros a pie de carga, con transporte al vertedero y con p.p. de medios auxiliares, sin medidas de protección colectivas.

| Código | Ud | Descripción | Rendimiento | Precio | Importe |
|---|---|---|---|---|---|
| O01OA070 | h. | Peón ordinario | 3.92 | 11.72 | 45.94 |
| NV_MATRED | ud | Unidad de redondeo ***** (material; 01/08/2013) | 1 | 0.02 | 0.02 |
|  |  | Total |  |  | 45.96 |

**retiraesc-per** u Demolicion de escalera y pergola acceso cantina (30/05/2013)
1 u × 91.92 (93.76 con costes indirectos) = 93.76
Demolicion de escalera y pergola de acceso a cantina existente en accesos a la edificacion existente, incluso limpieza y retirada de escombros a pie de carga, con transporte al vertedero y con p.p. de medios auxiliares, sin medidas de protección colectivas.

| Código | Ud | Descripción | Rendimiento | Precio | Importe |
|---|---|---|---|---|---|
| O01OA070 | h. | Peón ordinario | 7.843 | 11.72 | 91.92 |
|  |  | Total |  |  | 91.92 |

**001.09** u Retirada y limpieza material existente en edificacion (30/05/2013)
1 u × 68.94 (70.32 con costes indirectos) = 70.32
Retirada de objetos existententes en la edificacion y que son objeto de ambito de actuación del presente Proyecto, incluso limpieza y retirada de escombros a pie de carga, con transporte al vertedero y con p.p. de medios auxiliares, sin medidas de protección colectivas.

| Código | Ud | Descripción | Rendimiento | Precio | Importe |
|---|---|---|---|---|---|
| O01OA070 | h. | Peón ordinario | 5.882 | 11.72 | 68.94 |
|  |  | Total |  |  | 68.94 |

**001.10** u Retirada de canalones y bajantes existentes (30/05/2013)
1 u × 45.96 (46.88 con costes indirectos) = 46.88
Retirada de canalones y bajantes existentes en la actualidad en la cubierta que es objeto de actuación del presente Proyecto, incluso limpieza y retirada de escombros a pie de carga, con transporte al vertedero y con p.p. de medios auxiliares, sin medidas de protección colectivas incluso retirada de escombros a pie de carga, con transporte al vertedero y con p.p. de medios auxiliares, con medidas de protección colectivas.

| Código | Ud | Descripción | Rendimiento | Precio | Importe |
|---|---|---|---|---|---|
| O01OA070 | h. | Peón ordinario | 3.922 | 11.72 | 45.97 |
| NV_MATRED | ud | Unidad de redondeo ***** | -0.5 | 0.02 | -0.01 |
|  |  | Total |  |  | 45.96 |

**001.11** m2 Limpieza,desengrasado y preparación fibrocemento para tejar (30/05/2013)
103 m2 × 1.15 (1.17 con costes indirectos) = 120.51
Unidad de actuación consistente en la limpieza mediante un chorreo de la cubierta existente, aplicacion de un desengrasante para dejar el fibrocemento listo para su posterior retejado.

| Código | Ud | Descripción | Rendimiento | Precio | Importe |
|---|---|---|---|---|---|
| O01OA070 | h. | Peón ordinario | 0.098 | 11.72 | 1.15 |
|  |  | Total |  |  | 1.15 |

## 002.COVELO CAMPO DE FÚTBOL (20/12/1996)
Importe: 280116.26
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
### 02.01.COVELO MOVIMIENTO DE TIERRAS Y CIMENTACIONES (10/02/1997)
Importe: 10283.39

#### 02.01.01COVEL MOVIMIENTO DE TIERRAS (10/02/1997)
Importe: 3534.87

**002.01** m2 Desbroce/limpieza terreno mecánico (22/12/2000)
584 m2 × 0.37 (0.38 con costes indirectos) = 221.92
Desbroce y limpieza de terreno con retirada de piedras, escombros, corte de árboles y eliminación de arbustos, tocones y raíces, realizada con medios mecánicos, incluso ayuda manual en zonas de difícil acceso, hasta 0.25 m de espesor, con carga y transporte a vertedero autorizado de material sobrante, o acopio de tierra vegetal en lugar indicado por la D.O. para su posterior reutilización. Medida la superficie ejecutada.

| Código | Ud | Descripción | Rendimiento | Precio | Importe |
|---|---|---|---|---|---|
| MMMT.4aa | h | Cargadora orugas 132 CV 1720 l (maquinaria; 04/03/2004) | 0.007 | 32.2 | 0.23 |
| O01OA070 | h. | Peón ordinario | 0.001 | 11.72 | 0.01 |
| M07CB030 | h. | Camión basculante 6x4 20 t. (maquinaria; 22/12/2000) | 0.003 | 38.5 | 0.12 |
| %0300 |  | Medios auxiliares (12/03/2004) | 3 % | 0.36 | 0.01 |
|  |  | Total |  |  | 0.37 |

**002.02** m3 Excavación terrenos (10/02/1997)
158.06 m3 × 2.59 (2.64 con costes indirectos) = 417.28
Excavación en terrenos de cualquier consistencia con pala retro-cargadora, incluso ayuda manual en las zonas de difícil acceso, limpieza y extracción de material sobrante para posterior utilización en obra. Medido en perfil teórico según planos.

| Código | Ud | Descripción | Rendimiento | Precio | Importe |
|---|---|---|---|---|---|
| MMMT.3c | h | Retro/crgra 4x4 89CV (maquinaria; 10/02/1997) | 0.04 | 25.31 | 1.01 |
| O01OA070 | h. | Peón ordinario | 0.046 | 11.72 | 0.54 |
| M07CB030 | h. | Camión basculante 6x4 20 t. | 0.025 | 38.5 | 0.96 |
| %0300 |  | Medios auxiliares | 3 % | 2.51 | 0.08 |
|  |  | Total |  |  | 2.59 |

| Medición | Uds. | Largo | Ancho | Alto | Parcial |
|---|---|---|---|---|---|
| Zapatas baculos | 4 | 3 | 3 | 3 | 108.00 |
| Aljibe enterrado | 1 | 2.35 | 5.1 | 4 | 47.94 |
| Bordillo |  |  |  |  |  |
|  | 1 | 105.56 | 0.2 | 0.04 | 0.84 |
|  | 1 | 3.5 | 0.2 | 0.04 | 0.03 |
|  | 2 | 55 | 0.2 | 0.04 | 0.88 |
|  | 1 | 3.5 | 0.2 | 0.04 | 0.03 |
|  | 1 | 19.6 | 0.2 | 0.04 | 0.16 |
|  | 1 | 22.4 | 0.2 | 0.04 | 0.18 |
| Total |  |  |  |  | 158.06 |

**002.04** m2 Cajeado, nivelación y pendienteado de terreno juego (10/02/1997)
6161 m2 × 0.46 (0.47 con costes indirectos) = 2895.67
Nivelación, pendienteado y perfilado de campo a dos aguas, realizado mediante cajeado con excavación y relleno, alcanzando la profundidad necesaria para permitir la incorporación de las capas sucesivas y lograr las cotas de proyecto, compactación y perfilado superficial realizado con motoniveladora y compactadora autopropulsada, incluso p.p. de regado, refino de la superficie final, dando las pendientes indicadas en planos, carga mecánica de tierras sobrantes y transporte a vertedero autorizado, incluso canon de vertido. Estaquillado de la superficie formando cuadrícula, compactando la plataforma hasta un 95% PM. Medida la superficie ejecutada totalmente rematada.

| Código | Ud | Descripción | Rendimiento | Precio | Importe |
|---|---|---|---|---|---|
| O01OA070 | h. | Peón ordinario | 0.003 | 11.72 | 0.04 |
| .01.01.01 | m3 | Excavación/relleno (material; 30/05/2013) | 0.015 | 8 | 0.12 |
| M00020017 | m3. | Agua potable (material; 30/05/2013) | 0.05 | 0.2 | 0.01 |
| MMMT.8a | h | Motoniveladora 129 CV (maquinaria; 10/02/1997) | 0.004 | 39.07 | 0.16 |
| M00040006 | H. | Rulo vibratorio (maquinaria; 30/05/2013) | 0.01 | 11.52 | 0.12 |
| %0400 |  | Medios auxiliares (11/03/2004) | 1 % | 0.45 | 0.00 |
|  |  | Costes indirectos | 2 % | 0.45 | 0.01 |
|  |  | Total |  |  | 0.46 |

Claves: mecánico, riego, abierto, auxiliar, tierra, compacto, cielo, medio, graduación, terreno, aportación

| Medición | Uds. | Largo | Ancho | Parcial |
|---|---|---|---|---|
| Terreno de juego | 1 | 101.4 | 55 | 5577.00 |
| Perimetro | 1 | 584 |  | 584.00 |
| Total |  |  |  | 6161 |

#### 02.01.02COVEL CIMENTACIONES (09/12/2003)
Importe: 6748.52

**003.01.01** m3 Horm. limp. y rellenos HM-10 (12/02/2004)
3.88 m3 × 55.69 (56.8 con costes indirectos) = 220.38
Suministro y puesta en obra de hormigón en masa HM-10, consistencia blanda, Tmáx.40 mm., elaborado en obra para limpieza, relleno y nivelado a cualquier profundidad, incluso transporte, vertido por cualquier medio, vibrado y colocación. Según norma EHE-08 e indicaciones de la Dirección de Obra. Incluyendo además todos los medios auxiliares necesarios para su perfecta colocación. Medido el volumen teórico según planos.

| Código | Ud | Descripción | Rendimiento | Precio | Importe |
|---|---|---|---|---|---|
| M02GT130 | h. | Grúa torre automontante 35 txm. (maquinaria; 12/02/2004) | 0.15 | 33.17 | 4.98 |
| O01OA070 | h. | Peón ordinario | 0.257 | 11.72 | 3.01 |
| PBPC.2abb | m3 | HM-10 central blanda TM 40 mm (material; 29/08/2005) | 1.1 | 42.37 | 46.61 |
| %0200 |  | Medios auxiliares | 2 % | 54.60 | 1.09 |
|  |  | Total |  |  | 55.69 |

| Medición | Uds. | Largo | Ancho | Alto | Parcial |
|---|---|---|---|---|---|
| Bordillo_____________ |  |  |  |  |  |
|  | 1 | 105.56 | 0.2 | 0.04 | 0.84 |
|  | 1 | 3.5 | 0.2 | 0.04 | 0.03 |
|  | 2 | 55 | 0.2 | 0.04 | 0.88 |
|  | 1 | 3.5 | 0.2 | 0.04 | 0.03 |
|  | 1 | 19.6 | 0.2 | 0.04 | 0.16 |
|  | 1 | 22.4 | 0.2 | 0.04 | 0.18 |
| Zapatas torres ilum.___ |  |  |  |  |  |
|  | 4 | 2.1 | 2.1 | 0.1 | 1.76 |
| Total |  |  |  |  | 3.88 |

**003.01.02** m3 H.arm. HA-25/P-B/40/IIa en zapatas aisladas (12/02/2004)
44.1 m3 × 132.71 (135.36 con costes indirectos) = 5969.38
Suministro y puesta en obra de hormigón armado HA-25/P-B/40/IIa elaborado en central en relleno de zapatas de cimentación, armado con acero B 500 S, i/ refuerzos de vainas, despuntes, cortado, doblado y montado, hormigón vertido por cualquier medio, vibrado, nivelado, curado y colocación con empleo aditivos, previa aceptación de la Dirección de Obra, incluso encofrado y desencofrado si fuera necesario y replanteo, además de todos los medios auxiliares necesarios para la perfecta ejecución de estos trabajos. Según norma EHE-08 e indicaciones de la D.O. Medido el volumen teórico lleno según planos.

| Código | Ud | Descripción | Rendimiento | Precio | Importe |
|---|---|---|---|---|---|
| O01OA030 | h. | Oficial primera | 0.2 | 14.7 | 2.94 |
| O01OA070 | h. | Peón ordinario | 0.2 | 11.72 | 2.34 |
| O01OB040 | h. | Ayudante ferralla (mano de obra; 05/05/2006) | 0.311 | 13.36 | 4.15 |
| PEAA.2ba | kg | Acero corrugado B-500 S ferrallado (material; 19/10/2004) | 75 | 0.8 | 60.00 |
| P03AA020 | kg | Alambre atar 1,30 mm. (material; 12/02/2004) | 0.06 | 0.95 | 0.06 |
| P01HA020 | m3 | Hormigón HA-25/P-B/40/IIa central (material; 30/05/2013) | 1 | 59.8 | 59.80 |
| M10HV220 | h. | Vibrador hormigón gasolina 75 mm (maquinaria; 30/05/2013) | 0.17 | 2.15 | 0.37 |
| MMME.2a | h | Grúa torre de 36 m de altura máxima bajo gancho, 35 m de alcance y 1000 kg de carga en punta, de 20.7 Kw a 380 v. (maquinaria; 30/05/2013) | 0.09 | 5.05 | 0.45 |
| %0200 |  | Medios auxiliares | 2 % | 130.11 | 2.60 |
|  |  | Total |  |  | 132.71 |

| Medición | Uds. | Largo | Ancho | Alto | Parcial |
|---|---|---|---|---|---|
| Zapatas torres ilum. |  |  |  |  |  |
|  | 4 | 2.1 | 2.1 | 2.5 | 44.10 |
| Total |  |  |  |  | 44.1 |

**003.01.03** ud Placas base (09/12/2003)
4 ud × 136.95 (139.69 con costes indirectos) = 558.76
Placa de anclaje de acero A-42b en perfil plano, de dimensiones 85x85x1.5 cm. con doce garrotas de acero liso de 24 mm. de diámetro y 70 cm. de longitud total, soldadas, i/taladro central, cartelas, según detalles de proyecto. Medida la unidad ejecutada totalmente rematada.

| Código | Ud | Descripción | Rendimiento | Precio | Importe |
|---|---|---|---|---|---|
| O01OA030 | h. | Oficial primera | 0.5 | 14.7 | 7.35 |
| O01OA070 | h. | Peón ordinario | 0.274 | 11.72 | 3.21 |
| PLACA | ud | Placa de anclaje 85x85x1.5 cm (material; 05/10/2006) | 1 | 120 | 120.00 |
| material | ud | Material compl./piezas espec. (material; 09/12/2003) | 8 | 0.3 | 2.40 |
| %0300 |  | Medios auxiliares | 3 % | 132.96 | 3.99 |
|  |  | Total |  |  | 136.95 |

### 02.02.COVELO TERRENO DE JUEGO (20/12/1996)
Importe: 179858.73

**003.02.01** m3 Subbase de zahorra (10/02/1997)
924.15 m3 × 15.03 (15.33 con costes indirectos) = 14167.22
Suministro, extendido, nivelado, regado y compactado de capa de base formada con zahorra seleccionada tipo Z-2 o similar, clasificada y perfilada con motoniveladora de un espesor medio de 15 cm, realizándose la compactación hasta obtener un 98 % del PM. Incluso formación de pendientes de acuerdo con la planimetría exigida en proyecto, y con una tolerancia máxima admisible del 0,3 % medida con regla de 3 metros en cualquier dirección, i/ 4 ensayos mediante placas de carga por laboratorio homologado. Medida la superficie ejecutada totalmente rematada.

| Código | Ud | Descripción | Rendimiento | Precio | Importe |
|---|---|---|---|---|---|
| O01OA070 | h. | Peón ordinario | 0.074 | 11.72 | 0.87 |
| M00030009A | m3. | Zahorra artificial Z2 (material; 30/05/2013) | 1 | 10.66 | 10.66 |
| M00020017 | m3. | Agua potable | 0.1 | 0.2 | 0.02 |
| MMMT.8a | h | Motoniveladora 129 CV | 0.015 | 39.07 | 0.59 |
| M00040006 | H. | Rulo vibratorio | 0.07 | 11.52 | 0.81 |
| M00040001 | H. | Pala cargadora (maquinaria; 15/11/2004) | 0.07 | 27.5 | 1.93 |
| %M00010100 | % | Medios auxiliares (21/05/2004) | 1 % | 14.88 | 0.15 |
|  |  | Total |  |  | 15.03 |

| Medición | Uds. | Largo | Ancho | Alto | Parcial |
|---|---|---|---|---|---|
| Campo futbol | 1 | 101.4 | 55 | 0.15 | 836.55 |
| Perimetro asfaltado | 1 | 584 |  | 0.15 | 87.60 |
| Total |  |  |  |  | 924.15 |

**003.02.02** m2 Extendido+comp.agl.asfaltico AC16 base D+ AC 11 surf D con betún (22/12/2000)
5577 m2 × 6.07 (6.19 con costes indirectos) = 34521.63
Capa de aglomerado asfáltico, formado por capa base tipo AC 16 base D, de un espesor constante de 4 cm, extendido y compactado colocada sobre terreno compactado y riego de impriimación tipo ECI en proporción 1.5 kg/m2, y capa de acabado realizada con mezcla buituminosa de microalfalto tipo AC 11 surf D con betún modificado espesor 3cm, previa aplicación de riego de de adherencia con emulsión bituminosa tipo ECR-1 en proporción de 1.0 Kg/m². La tolerancia máxima de la planimetría será del 0,2% para la primera capa y del 0,1% para la segunda, medidas con regla de 3 m en cualquier punto y dirección. El tendido se realizará con cable de acero como guía. Medida la superficie ejecutada totalmente terminada.

| Código | Ud | Descripción | Rendimiento | Precio | Importe |
|---|---|---|---|---|---|
| U03VC170M | m2 | Mezcla bituminosa AC22 base d e=4 cm. D.A.<30 (material; 22/12/2000) | 1 | 3.09 | 3.09 |
| U03VC290M | m2 | Capa acabado AC 11surf D e=3 cm. D.A.<20 (material; 22/12/2000) | 1 | 2.98 | 2.98 |
|  |  | Total |  |  | 6.07 |

| Medición | Uds. | Largo | Ancho | Parcial |
|---|---|---|---|---|
| Terreno de juego | 1 | 101.4 | 55 | 5577.00 |
| Total |  |  |  | 5577 |

**003.02.05** m2 Extendido+comp.agl.asfaltico AC16 base D (22/12/2000)
584 m2 × 3.09 (3.15 con costes indirectos) = 1839.60
Capa de aglomerado asfáltico, formado por capa base tipo AC 16 base D, de un espesor constante de 4 cm, extendido y compactado colocada sobre terreno compactado y riego de impriimación tipo ECI en proporción 1.5 kg/m2. La tolerancia máxima de la planimetría será del 0,2%, medidas con regla de 3 m en cualquier punto y dirección. El tendido se realizará con cable de acero como guía. Medida la superficie ejecutada totalmente terminada.

| Código | Ud | Descripción | Rendimiento | Precio | Importe |
|---|---|---|---|---|---|
| U03VC170M | m2 | Mezcla bituminosa AC22 base d e=4 cm. D.A.<30 | 1 | 3.09 | 3.09 |
|  |  | Total |  |  | 3.09 |

| Medición | Uds. | Largo | Parcial |
|---|---|---|---|
| Perimetro | 1 | 584 | 584.00 |
| Total |  |  | 584 |

**003.02.03** m2 Césped artificial Monofilamento 16000Dtex (26/07/2013)
5577 m2 × 22.35 (22.8 con costes indirectos) = 127155.60
Suministro e instalación de césped artificial de última generación, fabricado mediante sistema TUFTING, con una medida de galga 5/8 con un mínimo de 14 Punt/dm, resultando 8.750 Punt/m² . La fibra del césped es Bicolor de 60 mm de altura y 16.000 Dtex, lubricada y MONOFILAMENTO semicóncavo con nervios asimétricos de un mínimo de 270 µ de espesor de muy baja abrasión, estárán fabricados con polietileno (PE) y aditivos específicos que los dotarán de alta resistencia y tratamiento anti UV, resistencia al calor y a variaciones climatológicas extremas. Los filamentos estarán unidos a la base BACKING por el sistema TUFTING. Este basamento estará fabricado con doble capa de polipropileno con un peso de 222 g/m2l. contará como acabado final de 500 g/m2 de poliuretano (PU). Los filamentos poseerán una resistencia al arranque de entre 30-50 N tanto en medio seco como húmedo. El peso total una vez fabricado será de unos 2.624 g/m2. La unión entre rollos se realizará mediante la aplicación de cinta de unión geotextil impermeable de 300 mm se aplicará adhesivo de poliuretano (PU) bi-componente. Posteriormente se realizará el marcaje de las líneas de juego. Deberán tener las mismas características que el césped del resto del campo y serán en color blanco para el marcaje del campo de fútbol 11 y en color azul para el fútbol 7. La anchura será de 10 a 12 cm., para el campo de fútbol 11, y de 7 a 7,5 cm. para fútbol 7 según la reglamentación de la RFEF. Posteriormente, en la instalación, se realizará como capa inferior, un proceso de lastrado, con arena de cuarzo redondeada, lavada y seca, con un 97% de sílice, granulometría entre 0,3/0,8 mm, en una cantidad de 17 Kg/m2 aproximadamente. Como capa superior y acabado superficial se realizará un extendido de granulado de caucho SBR encapsulado en poliuretano (PU), color marrón tierra, en una proporción de 16 Kg/m2 aproximadamente y con una granulometría entre 0,5 / 2.5mm.

| Código | Ud | Descripción | Rendimiento | Precio | Importe |
|---|---|---|---|---|---|
| mondoturf1 | m2 | Sum. e instal.cesped artif. 16000Dt (material; 26/07/2013) | 1 | 22.35 | 22.35 |
|  |  | Total |  |  | 22.35 |

| Medición | Uds. | Largo | Ancho | Parcial |
|---|---|---|---|---|
| Terreno de juego | 1 | 101.4 | 55 | 5577.00 |
| Total |  |  |  | 5577 |

**003.02.04** ml. Bordillo de hormigón 20x10x60 (20/12/1996)
264.56 ml. × 8.06 (8.22 con costes indirectos) = 2174.68
Bordillo de hormigón 60*10*20 asentado sobre mortero de cemento y arena 1.6, sobre base de hormigón HM-20; colocado en explanada compactada, tomado y encintado con mortero de cemento y arena 1:6. Incluso excavación de zanjas. Medida la longitud ejecutada.

| Código | Ud | Descripción | Rendimiento | Precio | Importe |
|---|---|---|---|---|---|
| PUVC.2a | m | Bordillo rct hormigón 100x20x10 (material; 30/08/2006) | 1 | 2.35 | 2.35 |
| PBPM.1caab | m3 | Mortero cto/are 1:6 0-3 maq (material; 20/12/1996) | 0.005 | 57.14 | 0.29 |
| P01HM020 | m3 | Hormigón HM-20/P/40/I central (material; 30/09/2010) | 0.03 | 42.1 | 1.26 |
| MOOA.1a | h | Oficial 1ª construcción | 0.15 | 14.7 | 2.21 |
| MOOA.1c | h | Peón especializado construcción (mano de obra; 08/10/2010) | 0.098 | 12.81 | 1.26 |
| Qzanj4 | m3 | Excavación zanjas, i/carga y transporte (material; 22/12/2000) | 0.05 | 8.98 | 0.45 |
| 2745 |  | Medios auxiliares (12/03/2004) | 0.08 | 3 | 0.24 |
|  |  | Total |  |  | 8.06 |

| Medición | Uds. | Largo | Parcial |
|---|---|---|---|
|  | 1 | 105.56 | 105.56 |
|  | 1 | 3.5 | 3.50 |
|  | 2 | 55 | 110.00 |
|  | 1 | 3.5 | 3.50 |
|  | 1 | 19.6 | 19.60 |
|  | 1 | 22.4 | 22.40 |
| Total |  |  | 264.56 |

### 02.03.COVELO INSTALACIÓN DE SANEAMIENTO Y DRENAJE DEL CAMPO
Importe: 17164.15

**003.03.01** ud Arqueta registrable pref. hm 60x60 (07/01/2004)
7 ud × 92.88 (94.74 con costes indirectos) = 663.18
Arqueta prefabricada registrable de hormigón en masa con refuerzo de zuncho perimetral en la parte superior de 60x60, (según planos de pendientes y puntos de conexión especificado en planos), medidas interiores, completa: con tapa y marco de hormigón y formación de agujeros para conexiones de tubos. Colocada sobre solera de hormigón en masa HM-20/P/40/I de 10 cm. de espesor, incluso p.p de excavación y posterior tapado de zanjas, con relleno granular hasta las alturas necesarias para recoger las pendientes de los tubos enterrados y con tierras procedentes de la propia excavación, con retirada de material sobrante, cartga sobre camión y transporte a vertedero autorizado,, s/ CTE-HS-5.

| Código | Ud | Descripción | Rendimiento | Precio | Importe |
|---|---|---|---|---|---|
| O01OA030 | h. | Oficial primera | 0.5 | 14.7 | 7.35 |
| O01OA060 | h. | Peón especializado | 0.358 | 12.81 | 4.59 |
| P01HM020 | m3 | Hormigón HM-20/P/40/I central | 0.04 | 42.1 | 1.68 |
| P02EAH040 | ud | Arq.HM c/zunch.sup-fondo ciego 60x60 (material; 22/02/2006) | 1 | 52.96 | 52.96 |
| P02EAT110 | ud | Tapa/marco cuadrada HM 60x60cm (material; 21/02/2007) | 1 | 22.88 | 22.88 |
| .03.03.01 | m3 | Excavación y relleno zanjas instalaciones (material; 07/01/2004) | 0.18 | 8.87 | 1.60 |
| %0200 |  | Medios auxiliares | 2 % | 91.06 | 1.82 |
|  |  | Total |  |  | 92.88 |

Claves: zuncho, registro, agujero, colocación, masa, prefabricado, tubo, solera, medio, auxiliar, relleno, tapa, marco, excavación, arqueta, interior, perímetro, refuerzo, hormigón, conexión

**003.03.02** ud Arqueta sumidero c/cesta filtro rejilla acero galv. (09/12/2003)
6 ud × 103.89 (105.97 con costes indirectos) = 635.82
Colocación y suministro de arqueta arenero de hormigón polímero con rejilla, prefabricada con rejilla desmontable y filtro, incluso p.p. de excavación y posterior relleno de zanja con tierras procedentes de la propia excavación, tubos y conexiones a arquetas, material auxiliar, nivelación y replanteo, incluso p.p de excavación y posterior tapado de zanjas, con relleno granular hasta las alturas señaladas en planos y con tierras procedentes de la propia excavación, con retirada de material sobrante, cartga sobre camión y transporte a vertedero autorizado,. Medida la unidad ejecutada totalmente terminada y comprobado su correcto funcionamiento.

| Código | Ud | Descripción | Rendimiento | Precio | Importe |
|---|---|---|---|---|---|
| O01OA030 | h. | Oficial primera | 0.7 | 14.7 | 10.29 |
| O01OA060 | h. | Peón especializado | 0.839 | 12.81 | 10.75 |
| M0014011JU | ud | Canal arqueta arenero c/ rejilla filtro (material; 08/11/2005) | 1 | 75.35 | 75.35 |
| P01HM020 | m3 | Hormigón HM-20/P/40/I central | 0.1 | 42.1 | 4.21 |
| M00010022 | Ud. | Material compl./piezas espec. (material; 09/12/2003) | 4 | 0.3 | 1.20 |
| .03.03.01 | m3 | Excavación y relleno zanjas instalaciones | 0.12 | 8.87 | 1.06 |
| %0400 |  | Medios auxiliares | 1 % | 102.86 | 1.03 |
|  |  | Total |  |  | 103.89 |

**003.03.03** Ud. Arqueta sifónica 45x45x60 cm, c/ reja fundición (09/12/2003)
7 Ud. × 85.06 (86.76 con costes indirectos) = 607.32
Arqueta sifónica prefabricada, para recogida de aguas pluviales, de 45x45x60 cm. de medidas interiores, incluida junta de estanqueidad para unión tubo-arqueta y reja de Fundición dúctil, colocado sobre cama de arena de 15 cm. de espesor, recibido a tubo de saneamiento y con p.p. de medios auxiliares. Incluso replanteo, nivelación, excavación de zanjas y tapado posterior de las mismas, p.p. de rotura de pavimento existente si es necesario, y posterior reposición del mismo con materiales de idénticas características al existente, carga y transporte de tierras y/o escombro sobrante a vertedero autorizado, con camión bañera basculante cargado a máquina, incluso canon de vertido, tubos y conexiones a pozos nuevos y/o existentes, según planos, ayudas de albañilería, material auxiliar y todos los medios auxiliares necesarios para la realización de estos trabajos. Realizado todo ello según detalles de proyecto e indicaciones de la D.F. Medida la unidad ejecutada totalmente terminada y en perfecto estado de funcionamiento.

| Código | Ud | Descripción | Rendimiento | Precio | Importe |
|---|---|---|---|---|---|
| O01OA030 | h. | Oficial primera | 0.223 | 14.7 | 3.28 |
| O01OA060 | h. | Peón especializado | 0.1 | 12.81 | 1.28 |
| P01AA020 | m3 | Arena de río 0/5 mm. (material; 30/11/2005) | 0.02 | 7.22 | 0.14 |
| P02EI080 | ud | Arqueta prefabricada horm. 45x45x60cm c! rej fundición (material; 30/09/2010) | 1 | 76 | 76.00 |
| P01HM020 | m3 | Hormigón HM-20/P/40/I central | 0.017 | 42.1 | 0.72 |
| M00010022 | Ud. | Material compl./piezas espec. | 4 | 0.3 | 1.20 |
| .03.03.01 | m3 | Excavación y relleno zanjas instalaciones | 0.18 | 8.87 | 1.60 |
| %0400 |  | Medios auxiliares | 1 % | 84.22 | 0.84 |
|  |  | Total |  |  | 85.06 |

**003.03.04** ud Pozo pref registro, D=80cm, h=2,50m (09/12/2003)
1 ud × 330.07 (336.67 con costes indirectos) = 336.67
Pozo de registro visitable de 80 cm de diámetro interior y profundidad hasta 2,50 m, formado por solera de hormigón HA-25/P/40/I, ligeramente armada con mallazo, con formación de canaleta de fondo, y paredes de aros prefabricados de hormigon y cono reductor, recebado e impermeabilizado interior con mortero de baja retracción, incluso p.p dexcavación y posterior tapado de zanjas, con relleno granular hasta las alturas señaladas en planos y con tierras procedentes de la propia excavación, con retirada de material sobrante, cartga sobre camión y transporte a vertedero autorizado, tapa de registro de fundición reforzada y demás materiales y medios auxilaires necesarios para la correcta ejecución de esta unidad. Medida la unidad totalmente rematada, ejecutada y comprobado su correcto funcionamiento.

| Código | Ud | Descripción | Rendimiento | Precio | Importe |
|---|---|---|---|---|---|
| O01OA030 | h. | Oficial primera | 3.03 | 14.7 | 44.54 |
| O01OA060 | h. | Peón especializado | 4.45 | 12.81 | 57.00 |
| P01HA020 | m3 | Hormigón HA-25/P-B/40/IIa central | 0.4 | 59.8 | 23.92 |
| P03AM070 | m2 | Malla 15x30x5 -1,424 kg/m2 (material; 30/09/2010) | 1.555 | 1.2 | 1.87 |
| PISS101 | Ud. | Arillo hormigón (material; 30/09/2010) | 2 | 37 | 74.00 |
| PBPM.1eacb | m3 | Mortero 1:6 3-5 maq (material; 01/10/2010) | 0.07 | 47.1 | 3.30 |
| M00060045 | m2. | Tapa hormigón armado c/cerco (material; 09/12/2003) | 0.8 | 24 | 19.20 |
| PISS103 | Ud. | Cono hormigón 100*50*57 (material; 11/01/2006) | 1 | 15.6 | 15.60 |
| .03.03.01 | m3 | Excavación y relleno zanjas instalaciones | 9.85 | 8.87 | 87.37 |
| %0400 |  | Medios auxiliares | 1 % | 326.80 | 3.27 |
|  |  | Total |  |  | 330.07 |

Claves: enfoscado, pie, terminacion, bruñido, asimetrico, mallazo, interior, macizo, medio, coronacion, perimetro, cerco, colocacion, tosco, diametro, pozo, auxiliar, registro, relleno, canal, excavacion, tapa, solera, hormigon, cemento, mortero, ladrillo, construccion, ligero, fabrica

| Medición | Uds. | Parcial |
|---|---|---|
| previo deposito | 1 | 1.00 |
| Total |  | 1 |

**003.03.05** ml Canal dren horm pref c/ rejilla (09/12/2003)
203 ml × 32.82 (33.48 con costes indirectos) = 6796.44
Colocación y suministro de canal de hormigón recto de polímero , para recogida de aguas pluviales,con rejilla de cobertura tipo malla, galvanizado, resistente al paso de vehiculos, recibida con mortero de cemento y sellada, estanca, planimetria con nivel laser, y p.p. de esquinas, y encuentros con arquetas, incluso p.p de excavación y posterior tapado de zanjas, con relleno granular hasta las alturas señaladas en planos y con tierras procedentes de la propia excavación, con retirada de material sobrante, cartga sobre camión y transporte a vertedero autorizado. Medida la longitud ejecutada totalmente terminada y comprobado su correcto funcionamiento.

| Código | Ud | Descripción | Rendimiento | Precio | Importe |
|---|---|---|---|---|---|
| O01OA030 | h. | Oficial primera | 0.142 | 14.7 | 2.09 |
| M00140111 | ml. | Canal sumidero, rejilla galvanizada (material; 30/05/2013) | 1 | 24.7 | 24.70 |
| P01HM020 | m3 | Hormigón HM-20/P/40/I central | 0.1 | 42.1 | 4.21 |
| M00010022 | Ud. | Material compl./piezas espec. | 2 | 0.3 | 0.60 |
| .03.03.01 | m3 | Excavación y relleno zanjas instalaciones | 0.1 | 8.87 | 0.89 |
| %0400 |  | Medios auxiliares | 1 % | 32.49 | 0.32 |
|  |  | Total |  |  | 32.82 |

| Medición | Uds. | Largo | Parcial |
|---|---|---|---|
| Bandas___________ |  |  |  |
|  | 2 | 101.5 | 203.00 |
| Total |  |  | 203 |

**003.03.06** ml Tubería enterrada PVC D=160mm (07/01/2004)
104 ml × 9.61 (9.8 con costes indirectos) = 1019.20
Tubería enterrada de PVC liso de unión encolada, de 160 mm de diámetro interior, KN-8, colocada sobre cama de arena de río, con la pendiente señalada en planos de saneamiento, con p.p. de piezas especiales en desvios, pasamuros, accesorios, codos, tes, anillos, injertos, reducciones, manguitos. Incluso p.p dexcavación y posterior tapado de zanjas, con relleno granular hasta las alturas señaladas en planos y con tierras procedentes de la propia excavación, con retirada de material sobrante, cartga sobre camión y transporte a vertedero autorizado. Medida la longitud ejecutada totalmente terminada.

| Código | Ud | Descripción | Rendimiento | Precio | Importe |
|---|---|---|---|---|---|
| O01OA030 | h. | Oficial primera | 0.12 | 14.7 | 1.76 |
| O01OA060 | h. | Peón especializado | 0.105 | 12.81 | 1.35 |
| ARERI05 | m3 | Arena de río 0/5 mm. (material; 27/08/2005) | 0.06 | 7.35 | 0.44 |
| SANEENT160 | m. | Tub.liso PVC sanea.j.peg.160 mm. (material; 30/05/2013) | 1 | 5.25 | 5.25 |
| .03.03.01 | m3 | Excavación y relleno zanjas instalaciones | 0.08 | 8.87 | 0.71 |
| %0400 |  | Medios auxiliares | 1 % | 9.51 | 0.10 |
|  |  | Total |  |  | 9.61 |

| Medición | Uds. | Largo | Parcial |
|---|---|---|---|
|  | 2 | 52 | 104.00 |
| Total |  |  | 104 |

**003.03.07** ml Tubería enterrada PVC D=200mm (07/01/2004)
133 ml × 10.98 (11.2 con costes indirectos) = 1489.60
Tubería enterrada de PVC liso de unión encolada, de 200 mm de diámetro interior, KN-8, colocada sobre cama de arena de río con la pendiente señalada en planos de saneamiento, con p.p. de piezas especiales en desvios, pasamuros, accesorios, codos, tes, anillos, injertos, reducciones, manguitos. Incluso p.p dexcavación y posterior tapado de zanjas, con relleno granular hasta las alturas señaladas en planos y con tierras procedentes de la propia excavación, con retirada de material sobrante, cartga sobre camión y transporte a vertedero autorizado. Medida la longitud ejecutada totalmente terminada.

| Código | Ud | Descripción | Rendimiento | Precio | Importe |
|---|---|---|---|---|---|
| O01OA030 | h. | Oficial primera | 0.12 | 14.7 | 1.76 |
| O01OA060 | h. | Peón especializado | 0.103 | 12.81 | 1.32 |
| ARERI05 | m3 | Arena de río 0/5 mm. | 0.06 | 7.35 | 0.44 |
| SANEENT200 | m. | Tub.liso PVC sanea.j.peg.200 mm. (material; 30/05/2013) | 1 | 6.02 | 6.02 |
| .03.03.01 | m3 | Excavación y relleno zanjas instalaciones | 0.15 | 8.87 | 1.33 |
| %0400 |  | Medios auxiliares | 1 % | 10.87 | 0.11 |
|  |  | Total |  |  | 10.98 |

| Medición | Uds. | Largo | Parcial |
|---|---|---|---|
|  | 2 | 52 | 104.00 |
|  | 1 | 29 | 29.00 |
| Total |  |  | 133 |

**003.03.08** ml Tubería enterrada PVC D=315mm (07/01/2004)
29 ml × 33.41 (34.08 con costes indirectos) = 988.32
Tubería enterrada de PVC liso de unión encolada, de 315 mm de diámetro interior, KN-8, colocada sobre cama de arena de río, con p.p. de piezas especiales en desvios, pasamuros, accesorios, codos, tes, anillos, injertos, reducciones, manguitos. Incluso p.p dexcavación y posterior tapado de zanjas, con relleno granular hasta las alturas señaladas en planos y con tierras procedentes de la propia excavación, con retirada de material sobrante, cartga sobre camión y transporte a vertedero autorizado. Medida la longitud ejecutada totalmente terminada.

| Código | Ud | Descripción | Rendimiento | Precio | Importe |
|---|---|---|---|---|---|
| O01OA030 | h. | Oficial primera | 0.15 | 14.7 | 2.21 |
| O01OA060 | h. | Peón especializado | 0.098 | 12.81 | 1.26 |
| ARERI05 | m3 | Arena de río 0/5 mm. | 0.06 | 7.35 | 0.44 |
| P02TVO130 | m. | Tub.PVC liso j.elástica SN4 D=315mm (material; 22/02/2006) | 1 | 26.33 | 26.33 |
| .03.03.01 | m3 | Excavación y relleno zanjas instalaciones | 0.32 | 8.87 | 2.84 |
| %0400 |  | Medios auxiliares | 1 % | 33.08 | 0.33 |
|  |  | Total |  |  | 33.41 |

**003.03.09** ud Conexión de saneamiento a red existente (07/01/2004)
1 ud × 297.93 (303.89 con costes indirectos) = 303.89
Conexión a la red de saneamiento horizontal existente, realizada con tubo de PVC enterrado, i/p.p. de codos, curvas, tes, manguitos, etc.; pasamuros, demolición y posterior reposición de pavimentos, totalmente terminada y funcionando, incluída la excavación.

| Código | Ud | Descripción | Rendimiento | Precio | Importe |
|---|---|---|---|---|---|
| sacamro | ud | Conexión a red existente (material; 27/07/2013) | 1 | 240.02 | 240.02 |
| O01OA030 | h. | Oficial primera | 2 | 14.7 | 29.40 |
| O01OA060 | h. | Peón especializado | 1.533 | 12.81 | 19.64 |
| .03.03.01 | m3 | Excavación y relleno zanjas instalaciones | 1 | 8.87 | 8.87 |
|  |  | Total |  |  | 297.93 |

**003.03.10** ud Depósito prefabricado DRP Remosa 20.000 l
1 ud × 3150.85 (3213.87 con costes indirectos) = 3213.87
Suministro y colocación de depósito prefabricado enterrado DRP de REMOSA 20000 L o equivalente, con capacidad para 20.000 litros de agua, dotado de boca de hombre, sistema de aireación, rebosadero y sistema de regulación de llenado, mediante llave de compuerta de 25 mm. y sistema de aliviadero mediante llave de esfera de 1" montado y nivelado con mortero de cemento, enterrado , instalado y funcionando,. Medida la unidad instalada y funcionando incluyendo los trabajos de obra civil necesarios para dejar los depositos en la posicioón definitiva. Incluso conexión a toma de agua existente. Dimensiones en planta 2,35m X 5,14m

| Código | Ud | Descripción | Rendimiento | Precio | Importe |
|---|---|---|---|---|---|
| O01OB170 | h. | Oficial 1ª fontanero calefactor (mano de obra; 30/05/2013) | 5 | 13.7 | 68.50 |
| O01OA070 | h. | Peón ordinario | 4.13 | 11.72 | 48.40 |
| deposplatinCO | u | Deposito platin 20000 l. (material; 28/05/2013) | 1 | 2800 | 2800.00 |
| P17XC030 | ud | Válv.compuerta latón pn-10 roscar 1" (material) | 1 | 3.52 | 3.52 |
| P17XE120 | ud | Válvula esfera pvc pn-10 roscar 1" (material) | 1 | 11.84 | 11.84 |
| P01MC020 | m3 | Mortero 1/4 de central (m-80) (material) | 0.85 | 46.48 | 39.51 |
| EFVW105 | ud | Material compl./piezas espec. (material; 13/03/2013) | 50 | 0.3 | 15.00 |
| obra civil | u | excavacion, asiento y relleno depos (material; 27/05/2013) | 1 | 0.06 | 0.06 |
| M02GE230 | h. | Trailer grúa (material; 09/01/2009) | 1 | 70 | 70.00 |
| 2745 |  | Medios auxiliares | 31.339 | 3 | 94.02 |
|  |  | Total |  |  | 3150.85 |

Claves: construcción, perímetro, zanja, relleno, excavación, alto, cilindro, horizontal, incendio, agua, poliéster, depósito, refuerzo, resistencia

**003.03.11** ud Filtro depósito pluviales
1 ud × 409.8 (418 con costes indirectos) = 418.00
Arqueta con filtro tipo cesta para instalación antes del depósito, con cubierta telescópica ajustable en altura. Incluso malla de filtración textil

| Código | Ud | Descripción | Rendimiento | Precio | Importe |
|---|---|---|---|---|---|
| O01OB170 | h. | Oficial 1ª fontanero calefactor | 0.329 | 13.7 | 4.51 |
| deposplatin | u | Filtro (material; 27/05/2013) | 1 | 350 | 350.00 |
| P17XC030 | ud | Válv.compuerta latón pn-10 roscar 1" | 1 | 3.52 | 3.52 |
| P01MC020 | m3 | Mortero 1/4 de central (m-80) | 0.85 | 46.48 | 39.51 |
| obra civil | u | excavacion, asiento y relleno depos | 1 | 0.06 | 0.06 |
| 2745 |  | Medios auxiliares | 4.068 | 3 | 12.20 |
|  |  | Total |  |  | 409.8 |

Claves: construcción, perímetro, zanja, relleno, excavación, alto, cilindro, horizontal, incendio, agua, poliéster, depósito, refuerzo, resistencia

**003.03.12** ud Filtro industrial optimax interno
1 ud × 485.54 (495.25 con costes indirectos) = 495.25
Filtro optimax autolimpiante interno tipo optimax o equivalente. Compuesto por una unidad de limpieza con una superficie de malla y control automático. La malla filtrante con tres capas de filtrado: filtro fino de acero inoxidable, capa intermedia de filtrado y superficie de recogida. Con aporte de agua de red para efectuar una limpieza de la malla . Incluso p.p. de asa para la fácil extracción de la tapa del filtro. Material de fijación de acero inoxidable

| Código | Ud | Descripción | Rendimiento | Precio | Importe |
|---|---|---|---|---|---|
| O01OB170 | h. | Oficial 1ª fontanero calefactor | 0.219 | 13.7 | 3.00 |
| filtrooptimax | u | Filtro (material; 28/05/2013) | 1 | 425 | 425.00 |
| P17XC030 | ud | Válv.compuerta latón pn-10 roscar 1" | 1 | 3.52 | 3.52 |
| P01MC020 | m3 | Mortero 1/4 de central (m-80) | 0.85 | 46.48 | 39.51 |
| obra civil | u | excavacion, asiento y relleno depos | 1 | 0.06 | 0.06 |
| 2745 |  | Medios auxiliares | 4.818 | 3 | 14.45 |
|  |  | Total |  |  | 485.54 |

Claves: construcción, perímetro, zanja, relleno, excavación, alto, cilindro, horizontal, incendio, agua, poliéster, depósito, refuerzo, resistencia

**003.03.13** ud Sonda de 3 niveles (12/03/2004)
1 ud × 192.74 (196.59 con costes indirectos) = 196.59
Sonda de medición de 3 niveles para el control de vacío, llenado y sobrellenado del depósito de pluviales. Incluso p.p. contador y temporizador situados en el cuadro eléctrico y cable para su conexión. con p.p. de accesorios, tirada de cable y demás elementos y medios auxiliares necesarios para su correcto funcionamiento. Medida la undiad instalada totalmente terminada.

| Código | Ud | Descripción | Rendimiento | Precio | Importe |
|---|---|---|---|---|---|
| O01OB170 | h. | Oficial 1ª fontanero calefactor | 0.219 | 13.7 | 3.00 |
| ERL003t | ud | contactor (material; 28/05/2013) | 1 | 50 | 50.00 |
| ERL003u | ud | temporizador (material; 28/05/2013) | 1 | 47 | 47.00 |
| ERL003s | ud | Sonda de 3 niveles (material; 28/05/2013) | 1 | 87 | 87.00 |
| 2745 |  | Medios auxiliares | 1.914 | 3 | 5.74 |
|  |  | Total |  |  | 192.74 |

### 02.04.COVELO INSTALACIÓN DE RIEGO
Importe: 16967.28
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
**003.04.01** m. Tuberia PEHD 50 mm. (07/01/2004)
10 m. × 2.88 (2.94 con costes indirectos) = 29.40
Tuberia de polietileno de alta densidad (PEHD), diametro 90 mm, para agua fría, fabricada según norma UNE-53966-EX. Incluso p.p. de excavación de zanja, colocación de tubo sobre 5 cm de arena, y relleno de zanja con tierras procendentes de la propia excavación, p.p. de piezas especiales, incluyendo accesorios, codos, tes, anillos, reducciones, manguitos, y demás accesorios que se consideren necesarios para su correcta ejecución. Medida la longitud de la instalación ejecutada totalmente instalada y funcionando, según normativa vigente.

| Código | Ud | Descripción | Rendimiento | Precio | Importe |
|---|---|---|---|---|---|
| O01OB170 | h. | Oficial 1ª fontanero calefactor | 0.01 | 13.7 | 0.14 |
| PPE50 | m. | Tuberia polietileno 50 mm. (material; 29/12/2008) | 1 | 1.85 | 1.85 |
| .03.03.01 | m3 | Excavación y relleno zanjas instalaciones | 0.094 | 8.87 | 0.83 |
| %M00010200 | % | Medios auxiliares (07/04/2004) | 2 % | 2.82 | 0.06 |
|  |  | Total |  |  | 2.88 |

| Medición | Uds. | Largo | Parcial |
|---|---|---|---|
| Boca de riego | 2 | 5 | 10.00 |
| Total |  |  | 10 |

**003.04.02** ml Tubería PEHD 110 mm. (07/01/2004)
341 ml × 5.51 (5.62 con costes indirectos) = 1916.42
Tuberia de polietileno de alta densidad (PEHD), diametro 110 mm, para agua fría, fabricada según norma UNE-53966-EX. Incluso p.p. de excavación de zanja, colocación de tubo sobre 5 cm de arena, y relleno de zanja con tierras procendentes de la propia excavación, p.p. de piezas especiales, incluyendo accesorios, codos, tes, anillos, reducciones, manguitos, y demás accesorios que se consideren necesarios para su correcta ejecución. Medida la longitud de la instalación ejecutada totalmente instalada y funcionando, según normativa vigente.

| Código | Ud | Descripción | Rendimiento | Precio | Importe |
|---|---|---|---|---|---|
| O01OB170 | h. | Oficial 1ª fontanero calefactor | 0.09 | 13.7 | 1.23 |
| O01OA070 | h. | Peón ordinario | 0.08 | 11.72 | 0.94 |
| PPE110 | m. | Tubería polietileno 110 mm. (material; 30/05/2013) | 1 | 2.34 | 2.34 |
| .03.03.01 | m3 | Excavación y relleno zanjas instalaciones | 0.1 | 8.87 | 0.89 |
| %M00010200 | % | Medios auxiliares | 2 % | 5.40 | 0.11 |
|  |  | Total |  |  | 5.51 |

| Medición | Uds. | Largo | Parcial |
|---|---|---|---|
|  | 2 | 103 | 206.00 |
|  | 2 | 59 | 118.00 |
|  | 6 | 2 | 12.00 |
|  | 1 | 5 | 5.00 |
| Total |  |  | 341 |

**003.04.03** ml Tubería PEHD 125 mm. (07/01/2004)
18 ml × 6.25 (6.38 con costes indirectos) = 114.84
Tuberia de polietileno de alta densidad (PEHD), diametro 125 mm, para agua fría, fabricada según norma UNE-53966-EX. Incluso p.p. de excavación de zanja, colocación de tubo sobre 5 cm de arena, y relleno de zanja con tierras procendentes de la propia excavación, p.p. de piezas especiales, incluyendo accesorios, codos, tes, anillos, reducciones, manguitos, y demás accesorios que se consideren necesarios para su correcta ejecución. Medida la longitud de la instalación ejecutada totalmente instalada y funcionando, según normativa vigente.

| Código | Ud | Descripción | Rendimiento | Precio | Importe |
|---|---|---|---|---|---|
| O01OB170 | h. | Oficial 1ª fontanero calefactor | 0.1 | 13.7 | 1.37 |
| O01OA070 | h. | Peón ordinario | 0.09 | 11.72 | 1.05 |
| PPE125 | m. | Tubería polietileno 125 mm. (material; 24/10/2006) | 1 | 2.82 | 2.82 |
| .03.03.01 | m3 | Excavación y relleno zanjas instalaciones | 0.1 | 8.87 | 0.89 |
| %M00010200 | % | Medios auxiliares | 2 % | 6.13 | 0.12 |
|  |  | Total |  |  | 6.25 |

| Medición | Uds. | Largo | Parcial |
|---|---|---|---|
|  | 1 | 10 | 10.00 |
|  | 1 | 8 | 8.00 |
| Total |  |  | 18 |

**05.01** ud Aspersor emergente IRRIGATION SL BG 100E (22/12/2000)
6 ud × 945.33 (964.24 con costes indirectos) = 5785.44
Riego para campo de fútbol de hierba artificial realizado mediante aspersores de tipo "cañón de impacto-emergente", con sistema de giro por pistón y con auto-lubricación por agua, con electroválvulas incorporadas, formado cada uno de ellos por un aspersor para riegos de largo alcance, con boquillas multichorro regulables compuesta por chorros de pequeño, mediano y largo alcance, y velocidad de rotación y ángulo de riego regulables, tipo IRRIGATION SL BG 100E o equivalente, una válvula hidrúalica con kit eléctrico y manual incorporado, formado por una válvula hidráiluca con cerrado automático -si no hay presión-, una válvula de 3 vías, un kit eléctrico, un filtro para válvula hidráulica, con p.p. de codos, tes, manguitos y demás accesorios. Presión de trabajo recomendable de 4-8 bares, sin superarse los 12.5 bares en el aspersor. Funcionamiento a 24V AC/50Hz. Intensidad de funcionamiento 0.14A. Instalación oculta a suelo. Incluso instalación de arquetas, p.p. de excavación y posterior relleno de laterales de zanja con tierras procedentes de la propia excavación, conexionado a red de distribución de agua, conexiones eléctricas, p.p. de material complementario y medios axiliares necesarios para dejar lista esta unidad. Medida la unidad instalada y comprobado su correcto funcionamiento.

| Código | Ud | Descripción | Rendimiento | Precio | Importe |
|---|---|---|---|---|---|
| O01OB170 | h. | Oficial 1ª fontanero calefactor | 7.001 | 13.7 | 95.91 |
| O01OA070 | h. | Peón ordinario | 4.968 | 11.72 | 58.22 |
| RIEGOCOIAVAL | ud | Válvula hidráulica Vyrsa (material; 19/03/2013) | 1 | 109 | 109.00 |
| RIEGO02 | ud | Válvula 3 vías Vyrsa (material; 30/05/2013) | 1 | 115.8 | 115.80 |
| RIEGO003 | ud | Kit eléctrico Vyrsa (material; 30/05/2013) | 1 | 127.8 | 127.80 |
| RIEGO004 | ud | Filtro válvula hidráulica Vyrsa (material; 30/05/2013) | 1 | 85.7 | 85.70 |
| RIEGO005 | ud | Conectores, tes, peq. material (material; 09/05/2008) | 5 | 46.16 | 230.80 |
| RIEGO006 | ud | Manguitos 3" y 4" (material; 09/05/2008) | 2 | 46.16 | 92.32 |
| Qzanj4 | m3 | Excavación zanjas, i/carga y transporte | 0.25 | 8.98 | 2.25 |
| %0300 |  | Medios auxiliares | 3 % | 917.80 | 27.53 |
|  |  | Total |  |  | 945.33 |

**003.04.05** ud Conectores estancos (03/02/2005)
12 ud × 10.09 (10.29 con costes indirectos) = 123.48
Conectores estancos con gel de aislamiento, modelo SA-101 para conectar hasta con cinco hilos. Medida la unidad ejecutada totalmente instalada y en perfecto estado de funcionamiento.

| Código | Ud | Descripción | Rendimiento | Precio | Importe |
|---|---|---|---|---|---|
| CONDH | ud | Conector estanco (material; 09/05/2008) | 1 | 9.92 | 9.92 |
| O01OA070 | h. | Peón ordinario | 0.006 | 11.72 | 0.07 |
| %0100 |  | Medios auxiliares (03/02/2005) | 1 % | 9.99 | 0.10 |
|  |  | Total |  |  | 10.09 |

| Medición | Uds. | Largo | Parcial |
|---|---|---|---|
|  | 2 | 6 | 12.00 |
| Total |  |  | 12 |

**003.04.06** ud Válvula compuerta asiento de goma, Ø3" (11/11/2004)
1 ud × 169.96 (173.36 con costes indirectos) = 173.36
Válvula de compuerta con asiento de goma Ø3”. Instalación en arqueta según planos, i/prueba de estanqueidad. Medida la unidad ejecutada totalmente instalada y en perfecto estado de funcionamiento.

| Código | Ud | Descripción | Rendimiento | Precio | Importe |
|---|---|---|---|---|---|
| PIFI30c | ud | Válvula compuerta paso total, cuerpo latón, PN 16, diámetro nominal 3/4". (material; 12/05/2008) | 1 | 144.47 | 144.47 |
| PRES | ud | Arqueta pl.res.49*34*31 (material; 11/11/2004) | 1 | 21.02 | 21.02 |
| 3842 | h | Oficial 1ª instalador (mano de obra; 03/12/2007) | 0.19 | 14.7 | 2.79 |
| %0100 |  | Medios auxiliares | 1 % | 168.28 | 1.68 |
|  |  | Total |  |  | 169.96 |

**003.04.07** ud Program.electrónico 15 estaciones (03/02/2005)
1 ud × 290 (295.8 con costes indirectos) = 295.80
Programador eléctrico Rain Bird o equivalente de 15 estaciones. Tres programas independientes, cada estación se puede asignar a cualquier programa. Ajuste porcentual según estación del año, desde 10% al 200%. Programación de intervalo o calendario por cada programa. Arranque de válvula maestra o bomba. Incluso armario de intemperie. Transformador interno. Modelo ESP MODULAR ESP-4 MEU y ampliación ESP-SM3 ambas de Rain Bird. Incluso conexión eléctrica a instalación actual. Medida la unidad ejecutada totalmente instalada y en perfecto estado de funcionamiento.

| Código | Ud | Descripción | Rendimiento | Precio | Importe |
|---|---|---|---|---|---|
| P26SP075b | ud | Program.electrónico c/armario (material; 09/05/2008) | 1 | 220.91 | 220.91 |
| MOD.EXT | ud | Ampliación (material; 03/12/2007) | 1 | 23.99 | 23.99 |
| 3842 | h | Oficial 1ª instalador | 2.873 | 14.7 | 42.23 |
| %0100 |  | Medios auxiliares | 1 % | 287.13 | 2.87 |
|  |  | Total |  |  | 290 |

**003.04.08** ud Arqueta para electroválvula, Jumbo, c/ tapa y tornillo (03/02/2005)
7 ud × 52.75 (53.81 con costes indirectos) = 376.67
Suministro e instalación de arqueta prefabricada para electroválvula, modelo JUMBO de Rain Bird o equivalente, equipada con tapa y tornillo. Incluso p.p. de conexionados, excavación de zanja y posterior relleno con tierras procedentes de la propia excavación. Medida la unidad ejecutada totalmente instalada y comprobado su correcto funcionamiento.

| Código | Ud | Descripción | Rendimiento | Precio | Importe |
|---|---|---|---|---|---|
| 300BPEARQ | ud | Arqueta con tapa y tornillo, mod Jumbo de Rain Bird (material; 11/10/2010) | 1 | 42.05 | 42.05 |
| O01OB170 | h. | Oficial 1ª fontanero calefactor | 0.4 | 13.7 | 5.48 |
| O01OA070 | h. | Peón ordinario | 0.401 | 11.72 | 4.70 |
| %0100 |  | Medios auxiliares | 1 % | 52.23 | 0.52 |
|  |  | Total |  |  | 52.75 |

**003.04.09** ud Extensión para arqueta sin tapa VB 1220 (03/02/2005)
6 ud × 35.05 (35.75 con costes indirectos) = 214.50
Suministro e instalación de complementos prefabricados para arqueta modelo VB 1220, de Rain Bird o equivalente, con p.p. de accesorios para acoplamiento a arqueta. Medida la unidad ejecutada totalmente instalada y comprobado su correcto funcionamiento.

| Código | Ud | Descripción | Rendimiento | Precio | Importe |
|---|---|---|---|---|---|
| EXT | ud | Extensión para arqueta sin tapa, VB 1220 c/ accesorios (material; 11/10/2010) | 1 | 24.51 | 24.51 |
| O01OB170 | h. | Oficial 1ª fontanero calefactor | 0.4 | 13.7 | 5.48 |
| O01OA070 | h. | Peón ordinario | 0.402 | 11.72 | 4.71 |
| %0100 |  | Medios auxiliares | 1 % | 34.70 | 0.35 |
|  |  | Total |  |  | 35.05 |

**003.04.10** ml Conducto eléctrico electroválvulas (07/01/2004)
700 ml × 0.42 (0.43 con costes indirectos) = 301.00
Conducto eléctrico formado por: cable eléctrico de un conductor de cobre rígido, de secciones 1 x 1,5/2,5/4 mm², con doble cubierta de PVC y polietileno, tubo PVC corrugado flexible, IP 677, diámetro 50 mm, UNE EN 50086-1/95 y p.p. de caja derivación de empotrar material aislante cuadrada 100x50. Medida la longitud ejecutada totalmente instalada, incluso excavación y posterior relleno de zanjas, y en perfecto estado de funcionamiento.

| Código | Ud | Descripción | Rendimiento | Precio | Importe |
|---|---|---|---|---|---|
| O01OA060 | h. | Peón especializado | 0.002 | 12.81 | 0.03 |
| PIEB90dm | m | Tubo PE flexible IP677 DN 50 (material; 09/10/2010) | 1 | 0.1 | 0.10 |
| cable | m. | Cable 1 conductor 1 x 1.5/2.5/4 mm2 (material; 09/10/2010) | 1 | 0.25 | 0.25 |
| .03.03.01 | m3 | Excavación y relleno zanjas instalaciones | 0.003 | 8.87 | 0.03 |
| %M00010200 | % | Medios auxiliares | 2 % | 0.41 | 0.01 |
|  |  | Total |  |  | 0.42 |

**003.04.11** ud Grupo de bombeo (03/02/2005)
1 ud × 2829.26 (2885.85 con costes indirectos) = 2885.85
Grupo de presión formado por una bomba con bancada en chapa galvanizada, válvula de cierre de bola, válvula de cierre de mariposa, válvula de retención Europa, válvula de retención Ruber check, accesorios roscados, colector de impulsión, soporte cuadro eléctrico y cuadro eléctrico. Bomba centrífuga multicelular vertical, caudal 64 m3/h a 65 m.c.a., cuerpo aspiración e impulsión, soporte motor, acomplamiento y difusores en color gris, eje en acero inoxidable y cierre mecánico de cerámica carbón. Motor asíncrono standard, cerrado de ventilación externa, apto para trabajo continuo, grado de protección IP-55, aislamiento clase F (calentamiento "B") tropicalizados a 2.850 r.p.m. 50 Hz y bajo demanda 60 Hz y otras tensiones. Incluso cuadro eléctrico y conexión al mismo de la bomba. Medida la unidad ejecutada totalmente instalada y en perfecto estado de funcionamiento.

| Código | Ud | Descripción | Rendimiento | Precio | Importe |
|---|---|---|---|---|---|
| 3842 | h | Oficial 1ª instalador | 3.826 | 14.7 | 56.24 |
| VOLVEOCOAI | ud | Grupo bombeo c/cuadro eléctrico (material; 27/07/2013) | 1 | 2745.01 | 2745.01 |
| %0100 |  | Medios auxiliares | 1 % | 2801.25 | 28.01 |
|  |  | Total |  |  | 2829.26 |

**003.04.12** ud Electroválvula , modelo BPE en bronce, 24V (03/02/2005)
7 ud × 436.3 (445.03 con costes indirectos) = 3115.21
Electroválvula para sección de tubo Ø50 hembra, modelo BPE de Rain Bird o equivalente, en bronce, de configuración linea-ángulo, toma Ø50 BSP hembra con regulador de caudal, caudal 14 a 68 m3/h, presión 1.4 13.8 bar, temperatura hasta 43ºC, solenoide 24VCA- 50 Hz. Incluso p.p de accesorios de conexión, para colocar en arqueta. Medida la unidad ejecutada totalmente instalada y comprobado su correcto funcionamiento.

| Código | Ud | Descripción | Rendimiento | Precio | Importe |
|---|---|---|---|---|---|
| 300BPE | ud | Electroválvula riego 3" 300-BPE Rainbird (material; 30/05/2013) | 1 | 421 | 421.00 |
| O01OB170 | h. | Oficial 1ª fontanero calefactor | 0.459 | 13.7 | 6.29 |
| O01OA070 | h. | Peón ordinario | 0.4 | 11.72 | 4.69 |
| %0100 |  | Medios auxiliares | 1 % | 431.98 | 4.32 |
|  |  | Total |  |  | 436.3 |

**003.04.13** ud Conexión a abastecimiento de agua (03/02/2005)
1 ud × 331.61 (338.24 con costes indirectos) = 338.24
Conexión a depósito de agua mediante tuberia de polietileno de alta densidad (PEHD), presion de trabajo 1.0MPa, instalacion en zanja sobre asiento de arena de 5 cm, con p.p. de piezas especiales, incluyendo accesorios, codos, tes, anillos, reducciones, manguitos, llave de membrana DN segun planos en acometida a red, válvula antirretorno PVC muelle inoxidable, llave de corte, todo ello alojado en arqueta de hormigon prefabricado de 50*50*50cm con tapa,incluso piezas especiales de conexionado. Incluso ayudas de albañileria, excavación y relleno de zanjas y transporte a vertedero de material sobrante.

| Código | Ud | Descripción | Rendimiento | Precio | Importe |
|---|---|---|---|---|---|
| riecamro | ud | Acometida (material; 09/05/2008) | 1 | 245.86 | 245.86 |
| O01OA030 | h. | Oficial primera | 3 | 14.7 | 44.10 |
| O01OA060 | h. | Peón especializado | 2.995 | 12.81 | 38.37 |
| %0100 |  | Medios auxiliares | 1 % | 328.33 | 3.28 |
|  |  | Total |  |  | 331.61 |

**003.04.14** ud Conexión a cuadro eléctrico (12/03/2004)
1 ud × 406.48 (414.61 con costes indirectos) = 414.61
Trabajos de conexionado de circuito de aspersores hasta cuadro eléctrico inslcuyendo el cableado de las secciones necesarias, aparamenta eléctrica y demás accesorios necesarios apra su correcta ejecución.

| Código | Ud | Descripción | Rendimiento | Precio | Importe |
|---|---|---|---|---|---|
| elect. | ud | Material conexionado a cuadro eléctrico (material; 11/10/2010) | 1 | 320 | 320.00 |
| O01OA030 | h. | Oficial primera | 3 | 14.7 | 44.10 |
| O01OA060 | h. | Peón especializado | 2.365 | 12.81 | 30.30 |
| 2745 |  | Medios auxiliares | 4.025 | 3 | 12.08 |
|  |  | Total |  |  | 406.48 |

**003.04.15** ud Boca riego bayoneta c/tapa 1"
2 ud × 41.52 (42.35 con costes indirectos) = 84.70
Boca de riego tipo bayoneta con tapa, de enlace rápido, construida en latón, de 1" de diámetro, montada sobre bobina metálica, i/conexión y hormigonado, instalada.

| Código | Ud | Descripción | Rendimiento | Precio | Importe |
|---|---|---|---|---|---|
| O01OB170 | h. | Oficial 1ª fontanero calefactor | 0.25 | 13.7 | 3.43 |
| O01OA050 | h. | Ayudante (mano de obra; 13/05/2009) | 0.188 | 13.36 | 2.51 |
| A03H050 | m3 | HORM. DOSIF. 250 kg /CEMENTO Tmáx.20 (material) | 0.005 | 57.69 | 0.29 |
| P26PPL030 | ud | Collarín PP para PE-PVC D=40mm.-1/2" (material; 22/02/2006) | 1 | 1.54 | 1.54 |
| P26RB025 | ud | Boca riego bayoneta bronce c/tapa 1" (material; 22/02/2006) | 1 | 33.75 | 33.75 |
|  |  | Total |  |  | 41.52 |

Claves: montaje, bobina, riego, bayoneta, construcción, tapa, enlace, metal, hormigón, diámetro, latón, boca

**003.04.1COV** u Cuadro secundario bombeo C.F.COVELO (08/10/2010)
1 u × 782.12 (797.76 con costes indirectos) = 797.76
Cuadro Secundario para el bombeo de riego futbol, formado por cuadro plástico estanco (autoextinguible y con cerradura) con embarrados, soportes de mecanismos, placas protectoras y otro p.m. incluyendo magnetotermico, diferenciales,guardamotor y contactores desglosados en la partida.Todo totalmente instalado y rotulado, incluyendo cableado y conexionado.

| Código | Ud | Descripción | Rendimiento | Precio | Importe |
|---|---|---|---|---|---|
| Ref_29_COV | u | Soporte pletinas cobre para embarrado inclinado 630A, armarios Quadro4/5/Plus (Hager Ref.UC826) (material; 05/07/2013) | 1 | 118.44 | 118.44 |
| Ref_30_COV | u | Pantalla protección 212x990 mm, embarrado inclinado 630A, arm. Quadro4/5/Plus (Hager Ref.UC828) (material; 05/07/2013) | 1 | 62.53 | 62.53 |
| Ref_28 | u | Interruptor automático magnetotérmico serie MU, 1P+N, 25A, curva C, 6KA (Hager Ref.MUN525A) (material; 04/07/2013) | 1 | 10 | 10.00 |
| Ref_26_COV | u | Piezas de fijación mural para armarios OrionPlus de poliéster (4 piezas) (Hager Ref.FL863Z) (material; 05/07/2013) | 1 | 11.29 | 11.29 |
| Ref_27_COV | u | Fondo para armarios Quadro4 de 620 mm de ancho y 1350 mm de alto (Hager Ref.FC216) (material; 05/07/2013) | 1 | 215.34 | 215.34 |
| Ref_31_COV | u | Juego dos paneles laterales para armario Quadro4 de 1350 mm alto (Hager Ref.FC016) (material; 05/07/2013) | 1 | 175.55 | 175.55 |
| Ref_32_COV | u | Panel superior e inferior para armarios Quadro4 de 620 mm ancho, IP40 (Hager Ref.FC425) (material; 05/07/2013) | 1 | 176.11 | 176.11 |
| O01OB200 | h. | Oficial 1ª electricista (mano de obra; 08/10/2010) | 0.875 | 14.7 | 12.86 |
|  |  | Total |  |  | 782.12 |

### 02.05.COVELO INSTALACIÓN DE ILUMINACIÓN DEL CAMPO (10/02/1997)
Importe: 32483.96
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
**003.05.01COV** ud Torre de 16 m para 5 proyectores (09/12/2003)
4 ud × 2670.56 (2723.97 con costes indirectos) = 10895.88
Columna troncopiramidal , de sección docecagonal, homologada marcado CE, Modelos CA-16 ó equivalente. De 16 metros de altura, con plataforma fija visitable para alojar hasta 6 proyectores de 2000W. Incluso P.p. de pernos, tuercas, arandelas y plantillas de acero galvanizado. Constará con las siguientes características:
ACCESORIOS EN CABEZA........................................ PLATAFORMA P/6 PROYECTORES.
DISPOSICION .............................................................. PANTALLA.
ALTURA DE LA COLUMNA (M.)............................. 16.
DIAMETRO SUPERIOR (mm.) .................................. 275.
DIAMETRO INFERIOR ( mm ) .................................. 483.
ESPESOR DE LOS TRAMOS ( mm ) ........................ 4 4.
ACERO TIPO.............................................................. S-275 JR
PLATAFORMA FIJA VISITABLE................................ 2100x900x600
VELOCIDAD DEL VIENTO PARA CALCULO ........ ZONA “ Y “ EXPUESTA.
SISTEMA DE ACCESO………………………………. ESCALERA Y AROS QUITAMIEDOS.
GALVANIZADO EN CALIENTE SEGÚN NORMA ISO 1461
Incluso p.p. de placas de anclaje, de dimensiones 85x85cm, de 20 mm de espesor, colocación de pernos 12Ø24 dispuestos según documentación gráfica, p.p. mortero de nivelación para colocación de placa de anclaje, cartelas rigidizadoras, rebosadero interior para evacuación de agua de pluviales, arqueta de conexión puesta a tierra tipo III segun AE-16 a pie de torre prefabricada de H-125 construida según NTE- IEP/6. Incluso p.p.de tubo de cobre con aislamiento W-750 V (verde-amarillo), unido a báculo mediante tornillo de puesta a tierra, incluso excavación de zanja y posterior relleno con tierras procedentes de la propia excavación, medios de elevación y montaje, y demás elementos y medios auxiliares necesarios para la correcta ejecución de esta unidad. Medida la unidad ejecutada totalmente terminada.

| Código | Ud | Descripción | Rendimiento | Precio | Importe |
|---|---|---|---|---|---|
| O01OA030 | h. | Oficial primera | 1 | 14.7 | 14.70 |
| O01OA060 | h. | Peón especializado | 0.777 | 12.81 | 9.95 |
| M02GE010 | h. | Grúa telescópica autoprop. 20 t. | 0.5 | 47.92 | 23.96 |
| E000000001 | ud | Torre de 16 m para 5 proyectores (material; 01/08/2013) | 1 | 2450 | 2450.00 |
| P01AA020 | m3 | Arena de río 0/5 mm. | 0.016 | 7.22 | 0.12 |
| 003.05.06 | Ud. | Arqueta conexión puesta a tierra (09/12/2003) | 1 | 141.88 | 141.88 |
| P01DW090 | ud | Pequeño material (material; 26/02/2004) | 27 | 0.13 | 3.51 |
| %0100 |  | Medios auxiliares | 1 % | 2644.12 | 26.44 |
|  |  | Total |  |  | 2670.56 |

**003.05.02_COV** u Proyector FAEBER MODELO MONACO 2000 W (26/02/2004)
20 u × 567.77 (579.13 con costes indirectos) = 11582.60
Proyector estanco FAEBER mod MONACO, óptica asimétrica, IP 66, para iluminación de áreas exteriores, con una potencia de 2000w por lámpara, formado por carcas y tapa abatible de aleación ligera en colores y acabado a definir por la Dirección Facultativa, reflector de aluminio anodizado, con deflector de flujo en aluminio incorporado, marco de presión de aluminio con vidrio sodo-cálcico templado y serigrafiado, de 4 mm de espesor. Incluso caja de conexión en permopolímero con arrancador electrñónico incorporado, ficha de conexión, lira de fijación pletinas de orientación, lámpara de halogenuros doble terminal, tornilleróa exterior de acero inoxidable, y demás accesorios necesarios para su correcto funcionamiento. Totalmente instalado y comprobado su correcto funcionamiento.

| Código | Ud | Descripción | Rendimiento | Precio | Importe |
|---|---|---|---|---|---|
| O01OB200 | h. | Oficial 1ª electricista | 0.818 | 14.7 | 12.02 |
| P01DW090 | ud | Pequeño material | 1 | 0.13 | 0.13 |
| MODEMONACO | u | Proyector Mocaco de Faeber con lampara MPA 2000 w (material; 07/07/2013) | 1 | 550 | 550.00 |
| %0100 |  | Medios auxiliares | 1 % | 562.15 | 5.62 |
|  |  | Total |  |  | 567.77 |

**003.05.04** ud Pica puesta a tierra torres de iluminación
4 ud × 74.78 (76.28 con costes indirectos) = 305.12
Toma de tierra independiente con pica de acero cobrizado de D=14,3 mm. y 2 m. de longitud, cable de cobre de 35 mm2, unido mediante soldadura aluminotérmica, incluyendo registro de comprobación y puente de prueba.

| Código | Ud | Descripción | Rendimiento | Precio | Importe |
|---|---|---|---|---|---|
| O01OB200 | h. | Oficial 1ª electricista | 1 | 14.7 | 14.70 |
| O01OB220 | h. | Ayudante electricista (mano de obra; 08/10/2010) | 0.891 | 13.36 | 11.90 |
| P15EA010 | ud | Pica de t.t. 200/14,3 Fe+Cu (material) | 1 | 12.25 | 12.25 |
| P15EB010 | m. | Conduc cobre desnudo 35 mm2 (material; 05/02/2006) | 5 | 2.11 | 10.55 |
| P15ED030 | ud | Sold. alumino t. cable/placa (material) | 1 | 2.3 | 2.30 |
| P15EC010 | ud | Registro de comprobación + tapa (material) | 1 | 15.6 | 15.60 |
| P15EC020 | ud | Puente de prueba (material) | 1 | 5.3 | 5.30 |
| %0300 |  | Medios auxiliares | 3 % | 72.60 | 2.18 |
|  |  | Total |  |  | 74.78 |

Claves: unión, toma, pica, acero, cable, registro, comprobación, prueba, soldadura, tierra, cobre, aluminizado

**002.02** m3 Excavación terrenos
39.6 m3 × 2.59 (2.64 con costes indirectos) = 104.54

| Medición | Uds. | Largo | Ancho | Alto | Parcial |
|---|---|---|---|---|---|
|  | 1 | 220 | 0.3 | 0.6 | 39.60 |
| Total |  |  |  |  | 39.6 |

**002.03** m3 Relleno c/tierra excavación (10/02/1997)
39.6 m3 × 2.05 (2.09 con costes indirectos) = 82.76
Relleno compactado con productos procedentes de la excavación en tongadas de 20 cm, con medios mecánicos, hasta conseguir un 95% proctor normal. incluso extendido, riego, compactación y refino de taludes. Medido en perfil teórico según planos

| Código | Ud | Descripción | Rendimiento | Precio | Importe |
|---|---|---|---|---|---|
| MMMT14a | h | Rodillo vibrd s/neum 10 tm (maquinaria; 10/02/1997) | 0.04 | 21.64 | 0.87 |
| MMTG.1a | h | Camión dumper 17tm10m3 tracc tot (maquinaria; 10/02/1997) | 0.006 | 19.47 | 0.12 |
| MMMT.8a | h | Motoniveladora 129 CV | 0.022 | 39.07 | 0.86 |
| O01OA070 | h. | Peón ordinario | 0.012 | 11.72 | 0.14 |
| %0300 |  | Medios auxiliares | 3 % | 1.99 | 0.06 |
|  |  | Total |  |  | 2.05 |

| Medición | Uds. | Largo | Ancho | Alto | Parcial |
|---|---|---|---|---|---|
|  | 1 | 220 | 0.3 | 0.6 | 39.60 |
| Total |  |  |  |  | 39.6 |

**003.05.11** m. LÍNEA GRAL. ALIMENTACIÓN 5(1x10)mm2 Cu (26/02/2004)
550 m. × 8.92 (9.1 con costes indirectos) = 5005.00
Línea general de alimentación (LGA) en canalización entubada formada por conductor de Cu 5(1x10) mm2 con aislamiento 0,6/1 kV libre de halógenos. Instalación incluyendo conexionado.

| Código | Ud | Descripción | Rendimiento | Precio | Importe |
|---|---|---|---|---|---|
| O01OB200 | h. | Oficial 1ª electricista | 0.1 | 14.7 | 1.47 |
| O01OB210 | h. | Oficial 2ª electricista (mano de obra; 08/10/2010) | 0.078 | 13.8 | 1.08 |
| P15AI020 | m. | C.aisl.l.halóg.RZ1-k 0,6/1kV 1x10mm2 Cu (material; 22/02/2006) | 5 | 1.05 | 5.25 |
| P15GD040 | m. | Tubo PVC ríg. der.ind. M 63/gp5 (material; 22/02/2006) | 1 | 0.99 | 0.99 |
| P01DW090 | ud | Pequeño material | 1 | 0.13 | 0.13 |
|  |  | Total |  |  | 8.92 |

Claves: conductor, aislamiento, línea, entubación, canalización, halógeno, conexión, alimentar

**LINEA6MM** m Linea alimentacion 5 (1x6 ) mm Cu (26/02/2004)
280 m × 7.7 (7.85 con costes indirectos) = 2198.00
Línea general de alimentación (LGA) en canalización entubada formada por conductor de Cu 5(1x6) mm2 con aislamiento 0,6/1 kV libre de halógenos. Instalación incluyendo conexionado.

| Código | Ud | Descripción | Rendimiento | Precio | Importe |
|---|---|---|---|---|---|
| O01OB200 | h. | Oficial 1ª electricista | 0.175 | 14.7 | 2.57 |
| linea de 6 mm | m | C.aisl.l.haloge RZ-K 0,6/1 KV 1x6 mm Cu (material; 07/07/2013) | 5 | 0.8 | 4.00 |
| P15GD040 | m. | Tubo PVC ríg. der.ind. M 63/gp5 | 1.01 | 0.99 | 1.00 |
| P01DW090 | ud | Pequeño material | 1 | 0.13 | 0.13 |
|  |  | Total |  |  | 7.7 |

**003.05.06** Ud. Arqueta conexión puesta a tierra (09/12/2003)
4 Ud. × 141.88 (144.72 con costes indirectos) = 578.88
Arqueta conexión puesta a tierra tipo III segun AE-16,prefabricada de H-125 construida según NTE- IEP/6. Incluso p.p.de tubo de cobre con aislamiento W-750 V (verde-amarillo), unido a báculo mediante tornillo de puesta a tierra, incluso excavación de zanja y posterior relleno con tierras procedentes de la propia excavación. Medida la unidad terminada.

| Código | Ud | Descripción | Rendimiento | Precio | Importe |
|---|---|---|---|---|---|
| MOOI.1a | h | Oficial 1ª instalador (mano de obra; 03/12/2007) | 1.658 | 14.7 | 24.37 |
| MOOI.1d | h | Peón especializado instalador (mano de obra; 08/10/2010) | 1 | 12.81 | 12.81 |
| M00110139 | ml. | Línea de puesta a tierra (material; 09/12/2003) | 3 | 2 | 6.00 |
| M00060167 | Ud. | Arqueta prefabricada hormigón 40*40 (material; 28/05/2013) | 1 | 18.95 | 18.95 |
| M00060168 | Ud. | Suplemento arq. pref. horm. 40*40 (material; 28/05/2013) | 1 | 19.58 | 19.58 |
| M00060169 | Ud. | Tapa y cerco arqueta prefab. 40*40 (material; 08/11/2005) | 1 | 16.5 | 16.50 |
| TUB.PVCb | m | Tubo corrugado (material; 24/05/2004) | 3 | 12.25 | 36.75 |
| E02EEM030 | m3 | EXC.ZANJA A MAQUINA T. COMPACTO (13/05/2005) | 0.4 | 10.34 | 4.14 |
| %0200 |  | Medios auxiliares | 2 % | 139.10 | 2.78 |
|  |  | Total |  |  | 141.88 |

| Medición | Uds. | Parcial |
|---|---|---|
| cambios de dirección | 4 | 4.00 |
| Total |  | 4 |

**003.05.07** ud Arqueta de conexion 40x40x100 cm (10/01/2006)
4 ud × 59.8 (61 con costes indirectos) = 244.00
Arqueta de registro y conexión de 40x40x100cm, tipo C-250 EN-124, con marco y tapa de fundición con cadana, incluso excavación, totalmente acabada.

| Código | Ud | Descripción | Rendimiento | Precio | Importe |
|---|---|---|---|---|---|
| AARQ4040MM | ud | ARQUETA DE CONEXION 40x40x100 (material; 10/01/2006) | 1 | 50 | 50.00 |
| O01OA030 | h. | Oficial primera | 0.4 | 14.7 | 5.88 |
| O01OA060 | h. | Peón especializado | 0.306 | 12.81 | 3.92 |
|  |  | Total |  |  | 59.8 |

**003.05.08** ud Arqueta de registro 45 x45 x 60 cm (22/05/2006)
1 ud × 54.9 (56 con costes indirectos) = 56.00
Arqueta de registro y conexión de 45x45x60cm, tipo C-250 EN-124, con marco y tapa de fundición con cadana, incluso excavación, totalmente acabada.

| Código | Ud | Descripción | Rendimiento | Precio | Importe |
|---|---|---|---|---|---|
| Arqju54 | ud | ARQUETA DE CONEXION 45x45x60 (material; 22/05/2006) | 1 | 45 | 45.00 |
| O01OA030 | h. | Oficial primera | 0.4 | 14.7 | 5.88 |
| O01OA060 | h. | Peón especializado | 0.314 | 12.81 | 4.02 |
|  |  | Total |  |  | 54.9 |

**E00000COVELO** u Cuadro secundario de torres de iluminacion C.F. COVELO (08/10/2010)
1 u × 1403.12 (1431.18 con costes indirectos) = 1431.18
Cuadro Secundario al pie de cada torre de iluminación futbol, formado por cuadro plástico estanco (autoextinguible y con cerradura) con embarrados, soportes de mecanismos, placas protectoras y otro p.m. incluyendo la totalidad de magnetotermicos, contactores y diferenciales reflejados en los esquemas unifilares. Todo totalmente instalado y rotulado, incluyendo cableado y conexionado.

| Código | Ud | Descripción | Rendimiento | Precio | Importe |
|---|---|---|---|---|---|
| O01OB200 | h. | Oficial 1ª electricista | 0.5 | 14.7 | 7.35 |
| O01OB210 | h. | Oficial 2ª electricista | 0.5 | 13.8 | 6.90 |
| Ref_14_COV | u | Interruptor automático magnetotérmico serie M, 4P, 16A, curva C, 6/10KA (Hager Ref.MCA416) (material; 08/07/2013) | 8 | 80 | 640.00 |
| Ref_13_COV | u | Bloque diferencial tipo AC, para int. aut. serie HM, 4P, 30 mA, 80-100-125A (Hager Ref.BDC480E) (material; 08/07/2013) | 1 | 170 | 170.00 |
| Ref_22_COV | u | Contactor, 40A, 4NA, 230V (Hager Ref.ESC440) (material; 08/07/2013) | 8 | 40 | 320.00 |
| Ref_10_COV | u | Interruptor automático magnetotérmico serie HM, 4P, 125A, curva C, 10KA (Hager Ref.HMF499) (material; 08/07/2013) | 1 | 25 | 25.00 |
| Ref_23_COV | u | Separador disipador para aparatos modulares (Hager Ref.LZ060) (material; 05/07/2013) | 8 | 3.83 | 30.64 |
| Ref_24_COV | u | Armario OrionPlus en poliéster con puerta opaca, 800x600x300 mm (Hager Ref.FL229B) (material; 08/07/2013) | 1 | 100 | 100.00 |
| Ref_26_COV | u | Piezas de fijación mural para armarios OrionPlus de poliéster (4 | 1 | 11.29 | 11.29 |
| Ref_25_COV | u | Kit equip. aparamenta modular para armarios OrionPlus FL229B y FL124A (Hager Ref.FL996A) (material; 27/07/2013) | 1 | 91.94 | 91.94 |
|  |  | Total |  |  | 1403.12 |

### 02.06.COVELO EQUIPAMIENTO
Importe: 23358.75

**003.06.02** ml Red recogebalones 6 M (09/12/2003)
80.64 ml × 74.05 (75.53 con costes indirectos) = 6090.74
Parabalones formados por malla de proteción de 6 m de altura, sujeta a soportes metalicos cada 6-7 metros entre ejes de tubo metalico de acero galvanizado 140.5 mm con placas sup e inferior, pintados, con una mano de imprimación fijadora y dos manos de pintura de resinas, particulas de aluminio y vidrios termoendurecidos Hammerite de Xylazel o equivalente, con un grosor de 100 micras, color a elegir por D.O., tomados mediante tubo de acero galvanizado 200.5 hincado 2 m en el terreno como vaina perdida, y relleno con mortero de cemento inyectado, rigidizadores y pletina sujeta cables, cable de cuelgue de acero plastificado de 7 mm de diametro y red de polietileno con argollas de cuelgue y sujeccion en el cable superior e inferior, todo ello galvanizado en caliente, montaje y colocacion con p.p. de remates y piezas especiales, según detalles de proyecto. Medida la longitud ejecutada totalmente rematada.

| Código | Ud | Descripción | Rendimiento | Precio | Importe |
|---|---|---|---|---|---|
| O01OA030 | h. | Oficial primera | 0.25 | 14.7 | 3.68 |
| O01OA070 | h. | Peón ordinario | 0.126 | 11.72 | 1.48 |
| PFDC.1aa | m2 | Red recogebalones c/accesorios (material; 30/05/2013) | 6 | 4.3 | 25.80 |
| PEAP30a | kg | Perfil acero A-42 B promedio (material; 27/10/2005) | 19 | 0.9 | 17.10 |
| galvcal | kg | Galvanizado en caliente de perfiles (material; 11/09/2006) | 19 | 0.9 | 17.10 |
| M00240038 | m2. | Imprimación fijadora acero (material; 28/11/2005) | 0.8 | 1.8 | 1.44 |
| M00240026 | m2. | Pintura resin. + aluminio + vidrio (material; 19/10/2004) | 1.6 | 2.3 | 3.68 |
| PBPM.7eacb | m3 | Mto hdrf cto/are 1:6 3-5 maq (material; 02/10/2006) | 0.032 | 53.75 | 1.72 |
| M00010022 | Ud. | Material compl./piezas espec. | 2 | 0.3 | 0.60 |
| %0200 |  | Medios auxiliares | 2 % | 72.60 | 1.45 |
|  |  | Total |  |  | 74.05 |

| Medición | Uds. | Largo | Parcial |
|---|---|---|---|
|  | 12 | 6.72 | 80.64 |
| Total |  |  | 80.64 |

**003.06.03** ml Barandilla tubo aluminio anodizado
312.8 ml × 25.37 (25.88 con costes indirectos) = 8095.26
Barandilla perimetral tipo Haspo o equivalente, formada por pasamanos de tubo hueco en aluminio anodizado 60.3 unido mediante piezas de tubo en T de aluminio fundido a pies derechos cada 1.80 m de aluminio anodizado 60.3 , incluso excavación, ejecución de cimentación con HM 20/P/40/IIa de 30 x 30 x 60 cm, (donde se colocaran los pies de la barandilla) y demás elementos necesarios para su correcta ejecución, p.p. de partes abatibles para accesos al campo en las zonas señaladas en planos, y demás materiales y medios auxilaires necesrios para la correcta ejecución de esta unidad. Realizado todo ello según detalles gráficos de proyecto e indicaciones de la Dirección Facultativa. Medida la longitud ejecutada totalmente terminada.

| Código | Ud | Descripción | Rendimiento | Precio | Importe |
|---|---|---|---|---|---|
| BARANDcoia | m | Barandilla aluminio anodizado/pletinas (material; 19/03/2013) | 1 | 20 | 20.00 |
| O01OA030 | h. | Oficial primera | 0.1 | 14.7 | 1.47 |
| O01OA070 | h. | Peón ordinario | 0.096 | 11.72 | 1.13 |
| M11HV120 | h. | Aguja eléct.c/convertid.gasolina d=79mm. (maquinaria) | 0.12 | 3.55 | 0.43 |
| Qzanj4 | m3 | Excavación zanjas, i/carga y transporte | 0.036 | 8.98 | 0.32 |
| P01HM020 | m3 | Hormigón HM-20/P/40/I central | 0.036 | 42.1 | 1.52 |
| %0200 |  | Medios auxiliares | 2 % | 24.87 | 0.50 |
|  |  | Total |  |  | 25.37 |

| Medición | Uds. | Largo | Parcial |
|---|---|---|---|
|  | 2 | 101.4 | 202.80 |
|  | 2 | 55 | 110.00 |
| Total |  |  | 312.8 |

**003.06.04** ud Juego 4 banderines córner (12/03/2004)
1 ud × 160.2 (163.4 con costes indirectos) = 163.40
Suministro y montaje de 4 banderines de córner reglamentarios, en plástico, con bases flexibles, de 1,50 m de altura, con soporte de caucho flexible, para anclaje al suelo. Medida la unidad ejecutada totalmente instalada.

| Código | Ud | Descripción | Rendimiento | Precio | Importe |
|---|---|---|---|---|---|
| O01OA070 | h. | Peón ordinario | 0.195 | 11.72 | 2.29 |
| BANDERIN | ud | Banderín córner flexible (material; 27/07/2013) | 4 | 38.31 | 153.24 |
| %0300 |  | Medios auxiliares | 3 % | 155.53 | 4.67 |
|  |  | Total |  |  | 160.2 |

**003.06.05** ud Banquillo 4.00 m (12/03/2004)
2 ud × 1879.52 (1917.11 con costes indirectos) = 3834.22
Suministro y colocación de banquillo de E.M.D. o equivalente, modelo 1F000408, construído en perfil de acero galvanizado, placas de metacrilato y policarbonato extruído, con una altura total de 190 cm y 400 cm de longitud, asientos de plástico de 50 cm de ancho montados sobre perfiles horizontales, suelo realizado con placas de goma, evitando contacto con el terreno, borde superior con canalón de evacuación posterior. Todo ello acabado sin aristas ni elementos salientes, resistente a los impactos, fácil limpieza y mantenimiento. Medida la unidad totalmente colocada.

| Código | Ud | Descripción | Rendimiento | Precio | Importe |
|---|---|---|---|---|---|
| O01OA070 | h. | Peón ordinario | 0.3 | 11.72 | 3.52 |
| BANQUILLO | ud | Banquillo 4m carcasa (material; 27/07/2013) | 1 | 1821.26 | 1821.26 |
| %0300 |  | Medios auxiliares | 3 % | 1824.78 | 54.74 |
|  |  | Total |  |  | 1879.52 |

**003.06.06** ud Juego de porterías fútbol 11 (12/03/2004)
1 ud × 1370.26 (1397.67 con costes indirectos) = 1397.67
Suministro y colocación de juego de 2 porterías para fútbol 11 de B2 sport o equivalente, realizadas en aluminio extrusionado de sección 120 x 100 mm para anclar, con marco de aluminio de sección ovalada de 120 x 100 mm de sección, reforzado interiormente y con ranura posterior para fijación de ganchos de anclaje, pintadas en blanco. Incluso p.p. de ganchos de anclaje de PVC, anclajes con tapa para postes realizados también en aluminio, de sección 120.100, arquillo metálico de acero galvanizado y pintado en blanco, tensores de red, anclaje al suelo, red para portería de fútbol 11 en nylon de 3 1/2 , y demás accesorios necesarios. Medida la unidad ejecutada totalmente rematada.

| Código | Ud | Descripción | Rendimiento | Precio | Importe |
|---|---|---|---|---|---|
| O01OA030 | h. | Oficial primera | 1 | 14.7 | 14.70 |
| O01OA070 | h. | Peón ordinario | 0.487 | 11.72 | 5.71 |
| PORTERIA | ud | Portería marco alum extrusionado blanco E.M.D. (material; 11/01/2006) | 2 | 448.01 | 896.02 |
| ANCLAJES PORT | ud | Anclajes c/tapa 120 x 100mm (material; 02/11/2005) | 4 | 26.49 | 105.96 |
| RED PORT | ud | Red malla nylon 3 1/2, malla de 145 mm (material; 02/11/2005) | 2 | 53.4 | 106.80 |
| ARQUILLOS | ud | Arquillos metálico portería (material; 02/11/2005) | 4 | 50.29 | 201.16 |
| %0300 |  | Medios auxiliares | 3 % | 1330.35 | 39.91 |
|  |  | Total |  |  | 1370.26 |

**003.06.07** Ud. Juego de porterías abatibles fútbol 7 (12/03/2004)
2 Ud. × 1851.7 (1888.73 con costes indirectos) = 3777.46
Juegos de dos porterías abatibles lateralmente de fútbol 7 , con marcos de aluminio sección redonda de 90 mm de diámetro, sistema de abatimiento en perfil metálico, arquillos superiores metálicos, todo galvanizado, modelo 1F001012 de B2 sport o equivalente, de fondo comprendido entre 1.380-2.250 mm, incluso redes de futbol competición especiales para intemperie confeccionadas con malla cuadrada de nylon trenzado de alta tenacidad. Medida la unidad ejcutada totalmente rematada.

| Código | Ud | Descripción | Rendimiento | Precio | Importe |
|---|---|---|---|---|---|
| O01OA030 | h. | Oficial primera | 1 | 14.7 | 14.70 |
| O01OA070 | h. | Peón ordinario | 0.847 | 11.72 | 9.93 |
| 03.06.02.01 | ud | portería abatible F7 (material; 27/07/2013) | 2 | 886.57 | 1773.14 |
| %0300 |  | Medios auxiliares | 3 % | 1797.77 | 53.93 |
|  |  | Total |  |  | 1851.7 |

## 003.COVELO VESTUARIOS (10/02/1997)
Importe: 64037.52

### 03.01 MOVIMIENTO DE TIERRAS (10/02/1997)
Importe: 181.05

**002.02** m3 Excavación terrenos
17.15 m3 × 2.59 (2.64 con costes indirectos) = 45.28

| Medición | Uds. | Largo | Ancho | Alto | Parcial |
|---|---|---|---|---|---|
| Zapata muro exterior | 1 | 31 | 0.9 | 0.4 | 11.16 |
| Zapata cimentacion edifica | 2 | 9 | 0.7 | 0.4 | 5.04 |
|  | 1 | 3.4 | 0.7 | 0.4 | 0.95 |
| Total |  |  |  |  | 17.15 |

**002.03** m3 Relleno c/tierra excavación
64.96 m3 × 2.05 (2.09 con costes indirectos) = 135.77

| Medición | Uds. | Largo | Alto | Parcial |
|---|---|---|---|---|
| Bajo solera exterior | 1 | 21 | 1.5 | 31.50 |
| Bajo solera interior | 1 | 33.46 | 1 | 33.46 |
| Total |  |  |  | 64.96 |

### 03.02 ESTRUCTURA (10/02/1997)
Importe: 8753.09

#### 03.02.01 CIMENTACIONES (10/02/1997)
Importe: 5848.92

**003.01.01** m3 Horm. limp. y rellenos HM-10
7.63 m3 × 55.69 (56.8 con costes indirectos) = 433.38

| Medición | Uds. | Largo | Ancho | Alto | Parcial |
|---|---|---|---|---|---|
| Zapata muro exterior | 1 | 31 | 0.9 | 0.1 | 2.790 |
| Zapata cimentacion edifica | 2 | 9 | 0.7 | 0.1 | 1.260 |
|  | 1 | 3.4 | 0.7 | 0.1 | 0.238 |
| Bajo solera interior | 1 | 33.46 |  | 0.1 | 3.346 |
| Total |  |  |  |  | 7.63 |

**Qzap1co** m3 H.arm. HA-25/P/20/IIa en zapatas corridas (12/02/2004)
12.86 m3 × 103.47 (105.54 con costes indirectos) = 1357.24
Suministro y puesta en obra de hormigón armado HA-25/P/20/IIa elaborado en central en relleno de zapatas corridas de cimentación, armado con acero B 500 S, i/ refuerzos de vainas, despuntes, cortado, doblado y montado, hormigón vertido por cualquier medio, vibrado, nivelado, curado y colocación con empleo aditivos, previa aceptación de la Dirección de Obra, incluso encofrado y desencofrado si fuera necesario y replanteo, además de todos los medios auxiliares necesarios para la perfecta ejecución de estos trabajos. Según norma EHE-08 e indicaciones de la D.O. Medido el volumen teórico lleno según planos.

| Código | Ud | Descripción | Rendimiento | Precio | Importe |
|---|---|---|---|---|---|
| O01OA030 | h. | Oficial primera | 0.15 | 14.7 | 2.21 |
| O01OA070 | h. | Peón ordinario | 0.25 | 11.72 | 2.93 |
| O01OB030 | h. | Oficial 1ª ferralla (mano de obra; 05/05/2006) | 0.174 | 14.7 | 2.56 |
| PEAA.2ba | kg | Acero corrugado B-500 S ferrallado | 40 | 0.8 | 32.00 |
| P03AA020 | kg | Alambre atar 1,30 mm. | 0.006 | 0.95 | 0.01 |
| P01HA020 | m3 | Hormigón HA-25/P-B/40/IIa central | 1 | 59.8 | 59.80 |
| M10HV220 | h. | Vibrador hormigón gasolina 75 mm | 0.2 | 2.15 | 0.43 |
| MMME.2a | h | Grúa torre | 0.1 | 5.05 | 0.51 |
| %0300 |  | Medios auxiliares | 3 % | 100.45 | 3.01 |
|  |  | Total |  |  | 103.47 |

| Medición | Uds. | Largo | Ancho | Alto | Parcial |
|---|---|---|---|---|---|
| Zapata muro exterior | 1 | 31 | 0.9 | 0.3 | 8.37 |
| Zapata cimentacion edifica | 2 | 9 | 0.7 | 0.3 | 3.78 |
|  | 1 | 3.4 | 0.7 | 0.3 | 0.71 |
| Total |  |  |  |  | 12.86 |

**muro** m3 HA-25/P/20/IIa en formación de muro (10/02/1997)
14.02 m3 × 162.69 (165.94 con costes indirectos) = 2326.48
Formación de muro con una cara vista y acabado superior pulido, con formación de berenjeno en borde, realizada con hormigón armado HA-25/P/20/IIa elaborado en central, con cemento CEM II/A-V 42,5, árido de diámetro máximo 40 mm, consistencia plástica, elaborado en central, puesto en obra según EHE, incluso armadura con acero B-500-S, i/encofrado de madera a 1 cara y borde y desencofrado, humedecido de cofres, vertido, vibrado y curado del hormigón, elaboración y montaje del acero, con p.p. de juntas de hormigonado estancas elaboradas con bandas Sika de PVC o equivalente, ejecución de berenjenos en juntas con la losa y borde de asiento y sellado elástico y cordones de sellado en junta de hormigonado con Sikaswell de 15x15 mm y Sika 32Fix o equivalentes, armadura de zunchos, esperas de forjado y arranques y armadura de pilares embebidos en el muro, medios auxiliares de elevación y montaje, y demás elementos que se consideren necesarios para su correcta ejecución. Ejecutado conforme a la EHE-08, según documentación gráfica de proyecto e indicaciones de la Dirección de Obra. Medido el volumen teórico lleno, no admitiéndose cambios de tonalidad en el hormigón, poros, coqueras, desplomes, rebabas o variaciones de planeidad superiores a 3 mm medida con regla de 3 m.

| Código | Ud | Descripción | Rendimiento | Precio | Importe |
|---|---|---|---|---|---|
| P01HA010 | m3 | Hormigón HA-25/P/20/IIa central (material; 27/07/2013) | 1 | 67.03 | 67.03 |
| PEAA.2ba | kg | Acero corrugado B-500 S ferrallado | 80 | 0.8 | 64.00 |
| EEEM.2baVT | m2 | Encf muro 2 caras VISTO (material; 30/08/2012) | 4 | 4.85 | 19.40 |
| material | ud | Material compl./piezas espec. | 2 | 0.3 | 0.60 |
| MMMH10bb | h | Vibrd gsln agj ø20-80 12000rpm (maquinaria; 10/02/1997) | 0.05 | 0.89 | 0.04 |
| O01OA030 | h. | Oficial primera | 0.25 | 14.7 | 3.68 |
| O01OA060 | h. | Peón especializado | 0.25 | 12.81 | 3.20 |
| %0300 |  | Medios auxiliares | 3 % | 157.95 | 4.74 |
|  |  | Total |  |  | 162.69 |

| Medición | Uds. | Largo | Ancho | Alto | Parcial |
|---|---|---|---|---|---|
| Edificacion | 2 | 8.8 | 0.2 | 1.5 | 5.28 |
|  | 2 | 3.9 | 0.2 | 1.5 | 2.34 |
| Muro exterior | 1 | 32 | 0.2 |  | 6.40 |
| Total |  |  |  |  | 14.02 |

**Qsolera12gz** m2. Solera horm. armado 12 cm,
76.46 m2. × 22.21 (22.65 con costes indirectos) = 1731.82
Solera de hormigón H-25 de consistencia plástica, elaborado en central y puesto en obra, realizado con árido rodado de Tmax 20mm, de 12 cm de espesor, armada con mallazo electrosoldado de ø 8/25 cm. Ejecutada sobre terreno compactado, base granular de grava de 15 cm de espesor,incluida lámina de nodulos de polietileno . Incluso p.p. de ejecución de juntas de dilatación con paños no mayores de 25 m², solapes y sellado de las juntas, curado del hormigón, nivelación, formación de pendientes, armado de refuerzo en zonas especificadas en planos de estructura, y puesta en obra realizada según detalles gráficos de proyecto e indicaciones de la D.O, con acabado superficial fratasado, semipulido o pulido (a definir por la D.O.), con variaciones en la planeidad inferiores a 3 mm, medida con regla de 3 metros. Todos los materiales para esta unidad contarán con el certificado CE correspondiente, y aquellos específicos para cada uno de ellos. Medida la superficie ejecutada totalmente terminada

| Código | Ud | Descripción | Rendimiento | Precio | Importe |
|---|---|---|---|---|---|
| O01OA030 | h. | Oficial primera | 0.3 | 14.7 | 4.41 |
| O01OA070 | h. | Peón ordinario | 0.263 | 11.72 | 3.08 |
| LAM ND | m2 | Lámina nódulos de PHD, e=0,6 mm (material; 19/10/2004) | 1.1 | 2.23 | 2.45 |
| P01HM010 | m3 | Hormigón HM-20/P/20/II central (material) | 0.12 | 66.36 | 7.96 |
| P03AM140b | m2 | Malla 25x25x8 -3,591 kg/m2 (material; 05/02/2003) | 1.2 | 1.77 | 2.12 |
| material | ud | Material compl./piezas espec. | 5 | 0.3 | 1.50 |
| M00040006 | H. | Rulo vibratorio | 0.002 | 11.52 | 0.02 |
| MMMH20ab | h | Fratasadora eléctrica ø90 cm (maquinaria; 05/03/2004) | 0.01 | 1.71 | 0.02 |
| %M00010000 | % | Medios auxiliares (05/08/2004) | 3 % | 21.56 | 0.65 |
|  |  | Total |  |  | 22.21 |

| Medición | Uds. | Largo | Parcial |
|---|---|---|---|
| solera exterior | 1 | 43 | 43.00 |
| solera interior | 1 | 33.46 | 33.46 |
| Total |  |  | 76.46 |

#### 03.02.02 CUBIERTA
Importe: 2904.17

**Qacero4** kg Acero S275JR en elem. estructurales pintado (12/03/2004)
221.4 kg × 2.26 (2.31 con costes indirectos) = 511.43
Acero S275JR en perfiles de acero, pletinas, chapas y otros elementos estructurales, montado, soldado o atornillado, según planos de proyecto, incluso P.P. de tornillos, placas y platabandas de anclaje, cartelas, tensores, arriostramiento, rótulas, tornillería especial, resinas especiales para anclaje en cabezas de pilares u otros elementos de hormigón, anclajes químicos y demás elementos complementarios. Totalmente terminado, incluso una mano de imprimación antioxidante, dos manos de pintura ignífuga intumescente para una resistencia al fuego EI-30, colores a elegir por D.F. y mano de acabado con pintura selladora protectora contra humedad. Incluso corte y manipulación de los perfiles, mermas, pérdidas y p.p. de medios auxiliares de elevación y montaje. Totalmente terminado según detalles de proyecto e indicaciones de la D.F.

| Código | Ud | Descripción | Rendimiento | Precio | Importe |
|---|---|---|---|---|---|
| O01OB129 | h. | Oficial 1ª metal (mano de obra; 04/10/2006) | 0.015 | 14.09 | 0.21 |
| O01OA060 | h. | Peón especializado | 0.01 | 12.81 | 0.13 |
| PEAP30a | kg | Perfil acero A-42 B promedio | 1 | 0.9 | 0.90 |
| IMP | m2 | Imprimacion antioxidante (material; 19/10/2004) | 0.01 | 0.88 | 0.01 |
| P25PF020A | l. | Pint. ignífuga intumescente para estruct. metálica EI-30 (material; 13/11/2009) | 0.17 | 4.98 | 0.85 |
| NR001 | m2 | Pintura selladora (material; 28/03/2012) | 0.005 | 3.1 | 0.02 |
| M02GE230 | h. | Trailer grúa | 0.001 | 70 | 0.07 |
| %0300 |  | Medios auxiliares | 3 % | 2.19 | 0.07 |
|  |  | Total |  |  | 2.26 |

Claves: mano, acero, lámina, IPN, metal, unión, colocación, elaboración, perfil, electrosoldadur, estructura, pintura, IPE, UPN, HE, imprimación, minio, electrolítico, clase

| Medición | Uds. | Largo | Alto | Parcial |
|---|---|---|---|---|
| Perfiles IPE 180 | 2 | 4 | 18.8 | 150.40 |
| Perfiles L 100.100.8 | 2 | 4 | 2 | 16.00 |
| Anclajes | 1 | 55 |  | 55.00 |
| Total |  |  |  | 221.4 |

**entramadomad** m2 Entramado de cubierta de madera
40.5 m2 × 57.92 (59.08 con costes indirectos) = 2392.74
Formación de faldón de cubierta a base de entramado de entablado de madera de pino C18 para recibir correas de madera 8x15 cm incluido elemetos de union y fijacion a estructura metálica y medios auxiliares, medido en proyección horizontal.

| Código | Ud | Descripción | Rendimiento | Precio | Importe |
|---|---|---|---|---|---|
| O01OA030 | h. | Oficial primera | 1 | 14.7 | 14.70 |
| O01OA050 | h. | Ayudante | 1 | 13.36 | 13.36 |
| P05EW020 | m3 | Madera pino para armaduras (material; 27/07/2013) | 0.03 | 355 | 10.65 |
| P05EW030 | kg | Puntas acero 17x70 (material) | 0.6 | 1.2 | 0.72 |
| P05EW060 | ud | Tornillo entramado madera (material) | 2 | 1.24 | 2.48 |
| liston80x40mm | m | Liston madera de pino 80x150 mm (material; 08/07/2013) | 2.001 | 8 | 16.01 |
|  |  | Total |  |  | 57.92 |

| Medición | Uds. | Largo | Ancho | Parcial |
|---|---|---|---|---|
|  | 1 | 9 | 4.5 | 40.50 |
| Total |  |  |  | 40.5 |

### 03.03 CUBIERTA
Importe: 4586.7

**E09IFG010** m2 CUB.FIBRO.GRANONDA NATU.
40.5 m2 × 15.23 (15.53 con costes indirectos) = 628.97
Cubierta de fibrocemento granonda en color natural de 6 mm. de espesor, , i/p.p. de solapes, caballetes, limas, remates, encuentros, accesorios de fijación, juntas de estanqueidad, medios auxiliares y elementos de seguridad, totalmente instalado, s/NTE-QTF-17. Medida en verdadera magnitud.

| Código | Ud | Descripción | Rendimiento | Precio | Importe |
|---|---|---|---|---|---|
| O01OA030 | h. | Oficial primera | 0.117 | 14.7 | 1.72 |
| O01OA050 | h. | Ayudante | 0.1 | 13.36 | 1.34 |
| P05FG010 | m2 | Placa fib. granonda natu.e=6 (material) | 1.15 | 8.61 | 9.90 |
| P05FG210 | m. | Caballete artic. granonda nat. (material) | 0.06 | 13.5 | 0.81 |
| P05FWT070 | ud | Torn. autotal.6,3x120 p/correas laminadas cal (material) | 1.5 | 0.97 | 1.46 |
|  |  | Total |  |  | 15.23 |

Claves: solape, correa, caballete, junta, fibrocemento, gran onda, natural, metal, auxiliar, accesorio, medio, estanquidad, cubierta, fijación, lima, seguridad, remate, color

| Medición | Uds. | Largo | Ancho | Parcial |
|---|---|---|---|---|
|  | 1 | 9 | 4.5 | 40.50 |
| Total |  |  |  | 40.5 |

**E09ICC040** m2 TEJA CERÁMICA CURVA ROJA 40x19
143.5 m2 × 27.04 (27.58 con costes indirectos) = 3957.73
Cubrición de teja cerámica curva roja de 40x19 cm. recibida con mortero de cemento CEM II/B-P 32,5 N y arena de río de tipo M-2,5, i/p.p. de limas, caballete y emboquillado, medios auxiliares y elementos de seguridad, s/NTE-QTT-11. Medida en verdadera magnitud.

| Código | Ud | Descripción | Rendimiento | Precio | Importe |
|---|---|---|---|---|---|
| O01OA030 | h. | Oficial primera | 0.4 | 14.7 | 5.88 |
| O01OA050 | h. | Ayudante | 0.422 | 13.36 | 5.64 |
| P05TC010 | ud | Teja curva roja 40x19 (material) | 35 | 0.4 | 14.00 |
| A02A090 | m3 | MORTERO CEMENTO M-2,5 (material) | 0.03 | 50.81 | 1.52 |
|  |  | Total |  |  | 27.04 |

Claves: seguridad, cemento, rojo, cubrición, teja, curva, mortero, lima, caballete, cerámico, auxiliar, medio, río, areno

| Medición | Uds. | Largo | Ancho | Parcial |
|---|---|---|---|---|
| Ampliacion |  |  |  |  |
|  | 1 | 9 | 4.5 | 40.50 |
| Cubierta existente |  |  |  |  |
|  | 1 | 103 |  | 103.00 |
| Total |  |  |  | 143.5 |

### 03.04 CERRAMIENTOS EXTERIORES
Importe: 2273.48

**E07BHM011** m2 FAB.BL.HGÓN.GRIS.50x24x20+A.MURFOR
69.25 m2 × 32.19 (32.83 con costes indirectos) = 2273.48
Fabrica de bloques huecos de hormigón gris estándar de 50x24x20 cm. enfoscado y pintado, recibidos con mortero de cemento CEM II/B-M 32,5 N y arena de río M-7,5 y armadura de encadenado vertical formada por 4 redondos de acero B 500 S, de D=12 por m. y armadura de acero galvanizado, en forma de cercha y recubrimiento de resina epoxi, Murfor RND.5/E-200 cada 2 hiladas, según EC6, i/p.p. de rellenos de hormigón de 365 kg. de cemento/m3. de dosificación, i/vertido, vibrado y medios auxiliares, s/NTE-FFB-11, medida deduciendo huecos superiores a 1 m2

| Código | Ud | Descripción | Rendimiento | Precio | Importe |
|---|---|---|---|---|---|
| O01OA160 | h. | Cuadrilla H (mano de obra; 28/09/2006) | 0.276 | 27.24 | 7.52 |
| P01LA140 | ud | Armad. Murfor RND.5/E-200 3,05m. (material) | 0.5 | 8.85 | 4.43 |
| P01BG081 | ud | Bloque hgón. gris 50x24x20 esp.mur.arm. (material) | 10.5 | 1.09 | 11.45 |
| P01MC040 | m3 | Mortero cem. gris II/B-M 32,5 1:6 M-40 (material; 27/05/2005) | 0.03 | 45.62 | 1.37 |
| P03AC150 | kg | Acero corrugado B 500 S 12 mm (material) | 2.01 | 0.61 | 1.23 |
| A03H110 | m3 | HORM. DOSIF. 365 kg /CEMENTO Tmáx.20 (material) | 0.09 | 68.75 | 6.19 |
|  |  | Total |  |  | 32.19 |

Claves: hueco, acero, bloque, hormigón, estándar, revestir, mortero, cemento, areno, armadura, gris, vibración, río, resina, fábrica, galvanizar, recubrimiento, auxiliar, epoxi, hilada, relleno, dosificación, medio, redondo, vertical, cercha

| Medición | Uds. | Largo | Alto | Parcial |
|---|---|---|---|---|
|  | 2 | 9 | 3.1 | 55.80 |
|  | 1 | 4.34 | 3.1 | 13.45 |
| Total |  |  |  | 69.25 |

### 03.05 REVESTIMIENTOS (10/02/1997)
Importe: 14952.4

#### 03.05.01COV AISLAMIENTOS-IMPERMEABILIZACIONES
Importe: 2177.52

**E10ATV370** m2 AISL.TÉRM.S/C.WALMATE IB-A-40
122.6 m2 × 8.59 (8.76 con costes indirectos) = 1073.98
Aislamiento térmico de muros sin cámara de aire con planchas de poliestireno extruído, de superficie rugosa tipo Walmate IB-A de 40 mm., adherido al muro, listo para acabado posterior con guarnecido, enlucido, etc., i/p.p. de corte y colocación.

| Código | Ud | Descripción | Rendimiento | Precio | Importe |
|---|---|---|---|---|---|
| O01OA030 | h. | Oficial primera | 0.077 | 14.7 | 1.13 |
| O01OA050 | h. | Ayudante | 0.064 | 13.36 | 0.86 |
| aislam40 | m2 | P.polies.extr. Wallmate IB-A-40 (material; 08/07/2013) | 1 | 6 | 6.00 |
| A01A030 | m3 | PASTA DE YESO NEGRO (material) | 0.008 | 74.7 | 0.60 |
|  |  | Total |  |  | 8.59 |

Claves: poliestireno, superficie, aislamiento, térmico, muro, cámara, aire, plancha, extruido, rugoso, adherir, guarnecido, enlucido, colocación, corte

| Medición | Uds. | Largo | Alto | Parcial |
|---|---|---|---|---|
| Ampliacion |  |  |  |  |
|  | 2 | 9 | 3.2 | 57.60 |
|  | 1 | 4.34 | 3.2 | 13.89 |
| Edificacion existente |  |  |  |  |
|  | 2 | 11.46 | 2.23 | 51.11 |
| Total |  |  |  | 122.6 |

**aislamien50** m2 AISL.TÉRM.S/C.WALMATE IB-A-50 (28/09/2006)
68.3 m2 × 9.32 (9.51 con costes indirectos) = 649.53
Aislamiento térmico de solados con planchas de poliestireno extruído, de superficie rugosa tipo Walmate IB-A de 50 mm.,., i/p.p. de corte y colocación.

| Código | Ud | Descripción | Rendimiento | Precio | Importe |
|---|---|---|---|---|---|
| O01OA030 | h. | Oficial primera | 0.077 | 14.7 | 1.13 |
| O01OA050 | h. | Ayudante | 0.063 | 13.36 | 0.84 |
| aisl50mm | m2 | Poliestireno extruido 50 mm. (material; 08/07/2013) | 1.05 | 7 | 7.35 |
|  |  | Total |  |  | 9.32 |

| Medición | Uds. | Largo | Parcial |
|---|---|---|---|
|  | 1 | 30 | 30.00 |
|  | 1 | 25.8 | 25.80 |
|  | 1 | 12.5 | 12.50 |
| Total |  |  | 68.3 |

**aislamiento60** m2 AISL.TÉRM.S/C.WALMATE IB-A-60 (28/09/2006)
40.5 m2 × 10.99 (11.21 con costes indirectos) = 454.01
Aislamiento térmico de cubierta con planchas de poliestireno extruído, de superficie rugosa tipo Walmate IB-A de 60 mm.,., i/p.p. de corte y colocación.

| Código | Ud | Descripción | Rendimiento | Precio | Importe |
|---|---|---|---|---|---|
| O01OA030 | h. | Oficial primera | 0.1 | 14.7 | 1.47 |
| O01OA050 | h. | Ayudante | 0.084 | 13.36 | 1.12 |
| aislam60mm | m2 | Poliestireno extruido 60 mm (material; 08/07/2013) | 1.05 | 8 | 8.40 |
|  |  | Total |  |  | 10.99 |

| Medición | Uds. | Largo | Ancho | Parcial |
|---|---|---|---|---|
|  | 1 | 9 | 4.5 | 40.50 |
| Total |  |  |  | 40.5 |

#### 03.05.02COV SOLADOS (05/03/2004)
Importe: 2296.76

**ERSW.1a7** m2. Recrecido pisos mortero 1:6, e. medio= 7 cm (05/03/2004)
79.1 m2. × 7.32 (7.47 con costes indirectos) = 590.88
Recrecido y nivelado de suelos realizado con mortero de cemento y arena 1:6, con un espesor medio de 7 cm con formación de pendientes hacia sumideros o canaletas, formación de recrecido del espesor necesario para alojamiento de rejilla de impulsión, incluso ejecución de maestras, junta perimetral de recrecido con paramentos de poliestireno expandido de 2 cm de espesor, y cajeados necesarios para alojamiento de rejillas, canaletas y sumideros. Todos los elementos necesarios y empleados en esta unidad contarán con el Certificado de Idoneidad Técnica (CE) correspondiente, y aquéllos certificados específicos para cada uno de ellos. Medida la superficie ejecutada totalmente terminada y pulida en zona de almacen

| Código | Ud | Descripción | Rendimiento | Precio | Importe |
|---|---|---|---|---|---|
| PBPM.1eacb | m3 | Mortero 1:6 3-5 maq | 0.07 | 47.1 | 3.30 |
| MOOA.1a1 | h | Oficial 1ª construcción (mano de obra; 15/06/2006) | 0.15 | 14.09 | 2.11 |
| MOOA.1d | h | Peón ordinario construcción | 0.132 | 12.72 | 1.68 |
| ENTP.8d32a | m2 | Aisl PS extru35 20mm machh piel (15/06/2006) | 0.02 | 4.7 | 0.09 |
| %0200 |  | Medios auxiliares | 2 % | 7.18 | 0.14 |
|  |  | Total |  |  | 7.32 |

| Medición | Uds. | Largo | Parcial |
|---|---|---|---|
|  | 1 | 30 | 30.00 |
|  | 1 | 25.8 | 25.80 |
|  | 1 | 12.5 | 12.50 |
|  | 1 | 10.8 | 10.80 |
| Total |  |  | 79.1 |

**ROD GRES** ml. Rodapié gres porcelánico compaco Urban Gris Keraben (05/03/2004)
13.28 ml. × 5.58 (5.69 con costes indirectos) = 75.56
Rodapié de gres porcelánico, serie formato y colores a definir por la Dirección Facultativa, adherido con cemento cola tomadas con mortero de cemento cola tipo Keraflex de Mapei o equivalente y rejuntada con mortero Ultracolor Plus de Mapei o equivalente, en colores a definir por la D.F. Incluso p.p. de recortes, mermas, roturas y limpieza. Todos los materiales para esta unidad contarán con el certificado CE correspondiente, y aquellos específicos para cada uno de ellos. Medida la longitud ejecutada totalmente terminada.

| Código | Ud | Descripción | Rendimiento | Precio | Importe |
|---|---|---|---|---|---|
| O01OA030 | h. | Oficial primera | 0.1 | 14.7 | 1.47 |
| O01OA070 | h. | Peón ordinario | 0.1 | 11.72 | 1.17 |
| rodapconc | m | Rodapié gres porcelánic (material; 12/08/2008) | 1 | 2.8 | 2.80 |
| keraflex | kg | Cemento cola Keraflex de Mapei (material; 02/09/2008) | 0.03 | 0.83 | 0.02 |
| ultracolor | Kg. | Pasta rejuntado Ultracolor Plus de Mapei (material; 02/09/2008) | 0.025 | 0.46 | 0.01 |
| %0200 |  | Medios auxiliares | 2 % | 5.47 | 0.11 |
|  |  | Total |  |  | 5.58 |

| Medición | Uds. | Largo | Parcial |
|---|---|---|---|
|  | 2 | 2.9 | 5.80 |
|  | 2 | 3.74 | 7.48 |
| Total |  |  | 13.28 |

**Qgresrep** m2 Pavim. gres porcelánico Urban Gris de Keraben 60x60 clase 3 (12/03/2004)
68.3 m2 × 23.4 (23.87 con costes indirectos) = 1630.32
Pavimento realizado mediante baldosas de gres porcelánico, serie, formato y colores a definir por la Dirección Facultativa, tomadas con mortero de cemento cola tipo Keraflex de Mapei o equivalente y rejuntada con mortero Ultracolor Plus de Mapei o equivalente, en colores a definir por la D.F. Incluso p.p de piezas con cantos romos, cortes de las piezas, formación de juntas de 2 mm de espesor, revestimiento de tapas de arquetas y limpieza de pavimentos, de perfil de acero inoxidable AISI 316, modelo SCHIENE-E V4A de Schlüter o equivalente para cambios de tipo de pavimento, y demás materiales y medios auxiliares necesarios para la correcta ejecución de esta unidad. Todos los elementos necesarios y empleados en esta unidad contarán con el Certificado de Idoneidad Técnica (CE) correspondiente, y aquéllos certificados específicos para cada uno de ellos.Medida la superficie ejecutada totalmente terminada.

| Código | Ud | Descripción | Rendimiento | Precio | Importe |
|---|---|---|---|---|---|
| O01OA030 | h. | Oficial primera | 0.4 | 14.7 | 5.88 |
| O01OA070 | h. | Peón ordinario | 0.4 | 11.72 | 4.69 |
| keraflex | kg | Cemento cola Keraflex de Mapei | 3 | 0.83 | 2.49 |
| ultracolor | Kg. | Pasta rejuntado Ultracolor Plus de Mapei | 1.2 | 0.46 | 0.55 |
| gresrepos | m2 | Plaq. gres porcelánico (material; 14/02/2013) | 1 | 9 | 9.00 |
| schieneev4a15 | ml | Perfil Schlüter Schiene-e V4A15 (material; 03/12/2007) | 0.01 | 10.82 | 0.11 |
| %0300 |  | Medios auxiliares | 3 % | 22.72 | 0.68 |
|  |  | Total |  |  | 23.4 |

| Medición | Uds. | Largo | Parcial |
|---|---|---|---|
|  | 1 | 30 | 30.00 |
|  | 1 | 25.8 | 25.80 |
|  | 1 | 12.5 | 12.50 |
| Total |  |  | 68.3 |

#### 03.05.03COV REVESTIMIENTOS VERTICALES INTERIORES (10/02/1997)
Importe: 4910.17

**QERPE.1b** m2. Enfoscado mortero paredes interiores e=1.5 cm (12/03/2004)
205.6 m2. × 7.26 (7.41 con costes indirectos) = 1523.50
Enfoscado maestreado y fratasado de paramentos verticales interiores, de 15 mm de espesor, con mortero 1:6 de cemento y arena, sobre cualquier superficie. Incluso colocación de malla de fibra de vidrio en zonas de cambio de material, con un solape mínimo de 20 cm, enfoscado de jambas, dinteles, huecos y ancho de tabiques, cantos superiores de tabiques que no lleguen a techo, refuerzos en esquinas con guardavivos metálicos, remates, formación de mochetas y cargaderos, colocación de remates superiores (por ambas caras) en tabiques bajos mediante colocación de junquillos cuadrados de aluminio anodizado color a definir por la D.F., fijado a parte superior de la fábrica y embebidos en el enfoscado. Incluso montaje y desmontaje de andamios. Limpieza y humedecido del paramento, maestras en rincones y guarniciones de hueco. Todos los elementos necesarios y empleados en esta unidad contarán con el Certificado de Idoneidad Técnica (CE) correspondiente, y aquéllos certificados específicos para cada uno de ellos. Medida la superficie ejecutada totalmente rematada, con acabado totalmente pulido para posterior enlucido y/o pintura en la que no habrá ninguna variación de planeidad superior a 3 mm medido con regla de 1 m.

| Código | Ud | Descripción | Rendimiento | Precio | Importe |
|---|---|---|---|---|---|
| PBPM.1eacb | m3 | Mortero 1:6 3-5 maq | 0.015 | 47.1 | 0.71 |
| O01OA030 | h. | Oficial primera | 0.25 | 14.7 | 3.68 |
| O01OA070 | h. | Peón ordinario | 0.227 | 11.72 | 2.66 |
| %0300 |  | Medios auxiliares | 3 % | 7.05 | 0.21 |
|  |  | Total |  |  | 7.26 |

| Medición | Uds. | Largo | Alto | Parcial |
|---|---|---|---|---|
| Bajo alicatado |  |  |  |  |
|  | 2 | 8.32 | 3.2 | 53.248 |
|  | 2 | 3.58 | 3.2 | 22.912 |
|  | 2 | 7.5 | 2.3 | 34.500 |
|  | 2 | 3.42 | 2.3 | 15.732 |
|  | 2 | 1.2 | 2.4 | 5.760 |
|  | 2 | 1.1 | 2.3 | 5.060 |
|  | 2 | 3.56 | 2.3 | 16.376 |
|  | 2 | 3.4 | 2.3 | 15.640 |
|  | 2 | 1.5 | 2 | 6.000 |
| Bajo enlucido |  |  |  |  |
|  | 2 | 2.9 | 2.4 | 13.920 |
|  | 2 | 3.74 | 2.2 | 16.456 |
| Total |  |  |  | 205.6 |

**QERPA.03** m2. Enlucido pasta cal paredes int (03/02/2005)
30.38 m2. × 1.11 (1.13 con costes indirectos) = 34.33
Enlucido a la llana de paramentos verticales interiores, de 3 mm de espesor, con pasta de cal, realizado sobre guarnecidos o enfoscados previos. Incluso remates, jambas, dinteles, ancho de tabiques, canto superior de tabiques que no lleguen a techo, montaje y desmontaje de andamios. Todos los elementos necesarios y empleados en esta unidad contarán con el Certificado de Idoneidad Técnica (CE) correspondiente, y aquéllos certificados específicos para cada uno de ellos. Medida la superficie ejecutada, sin coqueras ni variaciones de planeidad superiores a 3 mm., medida con regla de 1 m .

| Código | Ud | Descripción | Rendimiento | Precio | Importe |
|---|---|---|---|---|---|
| PBPL.6am | m3 | Pasta cal (material; 18/10/2006) | 0.004 | 65.31 | 0.26 |
| MOOA.1a | h | Oficial 1ª construcción | 0.057 | 14.7 | 0.84 |
| %0100 |  | Medios auxiliares | 1 % | 1.10 | 0.01 |
|  |  | Total |  |  | 1.11 |

| Medición | Uds. | Largo | Alto | Parcial |
|---|---|---|---|---|
|  | 2 | 2.9 | 2.4 | 13.92 |
|  | 2 | 3.74 | 2.2 | 16.46 |
| Total |  |  |  | 30.38 |

**QERPP.1a** m2. Pintura plástica interior (05/02/2004)
30.38 m2. × 3.57 (3.64 con costes indirectos) = 110.58
Revestimiento de paramentos verticales interiores realizado con pintura plástica a base de resinas en emulsión acuosa y pigmentos de alta calidad VALENTINE o similiar , MATE o SATINADA, colores a definir por la D.O, previa imprimación de látex, con lijado previo de pequeñas adherencias e imperfecciones, aplicación de una mano de fondo con pintura muy diluida para tapar poros, emplastecido de faltas y repaso con nueva mano de fondo y dos manos de acabado liso. Incluso p.p. de aditivo antimoho, pintado de jambas, mochetas y dinteles y cantos superiores de tabiques que no lleguen a techo. Medida la superficie ejecutada totalmente rematada. Incluso montaje y desmontaje de andamios. Todos los elementos necesarios y empleados en esta unidad contarán con el Certificado de Idoneidad Técnica (CE) correspondiente, y aquéllos certificados específicos para cada uno de ellos.

| Código | Ud | Descripción | Rendimiento | Precio | Importe |
|---|---|---|---|---|---|
| PRPP.1dINT | l | Pintura plas int bl mate 20 l int/ext (material; 26/07/2013) | 0.3 | 1.89 | 0.57 |
| tratamientoex | kg | tratamiento exterior (material; 05/02/2004) | 0.06 | 0.93 | 0.06 |
| imprim.COV | l | Imprimación látex sup. enfoscadas***** (material; 26/07/2013) | 0.2 | 0.76 | 0.15 |
| O01OA030 | h. | Oficial primera | 0.182 | 14.7 | 2.68 |
| %0300 |  | Medios auxiliares | 3 % | 3.46 | 0.10 |
|  |  | Total |  |  | 3.57 |

| Medición | Uds. | Largo | Alto | Parcial |
|---|---|---|---|---|
|  | 2 | 2.9 | 2.4 | 13.92 |
|  | 2 | 3.74 | 2.2 | 16.46 |
| Total |  |  |  | 30.38 |

**QERPA01sin** m2. Alicatado gres esmaltado 10x10, 10x20 ó 20x20 (10/02/1997)
175.23 m2. × 18.14 (18.5 con costes indirectos) = 3241.76
Alicatado de plaqueta de gres esmaltado, 10x10, 10x20 o 20x20 cm, de Marazzi o equivalente, brillo o mate, en varios colores a definir por la D.F., asentado con mortero de cemento cola tipo Keraflex de Mapei o equivalente sobre paramentos, y posterior lechado de juntas con pasta de rejuntado tipo Ultracolor Plus de Mapei o equivalente en colores a definir por D.F. Incluso alicatado de cantos superiores de tabiques que no lleguen a techo, humedecido de los azulejos, piezas romas o ingletes, esquinas ingletadas . Incluso p.p. de revestimiento de jambas, dinteles, mochetas, p.p. de cantoneras o junquillos de aluminio o acero inoxidable, rectangulares o cuadrados, a definir por la D.O, en esquinas, bordes superiores de tabiques que no lleguen a techo, y en zonas indicadas por la D.F. Limpieza de paramentos, cortes, mermas y roturas. Todos los materiales para esta unidad contarán con el certificado CE correspondiente, y aquellos específicos para cada uno de ellos. Medida la superficie ejecutada totalmente terminada. Incluso montaje y desmontaje de andamios.

| Código | Ud | Descripción | Rendimiento | Precio | Importe |
|---|---|---|---|---|---|
| O01OA030 | h. | Oficial primera | 0.4 | 14.7 | 5.88 |
| O01OA060 | h. | Peón especializado | 0.297 | 12.81 | 3.80 |
| MMHM.1a | h | Cortadora azulejo 40 cm (maquinaria; 10/02/1997) | 0.1 | 0.18 | 0.02 |
| azulejo | m2. | Plaq.grés 10x10, 10x20 ó 20x20 cm, calidad 1ª Marazi (material; 02/09/2008) | 1 | 6.92 | 6.92 |
| keraflex | kg | Cemento cola Keraflex de Mapei | 0.3 | 0.83 | 0.25 |
| ultracolor | Kg. | Pasta rejuntado Ultracolor Plus de Mapei | 1.6 | 0.46 | 0.74 |
| %0300 |  | Medios auxiliares | 3 % | 17.61 | 0.53 |
|  |  | Total |  |  | 18.14 |

| Medición | Uds. | Largo | Alto | Parcial |
|---|---|---|---|---|
|  | 2 | 8.32 | 3.2 | 53.25 |
|  | 2 | 3.58 | 3.2 | 22.91 |
|  | 2 | 7.5 | 2.3 | 34.50 |
|  | 2 | 3.42 | 2.3 | 15.73 |
|  | 2 | 1.2 | 2.4 | 5.76 |
|  | 2 | 1.1 | 2.3 | 5.06 |
|  | 2 | 3.56 | 2.3 | 16.38 |
|  | 2 | 3.4 | 2.3 | 15.64 |
|  | 2 | 1.5 | 2 | 6.00 |
| Total |  |  |  | 175.23 |

#### 03.05.04COV TECHOS (05/02/2004)
Importe: 918.8

**QERPE.1bt** m2. Enfoscado mortero techos int (12/03/2004)
49.16 m2. × 12.36 (12.61 con costes indirectos) = 619.91
Enfoscado maestreado y fratasado de paramentos horizontales interiores, de 15 mm de espesor, con mortero 1:6 de cemento y arena, sobre cualquier superficie. Incluso colocación de malla de fibra de vidrio en zonas de cambio de material, con un solape mínimo de 20 cm, enfoscado de dinteles, huecos, cantos de losas, forjados, cantos de vigas, refuerzos en esquinas con guardavivos metálicos, remates. Incluso montaje y desmontaje de andamios. Limpieza y humedecido del paramento, maestras en rincones y guarniciones de hueco. Todos los materiales para esta unidad contarán con el certificado CE correspondiente, y aquellos específicos para cada uno de ellos. Medida la superficie ejecutada totalmente terminada, con acabado totalmente pulido para posterior enlucido y/o pintura en la que no habrá ninguna variación de planeidad superior a 3 mm. medido con regla de 1 m.

| Código | Ud | Descripción | Rendimiento | Precio | Importe |
|---|---|---|---|---|---|
| O01OA030 | h. | Oficial primera | 0.448 | 14.7 | 6.59 |
| O01OA070 | h. | Peón ordinario | 0.401 | 11.72 | 4.70 |
| PBPM.1eacb | m3 | Mortero 1:6 3-5 maq | 0.015 | 47.1 | 0.71 |
| %0300 |  | Medios auxiliares | 3 % | 12.00 | 0.36 |
|  |  | Total |  |  | 12.36 |

| Medición | Uds. | Largo | Parcial |
|---|---|---|---|
|  | 1 | 25.8 | 25.80 |
|  | 1 | 12.5 | 12.50 |
|  | 1 | 10.86 | 10.86 |
| Total |  |  | 49.16 |

**ERPG.7x** m2. Enlucido pasta cal techos (05/03/2004)
49.16 m2. × 1.53 (1.56 con costes indirectos) = 76.69
Enlucido a la llana de paramentos horizontales, de 3 mm de espesor, realizado con pasta de cal, aplicado sobre guarnecidos o enfoscados previos, realizado de acuerdo a NTE-RPG 13. Incluso remates, jambas, dinteles y ancho de tabiques, montaje y desmontaje de andamios. Todos los materiales para esta unidad contarán con el certificado CE correspondiente, y aquellos específicos para cada uno de ellos. Medida la superficie ejecutada sin coqueras ni variaciones de planeidad superiores a 3 mm., medida con regla de 1 m .

| Código | Ud | Descripción | Rendimiento | Precio | Importe |
|---|---|---|---|---|---|
| O01OA030 | h. | Oficial primera | 0.048 | 14.7 | 0.71 |
| O01OA070 | h. | Peón ordinario | 0.045 | 11.72 | 0.53 |
| PBPL.6am | m3 | Pasta cal | 0.004 | 65.31 | 0.26 |
| %0200 |  | Medios auxiliares | 2 % | 1.50 | 0.03 |
|  |  | Total |  |  | 1.53 |

| Medición | Uds. | Largo | Parcial |
|---|---|---|---|
|  | 1 | 25.8 | 25.80 |
|  | 1 | 12.5 | 12.50 |
|  | 1 | 10.86 | 10.86 |
| Total |  |  | 49.16 |

**QERPP.1at** m2. Pintura plástica techos int (05/02/2004)
49.16 m2. × 4.43 (4.52 con costes indirectos) = 222.20
Revestimiento de paramentos horizontales interiores realizado con pintura plástica a base de resinas en emulsión acuosa y pigmentos de alta calidad, MATE o SATINADA, colores a definir por la D.O., previa imprimación de látex, con lijado previo de pequeñas adherencias e imperfecciones, aplicación de una mano de fondo con pintura muy diluida para tapar poros, emplastecido de faltas y repaso con nueva mano de fondo y dos manos de acabado liso. Incluso p.p. de aditivo antimoho, remates y pintado de dinteles, cantos de forjados, vigas y huecos. Todos los materiales para esta unidad contarán con el certificado CE correspondiente, y aquellos específicos para cada uno de ellos. Medida la superficie ejecutada totalmente terminada. Incluso montaje y desmontaje de andamios.

| Código | Ud | Descripción | Rendimiento | Precio | Importe |
|---|---|---|---|---|---|
| O01OA030 | h. | Oficial primera | 0.234 | 14.7 | 3.44 |
| PRPP.1dINT | l | Pintura plas int bl mate 20 l int/ext | 0.4 | 1.89 | 0.76 |
| tratamientoex | kg | tratamiento exterior | 0.06 | 0.93 | 0.06 |
| imprim.COV | l | Imprimación látex sup. enfoscadas***** | 0.2 | 0.76 | 0.15 |
| %0300m |  | Medios auxiliares (08/01/2008) | 0.38 % | 4.41 | 0.02 |
|  |  | Total |  |  | 4.43 |

| Medición | Uds. | Largo | Parcial |
|---|---|---|---|
|  | 1 | 25.8 | 25.80 |
|  | 1 | 12.5 | 12.50 |
|  | 1 | 10.86 | 10.86 |
| Total |  |  | 49.16 |

#### 03.05.05COV REVESTIMIENTOS VERTICALES EXTERIORES (12/03/2004)
Importe: 4649.15

**Qenfext** m2 Enfoscado mortero paredes exterioes. (12/03/2004)
356.53 m2 × 7.64 (7.79 con costes indirectos) = 2777.37
Enfoscado maestreado y fratasado de paramentos verticales exteriores, de 20 mm de espesor, con mortero 1:6 de cemento y arena, con aditivo hidrófugo, sobre cualquier superficie. Incluso colocación de malla de fibra de vidrio en zonas de cambio de material, con un solape mínimo de 20 cm, enfoscado de jambas, dinteles, huecos y ancho de tabiques, refuerzos en esquinas con guardavivos metálicos, ejecución de calles verticales / horizontales según planos de acbado e indicaciones de la D.O. mediante perfiles de PVC enrasados con el revestimiento, en colores a definir por la D.O:, p.p. de remates y formación de mochetas y cargaderos, con acabado totalmente pulido para posterior enlucido y/o pintura en la que no habrá ninguna variación de planeidad superior a 3 mm. medido con regla de 1 m. Incluso montaje y desmontaje de andamios y ejecución de muestra en obra para aprobación por la D.O.. Limpieza y humedecido del paramento, maestras en rincones y guarniciones de hueco.Todos los encuentros en ángulo tendrán las aristas redondeadas. Todos los materiales para esta unidad contarán con el certificado CE correspondiente, y aquellos específicos para cada uno de ellos. Medida la superficie ejecutada totalmente rematada, a cinta corrida, deduciendo huecos superiores a 2.50m2. Esta partida incluye la formacion de rehundido para ejecucion de rotulacion en fachada según criterios de Direccion de Obra.

| Código | Ud | Descripción | Rendimiento | Precio | Importe |
|---|---|---|---|---|---|
| PBPM.7eacb | m3 | Mto hdrf cto/are 1:6 3-5 maq | 0.02 | 53.75 | 1.08 |
| O01OA030 | h. | Oficial primera | 0.25 | 14.7 | 3.68 |
| O01OA070 | h. | Peón ordinario | 0.227 | 11.72 | 2.66 |
| %0300 |  | Medios auxiliares | 3 % | 7.42 | 0.22 |
|  |  | Total |  |  | 7.64 |

Relación comercial: Pontevedra, 8.19, Ourense, Lugo, A Coruña, 006_1, 005_1, 004_1, 003_1, 002_1, 001_1, 000, 005, 15.23, 004, 003, 002, 001

| Medición | Uds. | Largo | Alto | Parcial |
|---|---|---|---|---|
| Fachada calle | 1 | 33.51 | 3 | 100.53 |
| Fachadas laterales | 2 | 14.5 |  | 29.00 |
| Fachada a campo | 1 | 137 |  | 137.00 |
| Muro de rampa hacia campo | 1 | 54 |  | 54.00 |
| Muro de rampa hacia rampa | 1 | 36 |  | 36.00 |
| Total |  |  |  | 356.53 |

**QpintextP07** m2 Pintura plastica exterior, P07 (12/03/2004)
356.53 m2 × 5.15 (5.25 con costes indirectos) = 1871.78
Revestimiento de paramentos verticales exteriores realizado con pintura plástica impermeable al agua de lluvia, color a definir por la D.O, VALENTINE o similar.previa imprimación de látex, con lijado previo de pequeñas adherencias e imperfecciones, aplicación de una mano de fondo con pintura muy diluida para tapar poros, emplastecido de faltas y repaso con nueva mano de fondo y dos manos de acabado liso. Incluso p.p. de aditivo antimoho, pintado de jambas, mochetas y dinteles, y p.p. ejecución de muestra colocada en obra de todos los remates y la chapa para comprobación de encuentros por la D.F, montaje y desmontaje de andamios, y demás materiales y medios auxilaires necesarios para la correcta ejecución de esta unidad. Todos los encuentros en ángulo tendrán las aristas redondeadas. Todos los materiales para esta unidad contarán con el certificado CE correspondiente, y aquellos específicos para cada uno de ellos. Medida la superficie ejecutada totalmente rematada, a cinta corrida, deduciendo huecos superiores a 2.50m2.

| Código | Ud | Descripción | Rendimiento | Precio | Importe |
|---|---|---|---|---|---|
| PRPP.6ba | kg | Pint plas ext impl bl ls 25kg (material; 22/09/2004) | 0.75 | 2.84 | 2.13 |
| imprim.COV | l | Imprimación látex sup. enfoscadas***** | 0.2 | 0.76 | 0.15 |
| O01OA030 | h. | Oficial primera | 0.185 | 14.7 | 2.72 |
| %0300 |  | Medios auxiliares | 3 % | 5.00 | 0.15 |
|  |  | Total |  |  | 5.15 |

Relación comercial: 001, 4.2, 002, 003, 004, 005, 000, 5.72, 001_1, 002_1, 003_1, 004_1, 005_1, 006_1, A Coruña, Lugo, Ourense, Pontevedra

| Medición | Uds. | Largo | Alto | Parcial |
|---|---|---|---|---|
| Fachada calle | 1 | 33.51 | 3 | 100.53 |
| Fachadas laterales | 2 | 14.5 |  | 29.00 |
| Fachada a campo | 1 | 137 |  | 137.00 |
| Muro de rampa hacia campo | 1 | 54 |  | 54.00 |
| Muro de rampa hacia rampa | 1 | 36 |  | 36.00 |
| Total |  |  |  | 356.53 |

### 03.06 TABIQUERIA INTERIOR (22/12/2000)
Importe: 3242.54

**T1COIA** m2 Fabrica LHD medio pié T1 (05/06/2006)
62.5 m2 × 16.91 (17.25 con costes indirectos) = 1078.13
Fábrica de ladrillo cerámico formada por hoja de ladrillo hueco doble de dimensiones 25x12x8 cm, colocado a medio pie, sin cámara de aire. Incluso p.p. de pérdidas, roturas, humedecido de los ladrillos, replanteo, nivelado, aplomado y formación de dinteles prefabricados de hormigón, cerámicos o metálicos en huecos, mochetas, incluso y p.p. de armado de tabiques con altura superior a 3.00 m con malla rectangular especial tipo Murfor o equivalente,Incluso montaje y desmontaje de andamios y cajeados de las dimensiones especificadas en planos para alojamiento de BIES y sistemas contra incendios. Realizado todo ello según detalles gráficos de proyecto e indicaciones de la Dirección de Obra. Todos los elementos necesarios y empleados en esta unidad contarán con el Certificado de Idoneidad Técnica (CE) correspondiente y aquéllos certificados específicos para cada uno de ellos. Medida la superficie ejecutada totalmente terminada a cinta corrida.

| Código | Ud | Descripción | Rendimiento | Precio | Importe |
|---|---|---|---|---|---|
| PFFC.3a | ud | Ladrillo hue dbl 25x12x8 (material; 11/04/2007) | 45 | 0.11 | 4.95 |
| PBPM.1eacb | m3 | Mortero 1:6 3-5 maq | 0.09 | 47.1 | 4.24 |
| malla refuerz | ml | Malla rectangular armado hiladas Murfor o equiv. (material; 05/06/2006) | 0.3 | 2.82 | 0.85 |
| O01OA030 | h. | Oficial primera | 0.25 | 14.7 | 3.68 |
| O01OA070 | h. | Peón ordinario | 0.233 | 11.72 | 2.73 |
| mat | ud | P.P. de dintel cerámico, hormigón o metálico (material; 02/05/2008) | 0.02 | 23.08 | 0.46 |
|  |  | Total |  |  | 16.91 |

| Medición | Uds. | Largo | Alto | Parcial |
|---|---|---|---|---|
|  | 1 | 3.74 | 2.23 | 8.34 |
|  | 2 | 2.1 | 2.23 | 9.37 |
|  | 2 | 1.9 | 2.23 | 8.47 |
|  | 1 | 1.51 | 2.2 | 3.32 |
|  | 1 | 33 |  | 33.00 |
| Total |  |  |  | 62.5 |

**T2COIA** m2 LHD panderete T2 (05/03/2004)
140.55 m2 × 14.17 (14.45 con costes indirectos) = 2030.95
Fábrica de ladrillo cerámico formada por hoja de ladrillo hueco doble de dimensiones 25x12x8 cm, colocado a panderete, sobre aislamiento ya ejecutado. Incluso p.p. de pérdidas, roturas, humedecido de los ladrillos, replanteo, nivelado, aplomado y formación de dinteles prefabricados de hormigón, cerámicos o metálicos en huecos, mochetas, incluso y p.p. de armado de tabiques con altura superior a 3.00 m con malla rectangular especial tipo Murfor o equivalente,Incluso montaje y desmontaje de andamios y cajeados de las dimensiones especificadas en planos para alojamiento de BIES y sistemas contra incendios. Realizado todo ello según detalles gráficos de proyecto e indicaciones de la Dirección de Obra. Todos los elementos necesarios y empleados en esta unidad contarán con el Certificado de Idoneidad Técnica (CE) correspondiente y aquéllos certificados específicos para cada uno de ellos. Medida la superficie ejecutada totalmente terminada a cinta corrida.

| Código | Ud | Descripción | Rendimiento | Precio | Importe |
|---|---|---|---|---|---|
| PFFC.3a | ud | Ladrillo hue dbl 25x12x8 | 31 | 0.11 | 3.41 |
| PBPM.1eacb | m3 | Mortero 1:6 3-5 maq | 0.06 | 47.1 | 2.83 |
| malla refuerz | ml | Malla rectangular armado hiladas Murfor o equiv. | 0.3 | 2.82 | 0.85 |
| O01OA030 | h. | Oficial primera | 0.25 | 14.7 | 3.68 |
| O01OA070 | h. | Peón ordinario | 0.227 | 11.72 | 2.66 |
| mat | ud | P.P. de dintel cerámico, hormigón o metálico | 0.02 | 23.08 | 0.46 |
| %0200 |  | Medios auxiliares | 2 % | 13.89 | 0.28 |
|  |  | Total |  |  | 14.17 |

| Medición | Uds. | Largo | Alto | Parcial |
|---|---|---|---|---|
| Sobre aislamientos fachada |  |  |  |  |
| Ampliacion |  |  |  |  |
|  | 2 | 9 | 3.2 | 57.60 |
|  | 1 | 4.34 | 3.2 | 13.89 |
| Edificacion existente |  |  |  |  |
|  | 2 | 11.46 | 2.23 | 51.11 |
| Doble tabique divisorio |  |  |  |  |
|  | 2 | 3.74 | 2.4 | 17.95 |
| Total |  |  |  | 140.55 |

**Qclimat** Ud Ayudas albañilería a instalaciones (22/12/2000)
1 Ud × 130.84 (133.46 con costes indirectos) = 133.46
Ayudas de albañileria y obras especiales de todo tipo que fuesen necesarias a todas las instalaciones del edificio. Incluso p.p. de realización de huecos en muros de fábrica o cubiertas ligeras y forjados, en las zonas señaladas en planos para paso de instalaciones, realizado mediante compresor, corte con radial y ayuda de medios manuales, con acabado enfoscado maestreado y fratasado con mortero de cemento y arena 1:6 en paramentos verticales de 20 mm. de espesor, incluso regleado, sacado de aristas y rincones con maestras y andamiaje para remate de huecos para conductos, limpieza y reparación de los bordes del hueco, y retirada de escombros y carga sobre contenedor. Medida la unidad ejecutada totalmente rematada.

| Código | Ud | Descripción | Rendimiento | Precio | Importe |
|---|---|---|---|---|---|
| O01OA030 | h. | Oficial primera | 2 | 14.7 | 29.40 |
| O01OA070 | h. | Peón ordinario | 1.781 | 11.72 | 20.87 |
| M07N060 | m3 | Canon de vertedero (material; 25/03/2009) | 2 | 0.5 | 1.00 |
| M07CB030 | h. | Camión basculante 6x4 20 t. | 2 | 38.5 | 77.00 |
| %0200 |  | Medios auxiliares | 2 % | 128.27 | 2.57 |
|  |  | Total |  |  | 130.84 |

### 03.07 CARPINTERIA EXTERIOR-CERRAJERIA (09/12/2003)
Importe: 1080.42

**barancoia03** ml Pasamanos B-01 (12/03/2004)
15.47 ml × 26.79 (27.33 con costes indirectos) = 422.80
Pasamanos para tramos inclinados, de 0,90 m de altura total, formada por: pasamanos tubo 50x10 mm.segun documentacion gráfica anclada a paramentos vertical. Realizado todos los perfiles en acero galvanizado en caliente, y la chapa galvanizada en frío, y pintado, previa imprimación fijadora, con dos manos de pintura de resinas, partículas de aluminio y vidrios termoendurecidos Hammerite de Xylazel, con un grosor de 100 micras, colores a elegir por D.F (acabado forja, liso o martelé). Incluso soldaduras en taller, ejecución de taladros, replanteo, nivelación, formación de esquinas y remates. Realizado todo ello según detalles de documentación gráfica e indicaciones de la D.O. Todos los materiales para esta unidad contarán con el certificado CE correspondiente, y aquellos específicos para cada uno de ellos. Medida la longitud ejecutada totalmente rematada.

| Código | Ud | Descripción | Rendimiento | Precio | Importe |
|---|---|---|---|---|---|
| O01OA030 | h. | Oficial primera | 0.25 | 14.7 | 3.68 |
| O01OA070 | h. | Peón ordinario | 0.291 | 11.72 | 3.41 |
| PEAP30a | kg | Perfil acero A-42 B promedio | 3 | 0.9 | 2.70 |
| galvcal | kg | Galvanizado en caliente de perfiles | 3 | 0.9 | 2.70 |
| M00240038 | m2. | Imprimación fijadora acero | 2.9 | 1.8 | 5.22 |
| M00240026 | m2. | Pintura resin. + aluminio + vidrio | 3 | 2.3 | 6.90 |
| MAT.COV | ud | Mat.compl./piezas esp. (material; 09/08/2004) | 5 | 0.28 | 1.40 |
| %0300 |  | Medios auxiliares | 3 % | 26.01 | 0.78 |
|  |  | Total |  |  | 26.79 |

| Medición | Uds. | Largo | Parcial |
|---|---|---|---|
|  | 1 | 5.95 | 5.95 |
|  | 1 | 7.12 | 7.12 |
|  | 2 | 1.2 | 2.40 |
| Total |  |  | 15.47 |

**carpfij-proy** m2 Carpinteria fija con hoja proyectante alum lacado C/rotura (09/12/2003)
3.36 m2 × 191.88 (195.72 con costes indirectos) = 657.62
Carpintería fija con hoja proyectante realizada con perfiles de aluminio lacado color a definir por la D.F, 80 micras (80 micras de espesor), con rotura de puente térmico, para recibir acristalamiento, bisagras solapadas y mecanismo de apertura, con herrajes y elementos de apertura del mismo material y color que la carpintería en ventanas, y herrajes y manillas de acero inoxidable en puertas, según detalles de proyecto, manillones verticales a una cara de las longitudes señaladas en planos y montadas sobre los prefiles de la carpintería, sobre roseta oval o placade anclaje a definir por la D.F, en acero inoxidable AISI-316, cerradura de seguridad, maestreada según el plan de cierre que defina la D.F, con cilindro y bocallaves, según indicaciones de la D.F. y memorias de carpintería, todo ello de Tesa o equivalente, 3 pernios 100 x 55 de acero inoxidable por hoja, 2 pasadores inox embutidos en canto por hoja y topes en suelo. Incluso precerco de madera, remate de precerco interior y exterior, y formación de vierteaguas de remate inferior, con chapa de aluminio lacado de 0,8 mm de las mismas características que los perfiles, corte, preparación y uniones de perfiles, fijación de junquilllos y patillas y herrajes de cuelgue y seguridad, colocación, sellado de uniones y limpieza, bandeja de recogida y evacuación de agua de condensación y ventilación del galce, y aireadores autorregulables integrados en carpintería. Clasificación de la carga del viento 5, permeabilidad al aire 4, flecha relativa frontal C y clasificación de la estanqueidad al agua 8A. Incluso medios auxiliares de elevación y montaje. Todos los materiales para esta unidad contarán con el certificado CE correspondiente, y aquellos específicos para cada uno de ellos. Realizado según detalles de proyecto e indicaciones de la D.O. Medida la superficie ejecutada totalmente instalada y rematada.

| Código | Ud | Descripción | Rendimiento | Precio | Importe |
|---|---|---|---|---|---|
| O01OA030 | h. | Oficial primera | 2 | 14.7 | 29.40 |
| O01OA060 | h. | Peón especializado | 1.051 | 12.81 | 13.46 |
| M0018010m | ml. | Perfiles aluminio lacado elaborado con RPT, h<0.80m (material; 10/01/2009) | 8 | 14.03 | 112.24 |
| PFVW15hd | ml | Premarco pino rojo 100x80 vent (material; 27/07/2013) | 1 | 6.39 | 6.39 |
| EFVW100 | ml. | Sellado de juntas pasta color (material; 09/12/2003) | 3 | 0.1 | 0.30 |
| material | ud | Material compl./piezas espec. | 10 | 0.3 | 3.00 |
| CHAP.16A | m2 | Chapa de aluminio anodiz.0.6 mm (material; 29/09/2005) | 2.5 | 8.6 | 21.50 |
| %0300 |  | Medios auxiliares | 3 % | 186.29 | 5.59 |
|  |  | Total |  |  | 191.88 |

| Medición | Uds. | Largo | Alto | Parcial |
|---|---|---|---|---|
|  | 2 | 2.4 | 0.6 | 2.88 |
|  | 1 | 0.8 | 0.6 | 0.48 |
| Total |  |  |  | 3.36 |

### 03.08 CARPINTERIA INTERIOR-EXTERIOR (09/12/2003)
Importe: 3392.26

**QEFTP20** m2. Mampara trespa frente cabina (09/12/2003)
13.46 m2. × 103.83 (105.91 con costes indirectos) = 1425.55
Suministro y montaje de mampara de frente de cabina de aseo y/o ducha, realizada con placas macizas de Trespa Volkern o equivalente de 13 mm de espesor, compuestas por resinas termoestables homogéneamente reforzadas con fibras de celulosa, incluso p.p. de puertas, bisagras de acero inoxidable, muletillas, tiradores de acero con condena interior y soportes inferiores de acero inoxidable, estabilizadores de frente en sección circular y laterales en U en perfil de aluminio lacado. Realizado por casa especializada totalmente instalada y rematada. Todos los materiales para esta unidad contarán con el certificado CE correspondiente, y aquellos específicos para cada uno de ellos. Medida la superficie ejecutada totalmente rematada.

| Código | Ud | Descripción | Rendimiento | Precio | Importe |
|---|---|---|---|---|---|
| O01OA030 | h. | Oficial primera | 0.15 | 14.7 | 2.21 |
| O01OA060 | h. | Peón especializado | 0.099 | 12.81 | 1.27 |
| PFPT01 | H. | Maquinaria carpintería (maquinaria; 09/12/2003) | 0.45 | 27.05 | 12.17 |
| trespa13 | m2. | Tabl.resina-fibra celul. 13mm (material; 20/03/2007) | 0.9 | 71.05 | 63.95 |
| M00180103l | ml. | Perfiles aluminio lacado elaborado con rotura pte térm. (material; 04/09/2008) | 1 | 10.8 | 10.80 |
| PFPT05 | Ud. | Soporte inf. acero inox (material; 03/02/2004) | 0.4 | 13.65 | 5.46 |
| PFPT06 | Ud. | Bisagra inox. 75*75*2 (material; 03/02/2004) | 0.7 | 4.16 | 2.91 |
| PFPT07 | Ud. | Muletilla y desbloqueo (material; 03/02/2004) | 0.2 | 3.8 | 0.76 |
| PFPT08 | Ud. | Pomo tk 80 (material; 03/02/2004) | 0.4 | 3.2 | 1.28 |
| %0300 |  | Medios auxiliares | 3 % | 100.81 | 3.02 |
|  |  | Total |  |  | 103.83 |

| Medición | Uds. | Largo | Ancho | Parcial |
|---|---|---|---|---|
|  | 1 | 1.5 | 2 | 3.00 |
|  | 1 | 1 | 2 | 2.00 |
|  | 1 | 1.5 | 2 | 3.00 |
|  | 1 | 1 | 2 | 2.00 |
|  | 1 | 0.43 | 2 | 0.86 |
|  | 1 | 1.3 | 2 | 2.60 |
| Total |  |  |  | 13.46 |

**QEFPT10** m2. Mampara trespa divisoria cabina (09/12/2003)
5.8 m2. × 84.61 (86.3 con costes indirectos) = 500.54
Suministro y montaje de mampara divisoria de cabina de aseo y/o ducha y quitavistas, realizada con placas macizas de Trespa Volkern o equivalente de 13 mm de espesor, compuestas por resinas termoestables homogeneamente reforzadas con fibras de celulosa y soportes inferiores de acero inoxidable, estabilizadores de frente en sección circular y laterales en U en perfil de aluminio lacado. Realizado por casa especializada totalmente instalada y rematada. Todos los materiales para esta unidad contarán con el certificado CE correspondiente, y aquellos específicos para cada uno de ellos. Medida la superficie ejecutada totalmente rematada.

| Código | Ud | Descripción | Rendimiento | Precio | Importe |
|---|---|---|---|---|---|
| O01OA030 | h. | Oficial primera | 0.206 | 14.7 | 3.03 |
| PFPT01 | H. | Maquinaria carpintería | 0.05 | 27.05 | 1.35 |
| trespa13 | m2. | Tabl.resina-fibra celul. 13mm | 0.9 | 71.05 | 63.95 |
| M00180103l | ml. | Perfiles aluminio lacado elaborado con rotura pte térm. | 1 | 10.8 | 10.80 |
| PFPT05 | Ud. | Soporte inf. acero inox | 0.28 | 13.65 | 3.82 |
| %0200 |  | Medios auxiliares | 2 % | 82.95 | 1.66 |
|  |  | Total |  |  | 84.61 |

| Medición | Uds. | Largo | Alto | Parcial |
|---|---|---|---|---|
|  | 3 | 0.7 | 2 | 4.20 |
|  | 1 | 0.8 | 2 | 1.60 |
| Total |  |  |  | 5.8 |

**Qencimera** ml. Encimera trespa lavabo, 50 cm (09/12/2003)
3 ml. × 73.33 (74.8 con costes indirectos) = 224.40
Encimera recta con un ancho total de 50cm, para encastrar o apoyar lavabo, formado por una placa maciza de Trespa Volkern de 13 mm de espesor de resinas sintéticas termoestables homogeneamente reforzadas con fibras de celulosa con faldón frontal de 15 cm de ancho, fijado todo ello sobre cartelas del mismo material ancladas a paramento vertical para ejecución y fijación del faldón frontal. Incluso tornillos de fijación y apertura de hueco para encastre de aparato, taladros y huecos necesarios para posterior colocación de jaboneras encastradas, y formación de baquetón de remate de 5 cm. Todos los materiales para esta unidad contarán con el certificado CE correspondiente, y aquellos específicos para cada uno de ellos. Medida la longitud ejecutada totalmente terminada.

| Código | Ud | Descripción | Rendimiento | Precio | Importe |
|---|---|---|---|---|---|
| O01OA030 | h. | Oficial primera | 0.2 | 14.7 | 2.94 |
| O01OB150 | h. | Oficial 1ª carpintero (mano de obra; 14/03/2013) | 0.668 | 15.94 | 10.65 |
| PFPT01 | H. | Maquinaria carpintería | 0.1 | 27.05 | 2.71 |
| trespa13 | m2. | Tabl.resina-fibra celul. 13mm | 0.7 | 71.05 | 49.74 |
| PFPT09 | Ud. | Tornillo ensamble met. 25mm (material; 04/02/2004) | 8 | 0.82 | 6.56 |
| %0100 |  | Medios auxiliares | 1 % | 72.60 | 0.73 |
|  |  | Total |  |  | 73.33 |

**Qcierratesa** Ud. Cierrapuertas con/sin retención Tesa (03/02/2005)
3 Ud. × 40.96 (41.78 con costes indirectos) = 125.34
Cierrapuertas aéreo de brazo articulado, fuerza 2-4, serie 2500 de Tesa o equivalente, con o sin retención, según memorias (en puertas RF no llevará retención), reversible, velocidad de cierre y golpe regulable, colores a elegir por la D.F., instalado en puertas, según memorias. Todos los materiales para esta unidad contarán con el certificado CE correspondiente, y aquellos específicos para cada uno de ellos. Medida la unidad ejecutada totalmente instalada y en perfecto estado de funcionamiento.

| Código | Ud | Descripción | Rendimiento | Precio | Importe |
|---|---|---|---|---|---|
| CT2500 | Ud | cierrapuertas CT2500 de Tesa (material; 27/07/2013) | 1 | 38.32 | 38.32 |
| O01OB150 | h. | Oficial 1ª carpintero | 0.14 | 15.94 | 2.23 |
| %0100 |  | Medios auxiliares | 1 % | 40.55 | 0.41 |
|  |  | Total |  |  | 40.96 |

**HP02P2** Ud. Puerta 1h chapa acero pintada, P-01 (13/10/2004)
3 Ud. × 230.31 (234.92 con costes indirectos) = 704.76
Puerta de paso de 1 hoja abatible de eje vertical, de dimensiones totales 0.90x2.10 m, hoja de 0.80x 2.05 m, realizada en doble chapa de acero galvanizado en frío de 1 mm, separadas entre si 50 mm, montadas sobre perfiles de acero galvanizados en caliente 40.40.3 (incluso marco del mismo perfil) y aislamiento intermedio realizado con lana de roca de 50 mm de espesor. Acabado exterior y canteado con una mano de imprimación fijadora y pintado con dos manos de pintura de particulas de aluminio y vidrios termoendurecidos tipo Oxirite o equivalente, con un grosor de 100 micras, colores a elegir por D.F. (acabado forja, liso o martelé). Manillas serie Xara de Tesa, con muelle de recuperación, sobre placa cuadrada, realizada en acero inoxidable AISI 316, cerradura maestreada según el plan de cierre que defina la D.F, con cilindro 50-80 mm y bocallaves, de Tesa o equivalente, realizados en acero inoxidable, según indicaciones de la D.F. y memorias de carpintería, 3 pernios 100 x 55 de acero inoxidable, y tope en suelo. Incluso patillas, asiento del precerco y sellado del cerco. Ejecutada según detalles de proyecto e indicaciones de la D.O. Todos los materiales para esta unidad contarán con el certificado CE correspondiente, y aquellos específicos para cada uno de ellos. Medida la unidad colocada, perfectamente asentada y nivelada, con desplomes no superiores a 4 mm. en 1 m. Esta partida incluye chapa perforada y señalectica siguiendo los criterios de documentacion gráfica.

| Código | Ud | Descripción | Rendimiento | Precio | Importe |
|---|---|---|---|---|---|
| O01OA030 | h. | Oficial primera | 0.605 | 14.7 | 8.89 |
| O01OB150 | h. | Oficial 1ª carpintero | 1 | 15.94 | 15.94 |
| PFPA.1aaacM | m2 | Prta chapa acero galv 1 mm (2 caras), con aislamiento LM (material; 08/01/2009) | 1 | 143.11 | 143.11 |
| M00240038 | m2. | Imprimación fijadora acero | 2.5 | 1.8 | 4.50 |
| M00240026 | m2. | Pintura resin. + aluminio + vidrio | 5 | 2.3 | 11.50 |
| TesaXara | Ud. | Juego manillas Tesa Xara AISI 316, s/ placa cuadrada (material; 27/11/2008) | 0.5 | 45.7 | 22.85 |
| Tesacerradura | Ud. | Cerradura c/cilindro Tesa acero inoxidable 1 punto (material; 21/10/2008) | 0.5 | 19.55 | 9.78 |
| Tesabocallave | Ud. | Bocallaves Tesa acero inoxidable (material; 21/10/2008) | 1 | 3.46 | 3.46 |
| M00170111b | Ud. | Pernio 10 x 55 acero inox (material; 01/08/2006) | 3 | 1.94 | 5.82 |
| M00170123 | Ud. | Tope suelo para puertas (material; 16/11/2007) | 1 | 0.78 | 0.78 |
| M00010021 | Ud. | Pequeño material (material; 13/10/2004) | 5 | 0.28 | 1.40 |
| %0100 |  | Medios auxiliares | 1 % | 228.03 | 2.28 |
|  |  | Total |  |  | 230.31 |

**puertadobl** u Puerta 2h chapa acero pintada P-02 (13/10/2004)
1 u × 403.6 (411.67 con costes indirectos) = 411.67
Puerta de paso de 2 hojas abatible de eje vertical, de dimensiones totales 1.70x2.10 m, hojas de 0.80x 2.05 m, realizadas en doble chapa de acero galvanizado en frío de 1 mm, separadas entre si 50 mm, montadas sobre perfiles de acero galvanizados en caliente 40.40.3 (incluso marco del mismo perfil) y aislamiento intermedio realizado con lana de roca de 50 mm de espesor. Acabado exterior y canteado con una mano de imprimación fijadora y pintado con dos manos de pintura de particulas de aluminio y vidrios termoendurecidos tipo Oxirite o equivalente, con un grosor de 100 micras, colores a elegir por D.F. (acabado forja, liso o martelé). Manillas serie Xara de Tesa, con muelle de recuperación, sobre placa cuadrada, realizada en acero inoxidable AISI 316, cerradura maestreada según el plan de cierre que defina la D.F, con cilindro 50-80 mm y bocallaves, de Tesa o equivalente, realizados en acero inoxidable, según indicaciones de la D.F. y memorias de carpintería, 3 pernios 100 x 55 de acero inoxidable, y tope en suelo. Incluso patillas, asiento del precerco y sellado del cerco. Ejecutada según detalles de proyecto e indicaciones de la D.O. Todos los materiales para esta unidad contarán con el certificado CE correspondiente, y aquellos específicos para cada uno de ellos. Medida la unidad colocada, perfectamente asentada y nivelada, con desplomes no superiores a 4 mm. en 1 m. Esta partida incluye chapa perforada y señalectica siguiendo los criterios de documentacion gráfica.

| Código | Ud | Descripción | Rendimiento | Precio | Importe |
|---|---|---|---|---|---|
| O01OA030 | h. | Oficial primera | 1.456 | 14.7 | 21.40 |
| O01OB150 | h. | Oficial 1ª carpintero | 2 | 15.94 | 31.88 |
| PFPA.1aaacM | m2 | Prta chapa acero galv 1 mm (2 caras), con aislamiento LM | 2 | 143.11 | 286.22 |
| M00240038 | m2. | Imprimación fijadora acero | 2.5 | 1.8 | 4.50 |
| M00240026 | m2. | Pintura resin. + aluminio + vidrio | 5 | 2.3 | 11.50 |
| TesaXara | Ud. | Juego manillas Tesa Xara AISI 316, s/ placa cuadrada | 0.5 | 45.7 | 22.85 |
| Tesacerradura | Ud. | Cerradura c/cilindro Tesa acero inoxidable 1 punto | 0.5 | 19.55 | 9.78 |
| Tesabocallave | Ud. | Bocallaves Tesa acero inoxidable | 1.002 | 3.46 | 3.47 |
| M00170111b | Ud. | Pernio 10 x 55 acero inox | 3 | 1.94 | 5.82 |
| M00170123 | Ud. | Tope suelo para puertas | 1 | 0.78 | 0.78 |
| M00010021 | Ud. | Pequeño material | 5 | 0.28 | 1.40 |
| %0100 |  | Medios auxiliares | 1 % | 399.60 | 4.00 |
|  |  | Total |  |  | 403.6 |

### 03.09 VIDRIERIA (26/02/2004)
Importe: 436.01

**Qespejo** m2 Espejo incoloro 6 mm (03/02/2005)
4.5 m2 × 37.46 (38.21 con costes indirectos) = 171.95
Suministro y colocación de luna espejo Cristañola Plata o equivalente de 6 mm de espesor, con las siguientes capas: Pintura de acabado azul, pintura anticorrosiva, cobre protector, plata reflectante y luna de 6 mm. Colocada rehundida enrasada con el alicatado con grapas alemanas de sujección. Todos los materiales para esta unidad contarán con el certificado CE correspondiente, y aquellos específicos para cada uno de ellos. Medida la superficie ejecutada totalmente rematada.

| Código | Ud | Descripción | Rendimiento | Precio | Importe |
|---|---|---|---|---|---|
| espejo5mm | m2 | Espejo incoloro 5mm (material; 01/08/2013) | 1 | 28.12 | 28.12 |
| O01OA030 | h. | Oficial primera | 0.61 | 14.7 | 8.97 |
| %0100 |  | Medios auxiliares | 1 % | 37.09 | 0.37 |
|  |  | Total |  |  | 37.46 |

| Medición | Uds. | Largo | Alto | Parcial |
|---|---|---|---|---|
|  | 3 | 1 | 1.5 | 4.50 |
| Total |  |  |  | 4.5 |

**61244** m2 Doble acristalamiento 6/12/4 (26/02/2004)
3.36 m2 × 77.05 (78.59 con costes indirectos) = 264.06
Doble acristalamiento de "Vitro Cristalglass" o equivalente, formado por vidrio exterior de 6 mm de espesor, cámara de aire deshidratada de 12 mm con perfil separador de aluminio y doble sellado perimetral, y vidrio 4 mm de espesor según despiece de carpintería y según indicaciones de la D.F.). Fijación sobre carpintería con acuñado mediante calzos de apoyo perimetrales y laterales y sellado en frío con silicona Sikasil WS-305-N, de Sika o equivalente, incluso doble sellado perimetral, cortes de vidrio y colocación de junquillos. Todos los elementos necesarios y empleados en esta unidad contarán con el Certificado de Idoneidad Técnica (CE) correspondiente, y aquéllos certificados específicos para cada uno de ellos. Medida la superficie ejecutada totalmente terminada.

| Código | Ud | Descripción | Rendimiento | Precio | Importe |
|---|---|---|---|---|---|
| O01OB250 | h. | Oficial 1ª vidriería (mano de obra; 04/10/2006) | 0.2 | 14.09 | 2.82 |
| v6-5-33 | m2. | Vidrio 6/12/3+3 (material; 27/07/2013) | 1 | 67.81 | 67.81 |
| P14KW060 | m. | Sellado con silicona incolora (material; 17/04/2008) | 7 | 0.78 | 5.46 |
| P01DW090 | ud | Pequeño material | 1.5 | 0.13 | 0.20 |
| %0100 |  | Medios auxiliares | 1 % | 76.29 | 0.76 |
|  |  | Total |  |  | 77.05 |

| Medición | Uds. | Largo | Alto | Parcial |
|---|---|---|---|---|
|  | 2 | 2.4 | 0.6 | 2.88 |
|  | 1 | 0.8 | 0.6 | 0.48 |
| Total |  |  |  | 3.36 |

### 03.10 SANEAMIENTO (10/02/1997)
Importe: 4160.75

#### 03.09.01 PLUVIALES (10/02/1997)
Importe: 1870.83

**acoplivcovelo** u ACOMETIDA RED GRAL. PLUVIALES (03/12/2007)
1 u × 495.67 (505.58 con costes indirectos) = 505.58
Acometida domiciliaria de PLUVIALES a la red general municipal,formada por: rotura del pavimento con compresor, excavación manual de zanjas de saneamiento en terrenos de consistencia dura, colocación de tubería de hormigón en masa de enchufe de campana, con junta de goma de 30 cm. de diámetro interior, tapado posterior de la acometida y reposición del pavimento con hormigón en masa HM-20/P/40/I, incluuen formación del pozo en el punto de acometida y con p.p. de medios auxiliares y permisos municipales

| Código | Ud | Descripción | Rendimiento | Precio | Importe |
|---|---|---|---|---|---|
| O01OA040 | h. | Oficial segunda (mano de obra; 14/03/2013) | 0.75 | 15.21 | 11.41 |
| O01OA060 | h. | Peón especializado | 0.664 | 12.81 | 8.51 |
| M06CM010 | h. | Compre.port.diesel m.p. 2 m3/min 7 bar (14/03/2013) | 1 | 1.9 | 1.90 |
| M06MI010 | h. | Martillo manual picador neumático 9 kg (14/03/2013) | 1 | 1.8 | 1.80 |
| E02ES020 | m3 | EXC.ZANJA SANEAM. T.DURO A MANO (14/03/2013) | 7.2 | 49.63 | 357.34 |
| P02THE150 | m. | Tub.HM j.elástica 60kN/m2 D=300mm (14/03/2013) | 8 | 10.55 | 84.40 |
| P01HM020 | m3 | Hormigón HM-20/P/40/I central | 0.72 | 42.1 | 30.31 |
|  |  | Total |  |  | 495.67 |

**E03AHR050** ud ARQUETA REGISTRABLE PREF. HM 40x40x40 cm (22/02/2006)
3 ud × 61.18 (62.4 con costes indirectos) = 187.20
Arqueta prefabricada registrable de hormigón en masa con refuerzo de zuncho perimetral en la parte superior de 40x40x40 cm., medidas interiores, completa: con tapa y marco de hormigón y formación de agujeros para conexiones de tubos. Colocada sobre solera de hormigón en masa HM-20/P/40/I de 10 cm. de espesor y p.p. de medios auxiliares, sin incluir la excavación ni el relleno perimetral posterior.

| Código | Ud | Descripción | Rendimiento | Precio | Importe |
|---|---|---|---|---|---|
| O01OA030 | h. | Oficial primera | 0.75 | 14.7 | 11.03 |
| O01OA060 | h. | Peón especializado | 0.617 | 12.81 | 7.90 |
| M05RN020 | h. | Retrocargadora neumáticos 75 CV (maquinaria; 22/02/2006) | 0.12 | 36 | 4.32 |
| P01HM020 | m3 | Hormigón HM-20/P/40/I central | 0.016 | 42.1 | 0.67 |
| P02EAH020 | ud | Arq.HM c/zunch.sup-fondo ciego 40x40x40 (material; 27/07/2013) | 1 | 27.53 | 27.53 |
| P02EAT090 | ud | Tapa/marco cuadrada HM 40x40cm (material; 22/02/2006) | 1 | 9.73 | 9.73 |
|  |  | Total |  |  | 61.18 |

Claves: tapa, zuncho, interior, arqueta, prefabricado, registro, hormigón, masa, refuerzo, marco, perímetro, relleno, auxiliar, conexión, tubo, colocación, solera, medio, excavación, agujero

**002.02** m3 Excavación terrenos
15.2 m3 × 2.59 (2.64 con costes indirectos) = 40.13

| Medición | Uds. | Largo | Ancho | Parcial |
|---|---|---|---|---|
| COLECTOR DE 110 |  |  |  |  |
|  | 1 | 35 | 0.4 | 14.00 |
|  | 3 | 1 | 0.4 | 1.20 |
| Total |  |  |  | 15.2 |

**002.03** m3 Relleno c/tierra excavación
15.2 m3 × 2.05 (2.09 con costes indirectos) = 31.77

| Medición | Uds. | Largo | Ancho | Parcial |
|---|---|---|---|---|
| Colector 110 |  |  |  |  |
|  | 1 | 35 | 0.4 | 14.00 |
|  | 3 | 1 | 0.4 | 1.20 |
| Total |  |  |  | 15.2 |

**E03OEP005** m. TUBO PVC LISO MULTICAPA ENCOL. 110mm (30/11/2005)
38 m. × 6.37 (6.5 con costes indirectos) = 247.00
Colector de saneamiento enterrado de PVC liso multicapa con un diámetro 110 mm. encolado. Colocado en zanja, sobre una cama de arena de río de 10 cm. debidamente compactada y nivelada, relleno lateralmente y superiormente hasta 10 cm. por encima de la generatriz con la misma arena; compactando ésta hasta los riñones. Con p.p. de medios auxiliares y sin incluir la excavación ni el tapado posterior de las zanjas.

| Código | Ud | Descripción | Rendimiento | Precio | Importe |
|---|---|---|---|---|---|
| O01OA030 | h. | Oficial primera | 0.085 | 14.7 | 1.25 |
| P01AA020 | m3 | Arena de río 0/5 mm. | 0.205 | 7.22 | 1.48 |
| P02TVO310 | m. | Tub.PVC liso multicapa encolado D=110 (material; 22/02/2006) | 1 | 3.64 | 3.64 |
|  |  | Total |  |  | 6.37 |

Claves: liso, areno, saneamiento, río, capa, diámetro, cola, colector, colocación, zanja, compacto, tapa, auxiliar, medio, riñones, lateral, relleno, nivel, excavación, PVC

| Medición | Uds. | Largo | Parcial |
|---|---|---|---|
|  | 1 | 35 | 35.00 |
|  | 3 | 1 | 3.00 |
| Total |  |  | 38 |

**E20WJA010** m. BAJANTE ALUMINIO LACADO D90 mm. (22/02/2006)
10.5 m. × 13.91 (14.19 con costes indirectos) = 149.00
Bajante de aluminio lacado, de 90 mm. de diámetro, con sistema de unión por remaches y sellado con silicona en los empalmes, instalada con p.p. de conexiones, codos, abrazaderas, etc.

| Código | Ud | Descripción | Rendimiento | Precio | Importe |
|---|---|---|---|---|---|
| O01OB170 | h. | Oficial 1ª fontanero calefactor | 0.179 | 13.7 | 2.45 |
| P17JA010 | m. | Bajante aluminio D80 mm. p.p.piezas (material; 22/02/2006) | 1.101 | 10.41 | 11.46 |
|  |  | Total |  |  | 13.91 |

Claves: abrazadera, remache, aluminio, laca, bajante, unión, empalme, codo, diámetro, silicona, conexión

| Medición | Uds. | Largo | Parcial |
|---|---|---|---|
|  | 3 | 3.5 | 10.50 |
| Total |  |  | 10.5 |

**E20WNA020** m. CANALÓN ALUMINIO RED.DES. 280mm.
35 m. × 19.89 (20.29 con costes indirectos) = 710.15
Canalón visto de chapa de aluminio lacado de 0,68 mm. de espesor, de sección circular, con un desarrollo de 280 mm., fijado al alero mediante soportes lacados colocados cada 50 cm. y totalmente equipado, incluso con p.p. de piezas especiales y remates finales de aluminio prelacado, soldaduras y piezas de conexión a bajantes, completamente instalado.

| Código | Ud | Descripción | Rendimiento | Precio | Importe |
|---|---|---|---|---|---|
| O01OB170 | h. | Oficial 1ª fontanero calefactor | 0.071 | 13.7 | 0.97 |
| P17NA020 | m. | Canalón alum.red. 280 mm. p.p.piezas (material; 22/02/2006) | 1.25 | 11.76 | 14.70 |
| P17NA270 | ud | Soporte canalón aluminio (material) | 2 | 2.11 | 4.22 |
|  |  | Total |  |  | 19.89 |

Claves: soporte, chapa, aluminio, laca, sección, circulación, desarrollar, pieza, alero, colocación, canalón, bajante, soldadura, remate, especial, conexión, equipo

#### 03.09.02 FECALES
Importe: 2289.92

**acofecales** ud ACOMETIDA RED GRAL.FECALES (03/12/2007)
1 ud × 495.69 (505.6 con costes indirectos) = 505.60
Acometida domiciliaria de saneamiento a la red general municipal,formada por: rotura del pavimento con compresor, excavación manual de zanjas de saneamiento en terrenos de consistencia dura, colocación de tubería de hormigón en masa de enchufe de campana, con junta de goma de 30 cm. de diámetro interior, tapado posterior de la acometida y reposición del pavimento con hormigón en masa HM-20/P/40/I, incluuen formación del pozo en el punto de acometida y con p.p. de medios auxiliares y permisos municipales

| Código | Ud | Descripción | Rendimiento | Precio | Importe |
|---|---|---|---|---|---|
| O01OA040 | h. | Oficial segunda | 0.75 | 15.21 | 11.41 |
| O01OA060 | h. | Peón especializado | 0.664 | 12.81 | 8.51 |
| M06CM010 | h. | Compre.port.diesel m.p. 2 m3/min 7 bar | 1 | 1.9 | 1.90 |
| M06MI010 | h. | Martillo manual picador neumático 9 kg | 1 | 1.8 | 1.80 |
| E02ES020 | m3 | EXC.ZANJA SANEAM. T.DURO A MANO | 7.2 | 49.63 | 357.34 |
| P02THE150 | m. | Tub.HM j.elástica 60kN/m2 D=300mm | 8 | 10.55 | 84.40 |
| P01HM020 | m3 | Hormigón HM-20/P/40/I central | 0.72 | 42.1 | 30.31 |
| NV_MATRED | ud | Unidad de redondeo ***** | 1 | 0.02 | 0.02 |
|  |  | Total |  |  | 495.69 |

**E03OEP008** m. TUBO PVC LISO MULTICAPA ENCOL. 125mm (30/11/2005)
15 m. × 6.99 (7.13 con costes indirectos) = 106.95
Colector de saneamiento enterrado de PVC liso multicapa con un diámetro 125 mm. encolado. Colocado en zanja, sobre una cama de arena de río de 10 cm. debidamente compactada y nivelada, relleno lateralmente y superiormente hasta 10 cm. por encima de la generatriz con la misma arena; compactando ésta hasta los riñones. Con p.p. de medios auxiliares y sin incluir la excavación ni el tapado posterior de las zanjas.

| Código | Ud | Descripción | Rendimiento | Precio | Importe |
|---|---|---|---|---|---|
| O01OA030 | h. | Oficial primera | 0.084 | 14.7 | 1.23 |
| P01AA020 | m3 | Arena de río 0/5 mm. | 0.215 | 7.22 | 1.55 |
| P02TVO320 | m. | Tub.PVC liso multicapa encolado D=125 (material; 22/02/2006) | 1.002 | 4.2 | 4.21 |
|  |  | Total |  |  | 6.99 |

Claves: nivel, liso, saneamiento, diámetro, cola, colocación, zanja, colector, lateral, PVC, areno, río, relleno, capa, riñones, medio, auxiliar, excavación, tapa, compacto

**E03EUP010** ud BOTE SIFONCIO .PVC.C/REJ.A.INO.105X105 SV 40-50 (26/02/2004)
3 ud × 4.96 (5.06 con costes indirectos) = 15.18
Bote sifonico de PVC con tapa de rejilla de acero inoxidable de 105x105 mm. y con salida vertical de 40-50 mm.; para recogida de aguas pluviales o de locales húmedos y conexion con aparatos, instalado y conexionado a la red general de desagüe, incluso con p.p. de pequeño material de agarre y medios auxiliares, y sin incluir arqueta de apoyo, s/ CTE-HS-5.

| Código | Ud | Descripción | Rendimiento | Precio | Importe |
|---|---|---|---|---|---|
| O004B | H | OFICIAL PRIMERA FONTANERO - CALEFACTOR (mano de obra; 09/05/2008) | 0.185 | 14.09 | 2.61 |
| P02EDO010 | ud | SUM.SIF.PVC/REJ. A.INOX L=105 SV D=40-50 (material; 22/02/2006) | 1 | 2.12 | 2.12 |
| P01DW090 | ud | Pequeño material | 1 | 0.13 | 0.13 |
| %0200 |  | Medios auxiliares | 2 % | 4.86 | 0.10 |
|  |  | Total |  |  | 4.96 |

Claves: humedad, red, agua, conexión, arqueta, auxiliar, medio, agarre, material, desagüe, vertical, apoyo, local, salida, inoxidable, acero, rejilla, sifón, sumidero, PVC

**E03EUP020** ud SUM.SIF.PVC C/REJ.PVC 200x200 SV 75-90 (26/02/2004)
4 ud × 16.21 (16.53 con costes indirectos) = 66.12
Sumidero sifónico de PVC con rejilla de PVC de 200x200 mm. y con salida vertical de 75-90 mm.; para recogida de aguas pluviales o de locales húmedos, instalado y conexionado a la red general de desagüe, incluso con p.p. de pequeño material de agarre y medios auxiliares, y sin incluir arqueta de apoyo.

| Código | Ud | Descripción | Rendimiento | Precio | Importe |
|---|---|---|---|---|---|
| O01OB170 | h. | Oficial 1ª fontanero calefactor | 0.277 | 13.7 | 3.79 |
| P02EDS010 | ud | Sum.sif./rej. PVC L=200 s.vert. D=75-90 (material; 22/02/2006) | 1 | 12.29 | 12.29 |
| P01DW090 | ud | Pequeño material | 1 | 0.13 | 0.13 |
|  |  | Total |  |  | 16.21 |

Claves: local, vertical, rejilla, PVC, sifón, humedad, sumidero, agua, auxiliar, conexión, medio, agarre, salida, material, arqueta, desagüe, red, apoyo

**REJINOXCOIA** m REJILLA INOXREJILLA CANAL INOX 50mm (30/05/2013)
5.8 m × 92.26 (94.11 con costes indirectos) = 545.84
Rejilla de drenaje superficial en acero INOX , formada por piezas prefabricadas y con rejilla incluso con p.p. de piezas especiales y pequeño material, pp tubo PVC D50 de conexion colgada hasta colector, montado, nivelado y con p.p. de medios auxiliares, s/ CTE-HS-5.Canal Modular de marca Fabricación de Inoxidable o equivalente incluso pp de elemento de evacuación de agua al con salida vertical, según planos. CARACTERISTICAS: Canal ducha 80, l=1000 mm, h=50-50 mm, sin pendiente, con salidas libres verticales DN43 mm segun planos, incluyendo rejilla láser, en AISI

| Código | Ud | Descripción | Rendimiento | Precio | Importe |
|---|---|---|---|---|---|
| O01OB170 | h. | Oficial 1ª fontanero calefactor | 0.3 | 13.7 | 4.11 |
| canalinox | m | rejilla canal inox 50 mm (material; 27/07/2013) | 1 | 88.15 | 88.15 |
|  |  | Total |  |  | 92.26 |

| Medición | Uds. | Largo | Parcial |
|---|---|---|---|
|  | 1 | 1.7 | 1.70 |
|  | 1 | 1.2 | 1.20 |
|  | 1 | 1.2 | 1.20 |
|  | 1 | 1.7 | 1.70 |
| Total |  |  | 5.8 |

**pozo110** ud POZO PREF. HM E-C D=110cm. h=3,15m.
1 ud × 360.23 (367.43 con costes indirectos) = 367.43
Pozo de registro prefabricado completo de hormigón en masa, de 100 cm. de diámetro interior y de 3,15 m. de altura total, compuesto por cubeta base de pozo de 1,15 m. de altura, colocada sobre solera de hormigón HA-25/P/40/I de 20 cm. de espesor, ligeramente armada con mallazo, anillo de pozo de 1 m. de altura y cono asimétrico para formación de brocal del pozo de 1 m. de altura, todos los elementos con junta de goma, incluso p.p. de pates de polipropileno, recibido de marco y tapa de hormigón armado de 62,5 cm. de diámetro y medios auxiliares; incluida la excavación del pozo y su relleno perimetral posterior, s/ CTE-HS-5.

| Código | Ud | Descripción | Rendimiento | Precio | Importe |
|---|---|---|---|---|---|
| O01OA030 | h. | Oficial primera | 3 | 14.7 | 44.10 |
| O01OA060 | h. | Peón especializado | 2.5 | 12.81 | 32.03 |
| M07CG020 | h. | Camión con grúa 12 t. (maquinaria; 21/02/2007) | 0.5 | 57 | 28.50 |
| P01HA020 | m3 | Hormigón HA-25/P-B/40/IIa central | 0.16 | 59.8 | 9.57 |
| P03AM070 | m2 | Malla 15x30x5 -1,424 kg/m2 | 1.15 | 1.2 | 1.38 |
| P01MC010 | m3 | MORTERO CEM. GRIS II/B-M 32,5 M-100 (material) | 0.005 | 26.02 | 0.13 |
| P02EPH150 | ud | Base ench-camp.circ.HM h=1,15m D=1000 (material; 21/02/2007) | 1 | 108.97 | 108.97 |
| P02EPH200 | ud | Ani.p.ench-camp.circ. HM h=1,00m D=1000 (material; 21/02/2007) | 1 | 54.5 | 54.50 |
| P02EPH220 | ud | C.p.ench-camp.circ HM h=1,0m D=600/1000 (material; 21/02/2007) | 1 | 46.03 | 46.03 |
| P02EPO010 | ud | TAPA CIRCULAR HA H=60 D=625******* (material; 01/08/2013) | 1 | 22.12 | 22.12 |
| P02EPW010 | ud | PATES PP 30X25 (material; 17/02/2005) | 10 | 1.29 | 12.90 |
|  |  | Total |  |  | 360.23 |

Claves: marco, cubeta, relleno, perímetro, anillo, polipropileno, auxiliar, tapa, hormigón, goma, junta, brocal, asimétrico, cono, excavación, medio, armadura, interior, registro, masa, ligero, solera, base, mallazo, diámetro, pozo, colocación, compuesto, prefabricado

**E03AHS460** ud ARQUETA PREF. HM 50x50x50 cm (22/02/2006)
6 ud × 64.99 (66.29 con costes indirectos) = 397.74
Arqueta prefabricada de hormigón en masa con refuerzo de zuncho perimetral en la parte superior de 50x50x50 cm., medidas interiores, completa: con tapa, marco de hormigón y clapeta sifónica y formación de agujeros para conexiones de tubos. Colocada sobre solera de hormigón en masa HM-20/P/40/I de 10 cm. de espesor y p.p. de medios auxiliares, incluida la excavación y el relleno perimetral posteriorr, s/ CTE-HS-5.

| Código | Ud | Descripción | Rendimiento | Precio | Importe |
|---|---|---|---|---|---|
| O01OA030 | h. | Oficial primera | 0.5 | 14.7 | 7.35 |
| O01OA060 | h. | Peón especializado | 1.316 | 12.81 | 16.86 |
| M05RN020 | h. | Retrocargadora neumáticos 75 CV | 0.14 | 36 | 5.04 |
| P01HM020 | m3 | Hormigón HM-20/P/40/I central | 0.038 | 42.1 | 1.60 |
| P02EAH030 | ud | Arq.HM c/zunch.sup-fondo ciego 50x50 (material; 21/02/2007) | 1 | 22.5 | 22.50 |
| P02EAT100 | ud | Tapa/marco cuadrada HM 50x50cm (material; 21/02/2007) | 1 | 8.33 | 8.33 |
| P02EAT180 | ud | Tapa p/sifonar arqueta HA 50x50cm (material; 21/02/2007) | 1 | 3.31 | 3.31 |
|  |  | Total |  |  | 64.99 |

Claves: relleno, marco, interior, perímetro, zuncho, refuerzo, prefabricado, sifón, arqueta, auxiliar, agujero, tapa, hormigón, medio, solera, colocación, tubo, excavación, conexión, masa

**CAN50** m TUBO PVC ESTR. J.ELÁS.SN4 C.TEJA 50 mm (30/11/2005)
14.1 m × 8.84 (9.02 con costes indirectos) = 127.18
Colector de saneamiento enterrado de PVC de pared estructurada de color teja y rigidez 4 kN/m2; con un diámetro 50 mm. y de unión por junta elástica. Colocado en zanja, sobre una cama de arena de río de 10 cm. debidamente compactada y nivelada, relleno lateralmente y superiormente hasta 10 cm. por encima de la generatriz con la misma arena; compactando ésta hasta los riñones. Con p.p. de medios auxiliares excavación y el tapado posterior de las zanjas, s/ CTE-HS-5.

| Código | Ud | Descripción | Rendimiento | Precio | Importe |
|---|---|---|---|---|---|
| O01OA030 | h. | Oficial primera | 0.2 | 14.7 | 2.94 |
| O01OA060 | h. | Peón especializado | 0.169 | 12.81 | 2.16 |
| P01AA020 | m3 | Arena de río 0/5 mm. | 0.237 | 7.22 | 1.71 |
| P02CVM005 | ud | Manguito H-H PVC s/tope j.elást. D=125mm (material; 21/02/2007) | 0.2 | 4.07 | 0.81 |
| P02CVW010 | kg | Lubricante tubos PVC j.elástica (material; 22/02/2006) | 0.003 | 6.88 | 0.02 |
| TUBCOIA50 | m | tuberia fecales pvc50 (material; 14/03/2013) | 1 | 1.2 | 1.20 |
|  |  | Total |  |  | 8.84 |

| Medición | Uds. | Largo | Parcial |
|---|---|---|---|
|  | 1 | 2.5 | 2.50 |
|  | 1 | 2.6 | 2.60 |
|  | 1 | 3 | 3.00 |
|  | 1 | 4 | 4.00 |
|  | 1 | 1 | 1.00 |
|  | 1 | 1 | 1.00 |
| Total |  |  | 14.1 |

**enterra90** m. TUBO PVC ESTR. J.ELÁS.SN4 C.TEJA 90 mm (30/11/2005)
8 m. × 9.95 (10.15 con costes indirectos) = 81.20
Colector de saneamiento enterrado de PVC de pared estructurada de color teja y rigidez 4 kN/m2; con un diámetro 90 mm. y de unión por junta elástica. Colocado en zanja, sobre una cama de arena de río de 10 cm. debidamente compactada y nivelada, relleno lateralmente y superiormente hasta 10 cm. por encima de la generatriz con la misma arena; compactando ésta hasta los riñones. Con p.p. de medios auxiliares excavación y el tapado posterior de las zanjas, s/ CTE-HS-5.

| Código | Ud | Descripción | Rendimiento | Precio | Importe |
|---|---|---|---|---|---|
| O01OA030 | h. | Oficial primera | 0.2 | 14.7 | 2.94 |
| O01OA060 | h. | Peón especializado | 0.167 | 12.81 | 2.14 |
| P01AA020 | m3 | Arena de río 0/5 mm. | 0.237 | 7.22 | 1.71 |
| P02CVM005 | ud | Manguito H-H PVC s/tope j.elást. D=125mm | 0.2 | 4.07 | 0.81 |
| P02CVW010 | kg | Lubricante tubos PVC j.elástica | 0.003 | 6.88 | 0.02 |
| TUB90PVCCOIA | m. | Tub.PVC estructurado j.elást SN4 D= 90 mm (material; 21/02/2007) | 1 | 2.33 | 2.33 |
|  |  | Total |  |  | 9.95 |

Claves: auxiliar, excavación, areno, río, compacto, nivel, relleno, lateral, tapa, tubo, elástico, medio, pared, diámetro, colector, junta, riñones, unión, rigidez, color, estructura, PVC, teja, colocación, zanja, saneamiento

| Medición | Uds. | Largo | Parcial |
|---|---|---|---|
|  | 1 | 2.8 | 2.80 |
|  | 1 | 2.7 | 2.70 |
|  | 1 | 1 | 1.00 |
|  | 1 | 1.5 | 1.50 |
| Total |  |  | 8 |

**DESACOIA1** u DESAGÜE INODORO A RED DE SANEAMIENTO (22/02/2006)
3 u × 13.02 (13.28 con costes indirectos) = 39.84
Desagüe inodoro salida horizontal a red saneamiento, tubería PVC sanitaria serie "C" Terrain o similar diámetro exterior 110 mm, UNE EN 1329; conexionada con adhesivo,
diluyente y limpiador, según NTE/ISS-34, i/pp. de accesorios y apertura de rozas.

| Código | Ud | Descripción | Rendimiento | Precio | Importe |
|---|---|---|---|---|---|
| O004B | H | OFICIAL PRIMERA FONTANERO - CALEFACTOR | 0.581 | 14.09 | 8.19 |
| P02CVM005 | ud | Manguito H-H PVC s/tope j.elást. D=125mm | 0.2 | 4.07 | 0.81 |
| P02CVW010 | kg | Lubricante tubos PVC j.elástica | 0.003 | 6.88 | 0.02 |
| TUB110COVELO | m | Tuberia PVC 110 (material; 06/07/2013) | 1 | 4 | 4.00 |
|  |  | Total |  |  | 13.02 |

**DESALAVABO** u DESAGÜE SIF LAVABO A RED DE SANEAMIENTO (22/02/2006)
3 u × 12.04 (12.28 con costes indirectos) = 36.84
Desagüe sifónico de lavabo de un seno formado por tubo de acero inoxidable o cromado, con botella de 40 mm de diámetro interior desde el aparato hasta el bote sifónico , arqueta o derivación, incluso válvula, conexiones, contratubo, uniones especiales, pequeño material y ayudas de albañilería, realizado de acuerdo a NTE-ISS 22. Medida la unidad rematada.

| Código | Ud | Descripción | Rendimiento | Precio | Importe |
|---|---|---|---|---|---|
| O004B | H | OFICIAL PRIMERA FONTANERO - CALEFACTOR | 0.583 | 14.09 | 8.21 |
| P02CVM005 | ud | Manguito H-H PVC s/tope j.elást. D=125mm | 0.2 | 4.07 | 0.81 |
| P02CVW010 | kg | Lubricante tubos PVC j.elástica | 0.003 | 6.88 | 0.02 |
| tub40covelo | m | Tuberia PVC 40 mm (material; 06/07/2013) | 1 | 3 | 3.00 |
|  |  | Total |  |  | 12.04 |

### 03.11 FONTANERIA-ACS (02/02/1999)
Importe: 3190.04

#### 03.11.01 ALIMENTACION APARATOS (02/02/1999)
Importe: 498.51

**EFLAV** Ud ACOMETIDA AF POLIPROP LAVABO (02/02/1999)
3 Ud × 9 (9.18 con costes indirectos) = 27.54
Acometida de agua fría en tubería de polipropileno, a lavabo, según normas UNE 53.380-90; Parte 2, PN20 DN16 desde colector a distribución; distribución empotrada según NTE/IFF-22; i/codo terminal pp. de accesorios, apertura, tapado de rozas, y tubo corrugado protector. Totalmente instalada según normativa vigente.

| Código | Ud | Descripción | Rendimiento | Precio | Importe |
|---|---|---|---|---|---|
| O005B | H | AYUDANTE CALEFACTOR (mano de obra; 10/01/2009) | 0.2 | 12.65 | 2.53 |
| O004B | H | OFICIAL PRIMERA FONTANERO - CALEFACTOR | 0.172 | 14.09 | 2.42 |
| P24TD116 | Ud | CODO POLIPROPILENO DN 16. (material; 02/02/1999) | 2 | 0.21 | 0.42 |
| P24TD316 | Ud | TE POLIPROPILENO DN 16. (material; 27/07/2013) | 1 | 0.29 | 0.29 |
| P24TA016 | Ml | TUBO POLIPROPILENO DN 16 (material; 02/02/1999) | 4 | 0.66 | 2.64 |
| PCORRD23 | Ml | TUBO CORRUGADO D23MM (material; 25/09/2002) | 4 | 0.13 | 0.52 |
| %0200 |  | Medios auxiliares | 2 % | 8.82 | 0.18 |
|  |  | Total |  |  | 9 |

**EFACDU** Ud ACOMETIDA AC POLIPROP DUCHA (25/02/2001)
28 Ud × 13.12 (13.38 con costes indirectos) = 374.64
Acometida de agua caliente a ducha en tubería de polipropileno con alma de aluminio, según normas UNE 53.380-90; Parte 2, PN20 DN20desde colector a distribución; distribución empotrada según NTE/IFF-22; i/codo terminal pp. de accesorios, apertura, tapado de rozas, y tubo corrugado protector. Totalmente instalada según normativa vigente.

| Código | Ud | Descripción | Rendimiento | Precio | Importe |
|---|---|---|---|---|---|
| O004B | H | OFICIAL PRIMERA FONTANERO - CALEFACTOR | 0.2 | 14.09 | 2.82 |
| O005B | H | AYUDANTE CALEFACTOR | 0.163 | 12.65 | 2.06 |
| P24TA002al | Ud | CODO PP DN 20MM C/AL (material; 25/02/2001) | 2 | 0.28 | 0.56 |
| P24TA020al | Ml | TUBO POLIPROPILENO DN 20MM C/AL (material; 25/09/2006) | 4 | 1.52 | 6.08 |
| P24TD320al | Ud | TE POLIPROPILENO 20 MM C/AL (material; 25/02/2001) | 1 | 0.3 | 0.30 |
| PCORRD23 | Ml | TUBO CORRUGADO D23MM | 8 | 0.13 | 1.04 |
| %0200 |  | Medios auxiliares | 2 % | 12.86 | 0.26 |
|  |  | Total |  |  | 13.12 |

| Medición | Uds. | Largo | Parcial |
|---|---|---|---|
| fria | 1 | 14 | 14.00 |
| caliente | 1 | 14 | 14.00 |
| Total |  |  | 28 |

**EFAFINODFX** Ud ACOMETIDA AF POLIPROP INODORO FX (25/09/2002)
3 Ud × 19.91 (20.31 con costes indirectos) = 60.93
Acometida de agua a inodoro en tubería de polipropileno, según normas UNE 53.380-90; Parte 2, PN20 DN50 desde colector a distribución; distribución empotrada según NTE/IFF-22; i/codo terminal pp. de accesorios, apertura, tapado de rozas y tubo corrugado protector. Totalmente instalada según normativa vigente.

| Código | Ud | Descripción | Rendimiento | Precio | Importe |
|---|---|---|---|---|---|
| O005B | H | AYUDANTE CALEFACTOR | 0.2 | 12.65 | 2.53 |
| O004B | H | OFICIAL PRIMERA FONTANERO - CALEFACTOR | 0.157 | 14.09 | 2.21 |
| P24TA006 | Ml | Tubo polipropileno D=50 mm. (material; 09/03/2003) | 4 | 2.09 | 8.36 |
| P24TD150 | Ud | CODO POLIPROPILENO 50 MM. (material; 25/09/2006) | 2 | 2.16 | 4.32 |
| U24TD306 | Ud | Te polipropileno 50 mm. (material; 27/07/2013) | 1 | 1.58 | 1.58 |
| PCORRD23 | Ml | TUBO CORRUGADO D23MM | 4 | 0.13 | 0.52 |
| %0200 |  | Medios auxiliares | 2 % | 19.52 | 0.39 |
|  |  | Total |  |  | 19.91 |

**EFAFPAS25** Ud ACOMETIDA AF PUNTOS AGUA 25mm (05/03/2004)
3 Ud × 11.57 (11.8 con costes indirectos) = 35.40
Acometida de agua fría en tubería de polipropileno , según normas UNE 53.380-90; Parte 2, PN20 DN25 desde colector a distribución; distribución empotrada según NTE/IFF-22; i/codo terminal pp. de accesorios, apertura, tapado de rozas, y tubo corrugado protector. Totalmente instalada según normativa vigente.

| Código | Ud | Descripción | Rendimiento | Precio | Importe |
|---|---|---|---|---|---|
| O005B | H | AYUDANTE CALEFACTOR | 0.2 | 12.65 | 2.53 |
| O004B | H | OFICIAL PRIMERA FONTANERO - CALEFACTOR | 0.169 | 14.09 | 2.38 |
| P24TA025P | Ml | TUBO POLIPROPILENO D=25 MM. (material; 31/08/2007) | 4 | 0.91 | 3.64 |
| P24TD125P | Ud | CODO POLIPROPILENO 25 MM. (material; 31/08/2007) | 2 | 0.59 | 1.18 |
| P24TD325P | Ud | TE POLIPROPILENO 25 MM. (material; 31/08/2007) | 1 | 0.41 | 0.41 |
| PCORRD26 | Ml | TUBO CORRUGADO D26MM (material; 31/08/2007) | 8 | 0.15 | 1.20 |
| %0200 |  | Medios auxiliares | 2 % | 11.34 | 0.23 |
|  |  | Total |  |  | 11.57 |

#### 03.11.02 TUBERIAS
Importe: 471.02

**E20TP010** m. TUB.POLIPROPILENO PN-20 16x2,7mm
22 m. × 4.03 (4.11 con costes indirectos) = 90.42
Tubería de polipropileno reticular sanitario de 16x2,7 mm. de diámetro nominas, PN-20, colocada en instalaciones interiores para retorno, con p.p. de piezas especiales de polipropileno, totalmente instalada y funcionando según normativa vigente, en ramales de hasta 4 metros de longitud y sin protecció superficial. Certificado UNE 53380-90 Parte 2.

| Código | Ud | Descripción | Rendimiento | Precio | Importe |
|---|---|---|---|---|---|
| O01OB170 | h. | Oficial 1ª fontanero calefactor | 0.176 | 13.7 | 2.41 |
| P17LT010 | m. | Tubo polipropil. PN20 16x2,7 (material) | 1 | 1.25 | 1.25 |
| P17LP010 | ud | Codo 90º polipropileno 16 mm. (material) | 0.6 | 0.48 | 0.29 |
| P17LP170 | ud | Manguito polipropileno 16 mm. (material) | 0.2 | 0.4 | 0.08 |
|  |  | Total |  |  | 4.03 |

Claves: diámetro, sanitario, retícula, tubería, agua, caliente, colocación, ramal, interior, pieza, especial, norma, superficie, frío, polipropileno

**E20TP030** m. TUB.POLIPROPILENO PN-20 25x4,2mm
22 m. × 5.36 (5.47 con costes indirectos) = 120.34
Tubería de polipropileno reticular sanitario de 25x4,2 mm. de diámetro nominas, PN-20, colocada en instalaciones interiores para agua caliente, con p.p. de piezas especiales de polipropileno, totalmente instalada y funcionando según normativa vigente, en ramales de hasta 4 metros de longitud y sin protecció superficial.Certificado UNE 53380-90 Parte 2.

| Código | Ud | Descripción | Rendimiento | Precio | Importe |
|---|---|---|---|---|---|
| O01OB170 | h. | Oficial 1ª fontanero calefactor | 0.174 | 13.7 | 2.38 |
| P17LT030 | m. | Tubo polipropil. PN20 25x4,2 (material) | 1 | 2.56 | 2.56 |
| P17LP110 | ud | Te polipropileno 25 mm. (material) | 0.4 | 0.77 | 0.31 |
| P17LP190 | ud | Manguito polipropileno 25 mm. (material) | 0.2 | 0.55 | 0.11 |
|  |  | Total |  |  | 5.36 |

Claves: colocación, diámetro, sanitario, retícula, caliente, agua, pieza, polipropileno, tubería, especial, norma, ramal, superficie, interior, frío

**LINEA32MM** m TUB.POLIPROPILENO PN-20 32X4,9 mm
22 m × 5.7 (5.81 con costes indirectos) = 127.82
Tubería de polipropileno reticular sanitario de 32x4,9 mm. de diámetro nominas, PN-20, colocada en instalaciones interiores para agua fría, con p.p. de piezas especiales de polipropileno, totalmente instalada y funcionando según normativa vigente, en ramales de hasta 4 metros de longitud y sin protecció superficial.Certificado UNE 53380-90 Parte 2.

| Código | Ud | Descripción | Rendimiento | Precio | Importe |
|---|---|---|---|---|---|
| O01OB170 | h. | Oficial 1ª fontanero calefactor | 0.174 | 13.7 | 2.38 |
| tubpoli32 | m | Tube polipro PN20 32 mm (material; 08/07/2013) | 1 | 2.9 | 2.90 |
| P17LP110 | ud | Te polipropileno 25 mm. | 0.4 | 0.77 | 0.31 |
| P17LP190 | ud | Manguito polipropileno 25 mm. | 0.2 | 0.55 | 0.11 |
|  |  | Total |  |  | 5.7 |

**EAISL03** Ml AISL. COQ. ARMAFLEX DN 25 ACS (05/03/2004)
44 Ml × 2.95 (3.01 con costes indirectos) = 132.44
Aislamiento térmico con coquilla autoadhesiva flexible de espuma elastomérica a base de caucho sintético SH/ARMAFLEX o equivalente , incluso acabado metalico brillante en zonas vistas, para tubería de fontanería ACS y retorno DN 25, cerrada longitudinalmente, de espesor nominal 19 mm., con un coeficiente de conductividad térmica de 0,037 W/mºC (Temperatura de trabajo entre +10ºC y +105ºC). Totalmente instalado.

| Código | Ud | Descripción | Rendimiento | Precio | Importe |
|---|---|---|---|---|---|
| O004B | H | OFICIAL PRIMERA FONTANERO - CALEFACTOR | 0.03 | 14.09 | 0.42 |
| PEAISL03 | ml | AISL. COQ. 19 MM (material; 05/09/2006) | 1 | 2.47 | 2.47 |
| %0200 |  | Medios auxiliares | 2 % | 2.89 | 0.06 |
|  |  | Total |  |  | 2.95 |

#### 03.11.03 VALVULAS (14/02/2008)
Importe: 149.37

**vales16** u VALVULA DE ESFERA LATON 16 MM (30/05/2013)
6 u × 8.95 (9.13 con costes indirectos) = 54.78
Suministro y colocación de válvula de corte por esfera, de 16 mm.) de diámetro, de latón cromado PN-25, colocada mediante unión roscada, totalmente equipada, instalada y funcionando. s/CTE-HS-4.

| Código | Ud | Descripción | Rendimiento | Precio | Importe |
|---|---|---|---|---|---|
| O01OB170 | h. | Oficial 1ª fontanero calefactor | 0.179 | 13.7 | 2.45 |
| VALESFER16 | u | Valvula esfera latón roscar 16 mm (material; 08/07/2013) | 1 | 6.5 | 6.50 |
|  |  | Total |  |  | 8.95 |

**E20VF040** ud VÁLVULA DE ESFERA LATÓN 1" 25mm. (14/02/2008)
6 ud × 10 (10.2 con costes indirectos) = 61.20
Suministro y colocación de válvula de corte por esfera, de 1" (25 mm.) de diámetro, de latón cromado PN-25, colocada mediante unión roscada, totalmente equipada, instalada y funcionando. s/CTE-HS-4.

| Código | Ud | Descripción | Rendimiento | Precio | Importe |
|---|---|---|---|---|---|
| O01OB170 | h. | Oficial 1ª fontanero calefactor | 0.177 | 13.7 | 2.42 |
| P17XE040 | ud | Válvula esfera latón roscar 1" (material; 14/02/2008) | 1.001 | 7.57 | 7.58 |
|  |  | Total |  |  | 10 |

Claves: colocación, esfera, equipo, rosca, unión, cromado, diámetro, válvula, suministro, latón, corte

**valesf32** u VALVULA DE ESFERA LATON 32 MM. (30/05/2013)
3 u × 10.91 (11.13 con costes indirectos) = 33.39
Suministro y colocación de válvula de corte por esfera, de 32 mm. de diámetro, de latón cromado PN-25, colocada mediante unión roscada, totalmente equipada, instalada y funcionando. s/CTE-HS-4.

| Código | Ud | Descripción | Rendimiento | Precio | Importe |
|---|---|---|---|---|---|
| O01OB170 | h. | Oficial 1ª fontanero calefactor | 0.176 | 13.7 | 2.41 |
| VALESFER32 | u | Valvula esfera laton roscar 32 mm. (material; 08/07/2013) | 1 | 8.5 | 8.50 |
|  |  | Total |  |  | 10.91 |

#### 03.11.04 CALENTAMIENTO AGUA (30/05/2013)
Importe: 991.1

**E22CE170** ud CALDERA ELÉCT.CAL+ACS 500 l. 6 kW Modelo HS 500 JUNKERS (30/05/2013)
1 ud × 971.67 (991.1 con costes indirectos) = 991.10
Caldera eléctrica de calefacción de 6 kW. de potencia, compuesta por sistema calefactor bipotencia, termostato de control, termostato 0-120º C, manómetro 0-6 kg/cm2, programador horario 24 h., válvula de vaciado, vaso de expansión, válvula de seguridad, bomba aceleradora, cuadro de conexión, purgador automático, válvula antirretorno y acumulador de A.C.S. de 500 l. Las dimensiones so 1870x714 mm con potencia de 6 Kw con presión de 6 Bar. Totalmente instalada y funcionado.

| Código | Ud | Descripción | Rendimiento | Precio | Importe |
|---|---|---|---|---|---|
| O01OB170 | h. | Oficial 1ª fontanero calefactor | 1.582 | 13.7 | 21.67 |
| JUNKERSHS500 | u | Caldera electrica JUNKERS modelo HS500 6 Kw. (material; 08/07/2013) | 1 | 950 | 950.00 |
|  |  | Total |  |  | 971.67 |

Claves: compuesto, válvula, seguridad, calefacción, caldera, termostato, calefactor, manómetro, programador, eléctrico, hora, expansión, acumulador, bomba, acelerador, cuadro, conexión, purgador, antirretorno, vaso, vaciado, control, automático

#### 03.11.05 ACOMETIDA Y LEGALIZACION
Importe: 1080.04

**acometidacove** u ACOMETIDA A RED EXISTENTE (03/02/2005)
1 u × 294.12 (300 con costes indirectos) = 300.00
Acometida a la red existente realizada con tubo de polietileno de 75 mm. de diámetro nominal de alta densidad, con collarín de toma de P.P., derivación a 3", codo de latón, enlace recto de polietileno, llave de esfera latón roscar de 3", i/p.p. de piezas especiales, filtrosy accesorios, terminada y funcionando. Medida la unidad terminada. Incluso p.p. de apertura de zanjas , en terrenos de consistencia dura, por medios mecánicos, con extracción de tierras a los bordes, y con posterior relleno y apisonado de las tierras procedentes de la excavación y con p.p. de medios auxiliares.
Entronque de conducto con existentes, posterior tapado de la misma, de corte y reposición de pavimento existente con materiales de idénticas características, en caso necesario, y tramitación de documentación y abono de tasas en Organismo Oficial correspondiente.

| Código | Ud | Descripción | Rendimiento | Precio | Importe |
|---|---|---|---|---|---|
| riecamro | ud | Acometida | 1 | 245.86 | 245.86 |
| O01OA030 | h. | Oficial primera | 1.5 | 14.7 | 22.05 |
| O01OA060 | h. | Peón especializado | 1.819 | 12.81 | 23.30 |
| %0100 |  | Medios auxiliares | 1 % | 291.21 | 2.91 |
|  |  | Total |  |  | 294.12 |

**E20CIA050** ud CONTADOR DN40- 3" EN ARMARIO
1 ud × 326.22 (332.74 con costes indirectos) = 332.74
Contador general de agua de 3"-80 mm., tipo Woltman clase B o equivalente, colocado en el ramal de acometida, instalación en armario estanco
incluso instalación de dos válvulas de esfera de 80 mm., grifo de purga de 20 mm., juego de bridas, válvula de retención, i/p.p. de piezas especiales y accesorios,
montado y funcionando. (Timbrado del contador por la Delegación de Industria.)

| Código | Ud | Descripción | Rendimiento | Precio | Importe |
|---|---|---|---|---|---|
| O01OB170 | h. | Oficial 1ª fontanero calefactor | 1.905 | 13.7 | 26.10 |
| O01OB180 | h. | Oficial 2ª fontanero calefactor (mano de obra) | 1.5 | 15.24 | 22.86 |
| P17AR060 | ud | Armario poliest. 517x535 mm. (material; 22/02/2006) | 1 | 72.6 | 72.60 |
| P17BI050 | ud | Contador agua fría 1 1/2" (40 mm.) clase B (material) | 1 | 79.83 | 79.83 |
| P17YC050 | ud | Codo latón 90º 50 mm-1 1/2" (material; 22/02/2006) | 2 | 16.34 | 32.68 |
| P17YT050 | ud | Te latón 50 mm. 1 1/2" (material; 22/02/2006) | 1 | 23.58 | 23.58 |
| P17XE060 | ud | Válvula esfera latón roscar 1 1/2" (material; 21/02/2007) | 2 | 17.66 | 35.32 |
| P17BV410 | ud | Grifo de purga D=20mm. (material) | 1 | 7.93 | 7.93 |
| P17XR050 | ud | Válv.retención latón rosc.1 1/2" (material) | 1 | 13.25 | 13.25 |
| P17PA050 | m. | Tubo polietileno ad (PE50A)(1MPa)40mm (material) | 1 | 1.55 | 1.55 |
| P17AR080 | ud | Anclaje contador p/arm. (material; 22/02/2006) | 2 | 2.45 | 4.90 |
| P17W060 | ud | Verificación contador 1 1/2" 40 mm. (material; 22/02/2006) | 1 | 5.62 | 5.62 |
|  |  | Total |  |  | 326.22 |

Claves: red, distribución, agua, colocación, armario, acometida, conexión, ramal, industrial, auxiliar, contador, interior, material, retención, grifería, esfera, válvula, montaje

**E20TP080** m. TUB.POLIPROPILENO PN-20 75x12,5mm
10 m. × 29.15 (29.73 con costes indirectos) = 297.30
Tubería de polipropileno reticular sanitario de 75x12,5 mm. de diámetro nominas, PN-20, colocada en instalaciones interiores para agua fría y caliente, con p.p. de piezas especiales de polipropileno, totalmente instalada y funcionando según normativa vigente, en ramales de hasta 4 metros de longitud y sin protecció superficial.

| Código | Ud | Descripción | Rendimiento | Precio | Importe |
|---|---|---|---|---|---|
| O01OB170 | h. | Oficial 1ª fontanero calefactor | 0.111 | 13.7 | 1.52 |
| P17LT080 | m. | Tubo polipropil. PN20 75x12,5 (material) | 1 | 23.63 | 23.63 |
| P17LP080 | ud | Codo 90º polipropileno 75 mm. (material) | 0.3 | 10.77 | 3.23 |
| P17LP240 | ud | Manguito polipropileno 75 mm. (material) | 0.1 | 7.73 | 0.77 |
|  |  | Total |  |  | 29.15 |

**LEGINSTFONTA** u LEGALIZACION Y PUESTA EN MARCHA (27/07/2013)
1 u × 147.06 (150 con costes indirectos) = 150.00
Legalización y puesta en marcha de la Instalación de fontaneria para cumplimiento de la reglamentación vigente. Se incluyen Proyecto, Visados, Dictámenes, boletines, etc., necesarios
para la aprobación de las instalaciones ante los organismos estatales, autonomicos o locales competentes para la autorización de la ejecución y puesta en marcha definitiva de la instalación.

| Código | Descripción | Rendimiento | Precio | Importe |
|---|---|---|---|---|
| PED523XC | Leg.y pue.en mar.de la instalación fontanería (material; 27/07/2013) | 1 | 147.06 | 147.06 |
|  | Total |  |  | 147.06 |

### 03.12 APARATOS SANITARIOS Y GRIFERIA (12/03/2004)
Importe: 5335.87

**Qinodorof** Ud Inodoro para Dama Senso Compacto, de Roca (12/03/2004)
2 Ud × 153.05 (156.11 con costes indirectos) = 312.22
Inodoro de porcelana vitrificada, modelo Dama Senso Compacto de Roca o equivalente, color blanco, s/dual, adosado a pared, con juego de fijación y enchufe de unión, con asiento y tapa lacados, codo de evacuación vertical, totalmente instalado, nivelado y rejuntada la base con cemento blanco, incluso asiento y manguito de acoplamiento de desagüe, colocación y ayudas de albañilería. Todos los materiales para esta unidad contarán con el certificado CE correspondiente, y aquellos específicos para cada uno de ellos. Medida la unidad ejecutada totalmente instalada, conexionada y en perfecto estado de funcionamiento.

| Código | Ud | Descripción | Rendimiento | Precio | Importe |
|---|---|---|---|---|---|
| O01OA060 | h. | Peón especializado | 1.415 | 12.81 | 18.13 |
| taza3 | ud | Taza para fluxor Dama Senso Compacto (material; 11/01/2006) | 1 | 86.15 | 86.15 |
| codo1 | ud | Codo evacuación vertical con juego de fijación (material; 26/03/2008) | 1 | 8.49 | 8.49 |
| asiento1 | ud | Asiento y tapa lacados (material; 11/01/2006) | 1 | 35.82 | 35.82 |
| %0300 |  | Medios auxiliares | 3 % | 148.59 | 4.46 |
|  |  | Total |  |  | 153.05 |

**Qinodomius2** Ud Inodoro minusvalía 87220, de Presto (12/03/2004)
1 Ud × 450.19 (459.19 con costes indirectos) = 459.19
Inodoro especial para minusvalía, modelo Prestowash 720, ref 87220 de Presto o equivalente, en porcelana vitrificada color blanco, con abertura delantera, altura 490 mm, sifón interior esmaltado, con tapa y asiento ergonómicos, adosado a pared, con juego de fijación y enchufe de unión, codo de evacuación vertical, totalmente instalado, nivelado y rejuntada la base con cemento blanco, incluso asiento y manguito de acoplamiento de desagüe, colocación y ayudas de albañilería. Todos los materiales para esta unidad contarán con el certificado CE correspondiente, y aquellos específicos para cada uno de ellos. Medida la unidad ejecutada totalmente instalada, conexionada y en perfecto estado de funcionamiento.

| Código | Ud | Descripción | Rendimiento | Precio | Importe |
|---|---|---|---|---|---|
| O01OA060 | h. | Peón especializado | 0.965 | 12.81 | 12.36 |
| tazamin2 | Ud | WC minusvalía 87220 de Presto (material; 03/12/2008) | 1 | 424.72 | 424.72 |
| %0300 |  | Medios auxiliares | 3 % | 437.08 | 13.11 |
|  |  | Total |  |  | 450.19 |

**Qlavinoxtim** Ud Lavabo para encastrar acero inox, de Timblau (12/03/2004)
3 Ud × 49.27 (50.26 con costes indirectos) = 150.78
Lavabo para encastrar en encimera de 1 seno de acer inoxidable AISI-304 18/8, ref: Tim-020036P/I de Timblau o equivalente, acabado brillo, medidas Ø360 mm, espesor de la chapa 1 mm, con pestaña plana y orificios insinuados para griferia y desagüe, incluso colocación y ayudas de albañilería. Todos los materiales para esta unidad contarán con el certificado CE correspondiente, y aquellos específicos para cada uno de ellos. Medida la unidad ejecutada totalmente instalada, conexionada y en perfecto estado de funcionamiento.

| Código | Ud | Descripción | Rendimiento | Precio | Importe |
|---|---|---|---|---|---|
| O01OA030 | h. | Oficial primera | 0.75 | 14.7 | 11.025 |
| O01OA060 | h. | Peón especializado | 0.711 | 12.81 | 9.108 |
| timblau360 | ud | Lavabo acero inox Ø360 mm Timblau (material; 10/09/2008) | 1 | 27.7 | 27.700 |
| %0300 |  | Medios auxiliares | 3 % | 47.833 | 1.435 |
|  |  | Total |  |  | 49.27 |

**Qbarrah** Ud Barra horizontal minusvalido N-1, de Nofer (12/03/2004)
1 Ud × 24.86 (25.36 con costes indirectos) = 25.36
Barra fija horizontal para aseos de minusválidos realizada en acero inoxidable AISI-316, modelo N-1 de Nofer o equivalente, anclada a pared con tornillería de acero inoxidable y rematada con embellecedor. Medida la unidad instalada totalmente rematada.

| Código | Ud | Descripción | Rendimiento | Precio | Importe |
|---|---|---|---|---|---|
| O01OA060 | h. | Peón especializado | 0.154 | 12.81 | 1.97 |
| PISEB111 | Ud | Barra fija minusvalido N-1 de Nofer (material; 27/07/2013) | 1 | 22.17 | 22.17 |
| %0300 |  | Medios auxiliares | 3 % | 24.14 | 0.72 |
|  |  | Total |  |  | 24.86 |

**Qbarraab2** Ud Barra abatible minusvalido N-15, de Nofer (12/03/2004)
1 Ud × 110.02 (112.22 con costes indirectos) = 112.22
Barra abatible horizontal para aseos de minusválidos realizada en acero inoxidable AISI-304 satinado, modelo N 15 de Nofer o equivalente, ancjada a pared con tornillería de acero inoxidable y rematada con embellecedor, con apoyo en suelo. Medida la unidad instalada totalmente rematada.

| Código | Ud | Descripción | Rendimiento | Precio | Importe |
|---|---|---|---|---|---|
| O01OA060 | h. | Peón especializado | 0.122 | 12.81 | 1.56 |
| PISEB11215 | Ud | Barra minusvalidos abatible N-15, de Nofer (material; 18/04/2008) | 1 | 105.26 | 105.26 |
| %0300 |  | Medios auxiliares | 3 % | 106.82 | 3.20 |
|  |  | Total |  |  | 110.02 |

**Qprestola** Ud Grifo temporizado lavabo PRESTO 405 S (12/03/2004)
2 Ud × 48.9 (49.88 con costes indirectos) = 99.76
Grifo temporizador de repisa para lavabo, PRESTO 405 S o equivalente, de latón cromado, con sistema antiblocaje, cierre automático, apertura por pulsador, accionamiento de presión y enlace de válvula con toma, incluso valvulería, piezas especiales, acometida a receptores con tubería de polipropileno copolímero y ayudas a albañilería. Todos los materiales para esta unidad contarán con el certificado CE correspondiente, y aquellos específicos para cada uno de ellos. Medida la unidad ejecutada totalmente rematada y en perfecto estado de funcionamiento.

| Código | Ud | Descripción | Rendimiento | Precio | Importe |
|---|---|---|---|---|---|
| O01OA060 | h. | Peón especializado | 0.585 | 12.81 | 7.494 |
| presto1 | ud | Grifo temporizado Presto 405 S (material; 18/04/2008) | 1 | 39.98 | 39.980 |
| %0300 |  | Medios auxiliares | 3 % | 47.474 | 1.424 |
|  |  | Total |  |  | 48.9 |

**Qprestomin** Ud Grifo monomando lavabo Prestodisc 640 (12/03/2004)
1 Ud × 126.57 (129.1 con costes indirectos) = 129.10
Grifo mezclador monomando para lavabo, modelo Prestodisc 640 de Presto, o equivalente, de latón cromado, accionamiento por palanca larga, caño extraible, adaptado para personas con discapacidad, incluso valvulería, piezas especiales, acometida a receptores con tubería de polipropileno copolímero y ayudas a albañilería. Todos los materiales para esta unidad contarán con el certificado CE correspondiente, y aquellos específicos para cada uno de ellos. Medida la unidad ejecutada totalmente rematada y en perfecto estado de funcionamiento.

| Código | Ud | Descripción | Rendimiento | Precio | Importe |
|---|---|---|---|---|---|
| O01OA060 | h. | Peón especializado | 0.467 | 12.81 | 5.98 |
| prestodisc | ud | Grifo monomando Prestodisc (material; 27/07/2013) | 1 | 116.9 | 116.90 |
| %0300 |  | Medios auxiliares | 3 % | 122.88 | 3.69 |
|  |  | Total |  |  | 126.57 |

**Qpresto1000E** Ud Grifo temporizado inodoro PRESTO 1000 E (12/03/2004)
3 Ud × 112.17 (114.41 con costes indirectos) = 343.23
Grifo temporizado para inodoro PRESTO 1000 E o equivalente, encastrado en tabique, entrada macho 3/4", suministrado con tuerca, racor de salida y junta americana para tubo de Ø28 mm, dispositivo antisifónico incorporado, apertura por pulsador, caja de empotrar fabricada con protección antioxidante y pulsador con tapa de latón cromado, tornillos de seguridad, cuerpo en latón niquelado, con piezas interiores resistentes a la corrosión y a las incrustaciones calcáreas, cierre automático, incluso tubo curvo cromado Ø28 mm para conexión a inodoro, valvulería, piezas especiales, acometida a receptores con tubería de polipropileno copolímero y ayudas a albañilería. Todos los materiales para esta unidad contarán con el certificado CE correspondiente, y aquellos específicos para cada uno de ellos. Medida la unidad ejecutada totalmente rematada y en perfecto estado de funcionamiento.

| Código | Ud | Descripción | Rendimiento | Precio | Importe |
|---|---|---|---|---|---|
| O01OA060 | h. | Peón especializado | 0.489 | 12.81 | 6.26 |
| Presto1000E | ud | Grifo temporizado inodoro Presto 1000 E (material; 27/07/2013) | 1 | 86.02 | 86.02 |
| Tubo | ud | Tubo cromado curvo Ø28 mm (material; 02/12/2008) | 1 | 16.62 | 16.62 |
| %0300 |  | Medios auxiliares | 3 % | 108.90 | 3.27 |
|  |  | Total |  |  | 112.17 |

**rociadorprest** Ud Rociador ducha PRESTO 55 (12/03/2004)
14 Ud × 45.24 (46.14 con costes indirectos) = 645.96
suministro y colocación de rociador de ducha antivandálico PRESTO 55 o equivalente, para agua caliente o fría, entrada rosca macho, para montaje mural, apertura por pulsador, cabeza intercambiable, tornillos en acero inoxidable, incluso valvulería, piezas especiales, acometida a receptores con tubería de polipropileno copolímero y ayudas a albañilería. Todos los materiales para esta unidad contarán con el certificado CE correspondiente, y aquellos específicos para cada uno de ellos. Medida la unidad ejecutada totalmente rematada y en perfecto estado de funcionamiento.

| Código | Ud | Descripción | Rendimiento | Precio | Importe |
|---|---|---|---|---|---|
| O01OA060 | h. | Peón especializado | 0.591 | 12.81 | 7.57 |
| rociadpresto | ud | Rociador antivandálico Presto (material; 11/09/2008) | 1 | 36.35 | 36.35 |
| %0300 |  | Medios auxiliares | 3 % | 43.92 | 1.32 |
|  |  | Total |  |  | 45.24 |

**Qpulspresto** Ud Pulsador de ducha temporizado PRESTO ALPA 80 (12/03/2004)
14 Ud × 210.5 (214.71 con costes indirectos) = 3005.94
Pulsador de ducha mezclador temporizado empotrable PRESTO MEZCLADOR ALPA 80 o equivalente, para agua caliente o fría, instalación encastrada, pulsador de latón cromado y juntas filtro, junta plana y tuercas racor para tubo de Ø16x18 mm, entradas y salida macho 3/4", con placa de acero inoxidable de 180x180 mm, con tornillos de fijación y caja de encastrar de Ø160x70 mm, caudal 10 l/min, cierre automático a los 30 seg(+/- 5-10 seg), para montaje mural. Incluso valvulería, piezas especiales, acometida a receptores con tubería de polipropileno copolímero y ayudas a albañilería. Todos los materiales para esta unidad contarán con el certificado CE correspondiente, y aquellos específicos para cada uno de ellos. Medida la unidad ejecutada totalmente rematada y en perfecto estado de funcionamiento.

| Código | Ud | Descripción | Rendimiento | Precio | Importe |
|---|---|---|---|---|---|
| O01OA060 | h. | Peón especializado | 0.341 | 12.81 | 4.37 |
| prestoALPA80 | ud | Pulsador temporizado ducha Presto ALPA 80 (material; 13/03/2013) | 1 | 200 | 200.00 |
| %0300 |  | Medios auxiliares | 3 % | 204.37 | 6.13 |
|  |  | Total |  |  | 210.5 |

**C00200162** Ud Grifo limpieza (03/08/2004)
3 Ud × 17.03 (17.37 con costes indirectos) = 52.11
Equipo de grifería para limpieza, de latón cromado de primera calidad, con cierre de llave de seguridad, incluso enlace y rosca de toma empotrados en pared o suelo, según detalles gráficos de proyecto e indicaciones de la Dirección Facultativa. Todos los elementos necesarios y empleados en esta unidad contarán con el Certificado de Idoneidad Técnica (CE) correspondiente, y aquéllos certificados específicos para cada uno de ellos. Medida la unidad totalmente instalada, conexionada y comprobado su correcto funcionamiento.

| Código | Ud | Descripción | Rendimiento | Precio | Importe |
|---|---|---|---|---|---|
| O01OA060 | h. | Peón especializado | 0.523 | 12.81 | 6.70 |
| M00130008x | Ud. | Grifo limpieza (material; 03/08/2004) | 1 | 10.16 | 10.16 |
| %0100 |  | Medios auxiliares | 1 % | 16.86 | 0.17 |
|  |  | Total |  |  | 17.03 |

### 03.13 ELECTRICIDAD (10/02/1997)
Importe: 8072.61

**PLES** u P.LUZ SENCILLO ESTANCO SIMÓN 27 (26/02/2004)
1 u × 7.36 (7.51 con costes indirectos) = 7.51
Punto de luz sencillo realizado con tubo PVC corrugado de M 20/gp5 y conductor rígido de 1,5 mm2 de Cu., y aislamiento RV-K 0,6/ 1 kV, incluyendo caja de registro, caja de mecanismo universal con tornillos, interruptor unipolar Simón serie 27 o similar.
Según planos y memoria, incluyendo parte proporcional de medios auxiliares, totalmente realizado y comprobado.

| Código | Ud | Descripción | Rendimiento | Precio | Importe |
|---|---|---|---|---|---|
| O010B200 | h. | Oficial 1ª electricista (mano de obra; 26/11/2008) | 0.02 | 14.7 | 0.29 |
| O01OB220 | h. | Ayudante electricista | 0.02 | 13.36 | 0.27 |
| P15GB010 | m. | Tubo PVC corrugado M 20/gp5 (material; 20/08/2008) | 1 | 0.18 | 0.18 |
| P15GA010 | m. | Cond. rígi. RV-K 0,6 /1 kV 1,5 mm2 Cu (material; 20/08/2008) | 2 | 0.23 | 0.46 |
| P15GK050 | ud | Caja mecan. empotrar enlazable (material; 20/08/2008) | 1 | 0.3 | 0.30 |
| P15MSA100 | ud | Pieza intermed.mod.ancho (bco.nieve) Simón 27 (material; 20/08/2008) | 1 | 0.28 | 0.28 |
| P15MSA110 | ud | Placa mod.ancho s/garras c/bastidor Simón 27 (material; 20/08/2008) | 1 | 1.55 | 1.55 |
| 07.02.01 | u | Interruptor unipolar sencillo estanci simon 27 (material; 07/12/2008) | 1 | 3.86 | 3.86 |
| P01DW090 | ud | Pequeño material | 1 | 0.13 | 0.13 |
| %AP0000000500 | % | Medios auxiliares (22/10/2008) | 0.5 % | 7.32 | 0.04 |
|  |  | Total |  |  | 7.36 |

**BASEEUNEA02** u B.ENCHUFE SCHUKO ESTANCA EUNEA UNICA
5 u × 10.9 (11.12 con costes indirectos) = 55.60
Base de enchufe estanca con toma de tierra lateral realizada con tubo PVC corrugado de M 20/gp5 y conductor rígido de 2,5 mm2 de Cu., y aislamiento RV-K 0,6/ 1 kV, en sistema monofásico con toma de tierra (fase, neutro y tierra), incluyendo caja de registro, caja de mecanismo universal con tornillos, base de enchufe sistema schuko 10-16 A. (II+t.) Simón serie 27 o similar.
Según planos y memoria, incluyendo parte proporcional de medios auxiliares, totalmente realizado y comprobado.

| Código | Ud | Descripción | Rendimiento | Precio | Importe |
|---|---|---|---|---|---|
| O010B200 | h. | Oficial 1ª electricista | 0.2 | 14.7 | 2.94 |
| O01OB220 | h. | Ayudante electricista | 0.05 | 13.36 | 0.67 |
| P15GB010 | m. | Tubo PVC corrugado M 20/gp5 | 1 | 0.18 | 0.18 |
| P15GA020 | m. | Cond. rígi. 750 V 2,5 mm2 Cu (material) | 1 | 0.25 | 0.25 |
| P15GK050 | ud | Caja mecan. empotrar enlazable | 1 | 0.3 | 0.30 |
| P15MSA100 | ud | Pieza intermed.mod.ancho (bco.nieve) Simón 27 | 1 | 0.28 | 0.28 |
| P15MSA110 | ud | Placa mod.ancho s/garras c/bastidor Simón 27 | 1 | 1.55 | 1.55 |
| 07.05.01 | u | Base enchufe Schuko estanca Simón 27 (material; 07/12/2008) | 1 | 4.55 | 4.55 |
| P01DW090 | ud | Pequeño material | 1 | 0.13 | 0.13 |
| %AP0000000500 | % | Medios auxiliares | 0.5 % | 10.85 | 0.05 |
|  |  | Total |  |  | 10.9 |

**tomafuerzasec** u B. ENCHUFE SECAMANOS ESTANCA EUNEA
3 u × 12.78 (13.04 con costes indirectos) = 39.12
Base de enchufe estanca para secamanos con toma de tierra lateral realizada con tubo PVC corrugado de M 20/gp5 y conductor rígido de 2,5 mm2 de Cu., y aislamiento RV-K 0,6/ 1 kV, en sistema monofásico con toma de tierra (fase, neutro y tierra), incluyendo caja de registro, caja de mecanismo universal con tornillos, base de enchufe sistema schuko 20 A. (II+t.) Simón serie 27 o similar.
Según planos y memoria, incluyendo parte proporcional de medios auxiliares, totalmente realizado y comprobado.

| Código | Ud | Descripción | Rendimiento | Precio | Importe |
|---|---|---|---|---|---|
| O010B200 | h. | Oficial 1ª electricista | 0.3 | 14.7 | 4.41 |
| O01OB220 | h. | Ayudante electricista | 0.08 | 13.36 | 1.07 |
| P15GB010 | m. | Tubo PVC corrugado M 20/gp5 | 1 | 0.18 | 0.18 |
| P15GA020 | m. | Cond. rígi. 750 V 2,5 mm2 Cu | 1 | 0.25 | 0.25 |
| P15GK050 | ud | Caja mecan. empotrar enlazable | 1 | 0.3 | 0.30 |
| P15MSA100 | ud | Pieza intermed.mod.ancho (bco.nieve) Simón 27 | 1 | 0.28 | 0.28 |
| P15MSA110 | ud | Placa mod.ancho s/garras c/bastidor Simón 27 | 1 | 1.55 | 1.55 |
| 07.05.01 | u | Base enchufe Schuko estanca Simón 27 | 1 | 4.55 | 4.55 |
| P01DW090 | ud | Pequeño material | 1 | 0.13 | 0.13 |
| %AP0000000500 | % | Medios auxiliares | 0.5 % | 12.72 | 0.06 |
|  |  | Total |  |  | 12.78 |

**E17MEE172** ud DETECTOR MOVIMIENTO 360
5 ud × 31.47 (32.1 con costes indirectos) = 160.50
Detector de movimiento realizado con tubo PVC corrugado m 20/GP5 y conductor rígido de 1,5 mm2 de cu., y aislamiento VV 750 V., incluyendo caja de registro, caja de mecanismo universal con tornillos, detector de movimiento Merlin Gerin CMD 360º, instalado.

| Código | Ud | Descripción | Rendimiento | Precio | Importe |
|---|---|---|---|---|---|
| O01OB200 | h. | Oficial 1ª electricista | 0.2 | 14.7 | 2.94 |
| O01OB220 | h. | Ayudante electricista | 0.2 | 13.36 | 2.67 |
| P15GB010 | m. | Tubo PVC corrugado M 20/gp5 | 1 | 0.18 | 0.18 |
| P15GA020 | m. | Cond. rígi. 750 V 2,5 mm2 Cu | 1 | 0.25 | 0.25 |
| P15GK050 | ud | Caja mecan. empotrar enlazable | 1 | 0.3 | 0.30 |
| P01DW090 | ud | Pequeño material | 1 | 0.13 | 0.13 |
| P15MUE142 | ud | Detector movimiento 360 (material; 15/02/2013) | 1 | 25 | 25.00 |
|  |  | Total |  |  | 31.47 |

**15.04.07** u PUNTO DE LUZ ESTANCO (09/10/2002)
15 u × 8.82 (9 con costes indirectos) = 135.00
Punto de luz estanco y de superficie realizado en tubo de PVC rígido exento de halogenos de D=16/IP7 y conductor de cobre unipolar Pirelli AFUMEX, o equivalente, de 4 o 2,5 mm2 y aislamiento 0.6/1KV., en sistema monofásico con toma de tierra (fase, neutro y tierra). Incluso parte proporcional de elementos de conexión, apertura de rozas y ayuda de albañilería. Totalmente instalado y funcionando

| Código | Ud | Descripción | Rendimiento | Precio | Importe |
|---|---|---|---|---|---|
| P15GD020 | m. | Tubo PVC ríg/flex. libre halónenos M 40/gp5 est. (material; 27/07/2013) | 1 | 0.59 | 0.59 |
| P15ACED_02 | m. | C.aisl.l.halóg. 1x2.5 mm2 RZ1-K (AS) 0.6/1 kV (material; 10/01/2012) | 3 | 0.93 | 2.79 |
| O01OB220 | h. | Ayudante electricista | 0.2 | 13.36 | 2.67 |
| O01OB200 | h. | Oficial 1ª electricista | 0.177 | 14.7 | 2.60 |
| %AP0000000200 | % | Medios auxiliares (09/10/2002) | 2 % | 8.65 | 0.17 |
|  |  | Total |  |  | 8.82 |

**15.04.08** u PUNTO DE LUZ EMERGENCIA (03/02/2005)
8 u × 6.37 (6.5 con costes indirectos) = 52.00
Punto de luz de emergencia realizado en tubo de corrugado o rígido exento de halogenos de D=13/IP7 y conductor de cobre unipolar Pirelli AFUMEX, o equivalente, de 1,5 o 2,5 mm2 , en sistema monofásico con toma de tierra (fase, neutro y tierra). Incluso elementos de conexión, apertura de rozas y ayuda de albañilería. Totalmente instalado y funcionando.

| Código | Ud | Descripción | Rendimiento | Precio | Importe |
|---|---|---|---|---|---|
| P15GD020 | m. | Tubo PVC ríg/flex. libre halónenos M 40/gp5 est. | 1 | 0.59 | 0.59 |
| P15ACED_02 | m. | C.aisl.l.halóg. 1x2.5 mm2 RZ1-K (AS) 0.6/1 kV | 3 | 0.93 | 2.79 |
| O01OB220 | h. | Ayudante electricista | 0.109 | 13.36 | 1.46 |
| O01OB200 | h. | Oficial 1ª electricista | 0.1 | 14.7 | 1.47 |
| %0100 |  | Medios auxiliares | 1 % | 6.31 | 0.06 |
|  |  | Total |  |  | 6.37 |

**15.04.10** u PUNTO DE LUZ ESPECIFICO DE MAQUINA (09/10/2002)
2 u × 24.51 (25 con costes indirectos) = 50.00
Punto alimentacion especifico a maquina realizado en tubo exento de halogenos de D=16/IP7 y conductor de cobre unipolar Pirelli AFUMEX, o equivalente, de 2,5 , o 4 mm2 , en sistema monofásico con toma de tierra (fase, neutro y tierra). Incluso toma de corriente tipo CETAC de calibre adeucado a la proteccion según REBT, parte proporcional de elementos de conexión, apertura de rozas y ayuda de albañilería. Totalmente instalado y funcionando.

| Código | Ud | Descripción | Rendimiento | Precio | Importe |
|---|---|---|---|---|---|
| P15GD020 | m. | Tubo PVC ríg/flex. libre halónenos M 40/gp5 est. | 1 | 0.59 | 0.59 |
| P15ACED_03 | m. | C.aisl.l.halóg 1x4 mm2 RZ1-K (AS) 0.6/1 kV (material; 10/01/2012) | 3 | 1.36 | 4.08 |
| O01OB2001 | ud | toma cetac (material; 13/02/2012) | 1 | 12 | 12.00 |
| O01OB220 | h. | Ayudante electricista | 0.2 | 13.36 | 2.67 |
| O01OB200 | h. | Oficial 1ª electricista | 0.319 | 14.7 | 4.69 |
| %AP0000000200 | % | Medios auxiliares | 2 % | 24.03 | 0.48 |
|  |  | Total |  |  | 24.51 |

**LE25** m Linea electrica RZ1-k 0,6/1kV 3G2.5 mm2 (26/11/2008)
430 m × 1.18 (1.2 con costes indirectos) = 516.00
Línea de alimentación eléctrica a receptores compuesta por conductor marca General Cable o similar, denominación técnica RZ1-k 0,6/1kV, sección 3G2.5 mm2.
Según planos y memoria, incluyendo parte proporcional de tubo plástico rigido o flexible, parte proporcional de medios auxiliares, totalmente realizado y comprobado.

| Código | Ud | Descripción | Rendimiento | Precio | Importe |
|---|---|---|---|---|---|
| O010B200 | h. | Oficial 1ª electricista | 0.005 | 14.7 | 0.07 |
| CABLE4MM | m. | C.aisl.l.halóg.RZ1-k 0,6/1kV 3x4mm2 Cu (material; 27/07/2013) | 3 | 0.37 | 1.11 |
|  |  | Total |  |  | 1.18 |

| Medición | Uds. | Largo | Parcial |
|---|---|---|---|
| CS ASEOS |  |  |  |
|  | 1 | 430 | 430.00 |
| Total |  |  | 430 |

**LINEA6MM** m Linea alimentacion 5 (1x6 ) mm Cu
110 m × 7.7 (7.85 con costes indirectos) = 863.50

| Medición | Uds. | Largo | Parcial |
|---|---|---|---|
| CS ASEOS |  |  |  |
|  | 1 | 10 | 10.00 |
| CGBT |  |  |  |
|  | 1 | 100 | 100.00 |
| Total |  |  | 110 |

**002.02** m3 Excavación terrenos
3.6 m3 × 2.59 (2.64 con costes indirectos) = 9.50

| Medición | Uds. | Largo | Alto | Parcial |
|---|---|---|---|---|
|  | 20 | 0.3 | 0.6 | 3.60 |
| Total |  |  |  | 3.6 |

**002.03** m3 Relleno c/tierra excavación
3.6 m3 × 2.05 (2.09 con costes indirectos) = 7.52

| Medición | Uds. | Largo | Ancho | Alto | Parcial |
|---|---|---|---|---|---|
|  | 1 | 20 | 0.3 | 0.6 | 3.60 |
| Total |  |  |  |  | 3.6 |

**LINEA ALUMBR** m LInea electrica RZ1-k0,6/1kV 5G70mm2 (22/10/2008)
10 m × 90.2 (92 con costes indirectos) = 920.00
Línea de alimentación eléctrica a cuadro principal por conductor marca General Cable o similar, denominación técnica RZ1-k0.6/1kV, sección 5G70.0 mm2.
Según planos y memoria, incluyendo parte proporcional de tubo plástico o flexible, parte proporcional de medios auxiliares,bandejas , obras necesarias de apertura y cieere , totalmente realizado y comprobado.

| Código | Ud | Descripción | Rendimiento | Precio | Importe |
|---|---|---|---|---|---|
| O01OB200 | h. | Oficial 1ª electricista | 0.265 | 14.7 | 3.90 |
| O01OB210 | h. | Oficial 2ª electricista | 0.2 | 13.8 | 2.76 |
| P15ACED_10 | m | C.aisl.l.halóg. 1x70 mm2 RZ1-K (AS) 0.6/1 kV (material; 10/01/2012) | 5 | 16.5 | 82.50 |
| P15GD020 | m. | Tubo PVC ríg/flex. libre halónenos M 40/gp5 est. | 1 | 0.59 | 0.59 |
| %AP0000000500 | % | Medios auxiliares | 0.5 % | 89.75 | 0.45 |
|  |  | Total |  |  | 90.2 |

| Medición | Uds. | Largo | Parcial |
|---|---|---|---|
| CGBT |  |  |  |
|  | 1 | 10 | 10.00 |
| Total |  |  | 10 |

**POD3442** u Luminaria Estanca Marca Mae Modelo Neptul-Lux (26/02/2004)
15 u × 22.05 (22.49 con costes indirectos) = 337.35
Luminaria polivelente de empotrar Mae Modelo Neptul-.Fabricada en acero termoesmaltada. Equipada con lámpara fluoresecente compacta 2xTL 18 W. Incluyendo parte proporcional de equipo eléctrico completo, equipo electrónico, cableado, tubo y accesorios, etc.
Según planos y memoria, incluyendo parte proporcional de medios auxiliares, totalmente realizado y comprobado.

| Código | Ud | Descripción | Rendimiento | Precio | Importe |
|---|---|---|---|---|---|
| O010B200 | h. | Oficial 1ª electricista | 0.2 | 14.7 | 2.94 |
| O01OB220 | h. | Ayudante electricista | 0.167 | 13.36 | 2.23 |
| 08.11.01 | u | Lumianria (material; 15/02/2013) | 1 | 13 | 13.00 |
| 08.11.02 | u | Lámpara fluorescente (material; 12/12/2008) | 1 | 3.64 | 3.64 |
| P01DW090 | ud | Pequeño material | 1 | 0.13 | 0.13 |
| %AP0000000500 | % | Medios auxiliares | 0.5 % | 21.94 | 0.11 |
|  |  | Total |  |  | 22.05 |

**ESTANCA** u Luminaria emerg Daisalux Hydra C3. (22/10/2008)
8 u × 62.49 (63.74 con costes indirectos) = 509.92
Luminaria de emergencia de la marca Daisalux serie Hydra o similar, estanca, ref Hydra C3 con grado de protección IP-42 y accesorio de estanqueidad KES HYDRA. Incluyendo pp de cableado, tubo, accesorios, ect… Según planos y memoria, incluyendo pp de medios auxiliares totalmente instalado y comprobado.

| Código | Ud | Descripción | Rendimiento | Precio | Importe |
|---|---|---|---|---|---|
| O010B200 | h. | Oficial 1ª electricista | 0.3 | 14.7 | 4.41 |
| O01OB220 | h. | Ayudante electricista | 0.207 | 13.36 | 2.77 |
| lumiC3 | u | Luminaria emerg marca Daisalux Hydra C3 (material; 07/07/2013) | 1 | 55 | 55.00 |
| %AP0000000500 | % | Medios auxiliares | 0.5 % | 62.18 | 0.31 |
|  |  | Total |  |  | 62.49 |

**003.05.10_COV** ud Cuadro principal Vestuarios C.F. Covelo (08/10/2010)
1 ud × 3476.38 (3545.91 con costes indirectos) = 3545.91
Cuadro general situado junto al cuadro eléctrico de vestuarios, formado por cuadro plástico estanco (autoextinguible y con cerradura) con embarrados, soportes de mecanismos, placas protectoras y otro p.m. incluyendo todos los elementos reflejados en el esquema unifilar y desglosados en la descomposicion de este precio. Todo totalmente instalado y rotulado, incluyendo cableado y conexionado si como la integración en un cuadro enevolvente de los distintos subcuadros que se se mantienen de la edificacion existente.

| Código | Ud | Descripción | Rendimiento | Precio | Importe |
|---|---|---|---|---|---|
| O01OB200 | h. | Oficial 1ª electricista | 1 | 14.7 | 14.70 |
| O01OB210 | h. | Oficial 2ª electricista | 1 | 13.8 | 13.80 |
| Ref_12_COV | u | Interruptor diferencial tipo AC selectivo, 4P, 40A, 300mA (Hager Ref.CPC440M) (material; 07/07/2013) | 1 | 100 | 100.00 |
| Ref_7_COV | u | Interruptor diferencial tipo A superinmunizado, selectivo, 2P, 40A, 300mA (Hager Ref.CPH240M) (material; 07/07/2013) | 1 | 102 | 102.00 |
| Ref_16_COV | u | Interruptor automático magnetotérmico serie M, 4P, 40A, curva C, 6/10KA (Hager Ref.MCA440) (material; 07/07/2013) | 1 | 80 | 80.00 |
| Ref_6_COV | u | Interruptor automático magnetotérmico serie MU, 1P+N, 40A, curva C, 6KA (Hager Ref.MUN540A) (material; 05/07/2013) | 1 | 64.91 | 64.91 |
| Ref_9_COV | u | Bloque diferencial tipo AC, para int. aut. serie HM, 4P, regulable 80-100-125A (Hager Ref.BTC480E) (material; 01/08/2013) | 2 | 160 | 320.00 |
| Ref_2_COV | u | Bloque diferencial electrónico para x160 de 160A, 4P, regulable* (material; 01/08/2013) | 1 | 210.47 | 210.47 |
| Ref_1_COV | u | Interruptor automático de caja moldeada x160, 4P4D, 25kA, 160A,TM Regulable/Fijo (Hager Ref.HHA161H) (material; 07/07/2013) | 1 | 300 | 300.00 |
| Ref_8_COV | u | Interruptor automático magnetotérmico serie HM, 4P, 80A, curva C, 10KA (Hager Ref.HMF480) (material; 07/07/2013) | 1 | 140 | 140.00 |
| Ref_10_COV | u | Interruptor automático magnetotérmico serie HM, 4P, 125A, curva | 1 | 25 | 25.00 |
| Ref_3_COV | u | Portafusibles seccionable tipo L31, 3P+N, 25A, 500V (Hager Ref.LS404) (material; 05/07/2013) | 1 | 49.18 | 49.18 |
| Ref_5_COV | u | Central de medida evolución (Hager Ref.SM103E) (material; 05/07/2013) | 1 | 670 | 670.00 |
| Ref_4_COV | u | Transformador de intensidad 200/5A (Hager Ref.SR200) (material; 05/07/2013) | 3 | 35.72 | 107.16 |
| Ref_31_COV | u | Juego dos paneles laterales para armario Quadro4 de 1350 mm alto | 1 | 175.55 | 175.55 |
| Ref_27_COV | u | Fondo para armarios Quadro4 de 620 mm de ancho y 1350 mm de alto | 1 | 215.34 | 215.34 |
| Ref_32_COV | u | Panel superior e inferior para armarios Quadro4 de 620 mm ancho, | 1 | 176.11 | 176.11 |
| Ref_40_COV | u | Kit equip. vert. 300x600 mm, int. x160, mando directo, arm. Q4/5/Plus, clase I (Hager Ref.UC011H) (material; 05/07/2013) | 1 | 55.72 | 55.72 |
| Ref_37_COV | u | Kit equip. 150x600 mm, para aparamenta modular, 24M, para arm. Quadro4/5/Plus (Hager Ref.UC201) (material; 05/07/2013) | 3 | 43.99 | 131.97 |
| Ref_33_COV | u | Tapa ciega fija de 75x600 mm para armarios Quadro4/5/Plus (Hager Ref.UC230) (material; 05/07/2013) | 2 | 23.67 | 47.34 |
| Ref_35_COV | u | Tapa ciega fija de 150x600 mm para armarios Quadro4/5/Plus (Hager Ref.UC232) (material; 05/07/2013) | 1 | 31.39 | 31.39 |
| Ref_34_COV | u | Tapa ciega fija de 300x600 mm para armarios Quadro4/5/Plus (Hager Ref.UC234) (material; 05/07/2013) | 1 | 35.07 | 35.07 |
| Ref_29_COV | u | Soporte pletinas cobre para embarrado inclinado 630A, armarios Q | 1 | 118.44 | 118.44 |
| Ref_30_COV | u | Pantalla protección 212x990 mm, embarrado inclinado 630A, arm. Q | 1 | 62.53 | 62.53 |
| Ref_43_COV | u | Pletina de cobre perforada M6 1000x20x5 mm, para armarios Quadro4/5/Plus (Hager Ref.UC832) (material; 05/07/2013) | 2 | 78.35 | 156.70 |
| Ref_36_COV | u | Perfil DIN regulable e inclinable, 150x500mm ancho, para armarios Quadro4/5/Plus (Hager Ref.UC951) (material; 05/07/2013) | 1 | 30.19 | 30.19 |
| Ref_44_COV | u | Pletina de cobre para toma de tierra, de 500x12x4 mm, armarios Quadro4/5/Plus (Hager Ref.UC972) (material; 05/07/2013) | 1 | 42.81 | 42.81 |
|  |  | Total |  |  | 3476.38 |

**003.05.14_COV** ud Cuadro secundario vestuarios C.F. Covelo (08/10/2010)
1 ud × 454.1 (463.18 con costes indirectos) = 463.18
Cuadro Secundario vestuarios formado por cuadro plástico estanco (autoextinguible y con cerradura) con embarrados, soportes de mecanismos, placas protectoras y otro p.m. incluyendo magnetotermicos, diferenciales y contactores todo totalmente instalado y rotulado, incluyendo cableado y conexionado.

| Código | Ud | Descripción | Rendimiento | Precio | Importe |
|---|---|---|---|---|---|
| O01OB200 | h. | Oficial 1ª electricista | 0.5 | 14.7 | 7.35 |
| O01OB210 | h. | Oficial 2ª electricista | 0.5 | 13.8 | 6.90 |
| Ref_18_COV | u | Interruptor diferencial tipo AC, 2P, 25A, 30mA (Hager Ref.CDC728M) (material; 05/07/2013) | 2 | 66.8 | 133.60 |
| Ref_19_COV | u | Interruptor diferencial tipo AC, 2P, 40A, 30mA (Hager Ref.CDC748M) (material; 05/07/2013) | 1 | 67.85 | 67.85 |
| Ref_20_COV | u | Interruptor automático magnetotérmico serie MU, 1P+N, 10A, curva C, 6KA (Hager Ref.MUN510A) (material; 08/07/2013) | 5 | 10 | 50.00 |
| Ref_21_COV | u | Interruptor automático magnetotérmico serie MU, 1P+N, 16A, curva C, 6KA (Hager Ref.MUN516A) (material; 05/07/2013) | 4 | 20.62 | 82.48 |
| Ref_17_COV | u | Interruptor automático magnetotérmico serie MU, 3P+N, 32A, **** (material; 01/08/2013) | 1 | 50.92 | 50.92 |
| Ref_42_COV | u | Caja empotrable Golf serie VF, 4 filas, 48M, puerta op. blanca, regleta y chasis (Hager Ref.VF412PE) (material; 08/07/2013) | 1 | 55 | 55.00 |
|  |  | Total |  |  | 454.1 |

**003.05.12_COV** ud LEGALIZACION Y PUESTA EN MARCHA DE LA INST. ELECT. C.F. COVELO (01/08/2013)
1 ud × 392.16 (400 con costes indirectos) = 400.00
Legalización y puesta en marcha de la Instalación eléctrica para cumplimiento de la reglamentación vigente. Se incluyen Proyecto, Visados, Dictámenes etc., necesarios para la aprobación de las instalaciones ante los organismos estatales, autonomicos o locales competentes para la autorización de la ejecución y puesta en marcha definitiva de la instalación.

| Código | Descripción | Rendimiento | Precio | Importe |
|---|---|---|---|---|
| PED5239047_CO | Leg.y pue.en mar.de la ins. eléctrica C.F. COVELO (material; 01/08/2013) | 1 | 392.16 | 392.16 |
|  | Total |  |  | 392.16 |

### 03.14 VENTILACION
Importe: 1640.8

**cajavent250** u Suministro e instalacion CAJA VENTILACION SYP CAB 250
1 u × 397.8 (405.76 con costes indirectos) = 405.76
Suministro e instalacion de caja de vetilacion estanca fabricada en chapa de acero galvanizado, con aislamiento acustico ininflamable (M0) de 50 mm de espesor, cierres estancos, de tipo tracción giratorio, de facil apertura, ventilador certrífugo de álabes hacia adelante, motor IP44, Clase B modelo 250, con rodamientos de bolas, protector termico y caja de bornes remota IP55. Instada al exterior incluyendo esta partida de anclaje a cubierta incluyendo remates y trabajos necesarios para ejecutar los pases.

| Código | Ud | Descripción | Rendimiento | Precio | Importe |
|---|---|---|---|---|---|
| SYPCAB200 | u | Caja de ventilacion estanca SYP CAB 200 (material; 26/06/2013) | 1 | 290 | 290.00 |
| O01OB170 | h. | Oficial 1ª fontanero calefactor | 4 | 13.7 | 54.80 |
| O01OB180 | h. | Oficial 2ª fontanero calefactor | 3.478 | 15.24 | 53.00 |
|  |  | Total |  |  | 397.8 |

**REJ425X75** u Suministro e instalacion rejilla aspiracion KOOL AIR 21DVCRFS05 (30/05/2013)
6 u × 36.96 (37.7 con costes indirectos) = 226.20
Suministro e instalacion de Rejilla de impulsión/extracción para conducto circular de doble flexion de aletas frontales verticales y aletas posteriores horizontales, ambas orientables individualmente, marca KOOLAIR, modelo 21-DVC de dimension 425x75 para impulsión o retorno de aire. Incorporara compuerta de regulación RFS05. Fabricada en chapa de acero galvanizado acabado gris estándar.
instalada, homologado, según normas UNE y NTE-ICI-24/26.Incluso p.p. de montaje y desmontaje de andamiso, fijaciones y cajeados en falsos techos, ayudas de albañilería y demás materiales y medios auxiliares necesarios para la correcta ejecución de esta unidad. Medida la unidad instalada y terminada.

| Código | Ud | Descripción | Rendimiento | Precio | Importe |
|---|---|---|---|---|---|
| O01OB170 | h. | Oficial 1ª fontanero calefactor | 0.946 | 13.7 | 12.96 |
| rej21dvcrs05 | u | Rejilla KOOLAIR 21DVCRFS05 (material; 26/06/2013) | 1 | 24 | 24.00 |
|  |  | Total |  |  | 36.96 |

**E23DCH210** m2 CONDUCTO CHAPA 1,0 mm.
16.56 m2 × 57.62 (58.77 con costes indirectos) = 973.23
Canalización de aire realizada con chapa de acero galvanizada de 1 mm. de espesor, i/embocaduras, derivaciones, elementos de fijación y piezas especiales, homologado, instalado, según normas UNE y NTE-ICI-23.Esta partida incluye una p.p. de conexion vista.

| Código | Ud | Descripción | Rendimiento | Precio | Importe |
|---|---|---|---|---|---|
| O01OB170 | h. | Oficial 1ª fontanero calefactor | 0.1 | 13.7 | 1.37 |
| P21CC030 | m2 | Chapa galvanizada 1 mm. c/vaina (material) | 1.2 | 28.07 | 33.68 |
| P21CC060 | m2 | Piezas chapa 1 mm. c/vaina******* (material; 01/08/2013) | 0.5 | 45.14 | 22.57 |
|  |  | Total |  |  | 57.62 |

Claves: chapa, pieza, galvanizar, canalización, aire, fijación, norma, especial, derivación, homologado, acero

| Medición | Uds. | Largo | Ancho | Parcial |
|---|---|---|---|---|
| Diametro 150 | 1 | 9 | 0.47 | 4.230 |
| Diametro 100 | 1 | 3 | 0.314 | 0.942 |
| Diametro 250 | 1 | 14.5 | 0.785 | 11.383 |
| Total |  |  |  | 16.56 |

**boca** u UD Boca de Aspiración BORJ-100 S&P (08/10/2010)
3 u × 11.64 (11.87 con costes indirectos) = 35.61
Boca de aspiración mod. BOR-100 de la casa Soler & Palau o similar, para instalar en aseos al final del conducto flexible junto con los extractores TDx2-800/200N. Totalmente montada, instalado y funcionando i/pp de tubo de codos, abrazaders, fijación a techo, totlamente montado y comprobado su correcto funcionamiento.

| Código | Ud | Descripción | Rendimiento | Precio | Importe |
|---|---|---|---|---|---|
| BOR-100u | Ud | Boca de Aspiración BOR-100 (material; 10/10/2010) | 1 | 7.5 | 7.50 |
| O01OB170 | h. | Oficial 1ª fontanero calefactor | 0.15 | 13.7 | 2.06 |
| MOOI.1d | h | Peón especializado instalador | 0.162 | 12.81 | 2.08 |
|  |  | Total |  |  | 11.64 |

### 03.15 EQUIPAMIENTO (09/12/2003)
Importe: 2739.5

**Qsecacyclon** Ud Secamanos Cyclon Ref: 1132 IPS, de Nofer (12/03/2004)
3 Ud × 154.06 (157.14 con costes indirectos) = 471.42
Secamanos automatico con pulsador, modelo Cyclon Ref: 1132 IPS de NOFER o equivalente, carcasa de acero inox AISI 304 18/8 satinado, tobera orientable, antivandálico, caudal: 4300 l/min, voltaje 230v/50-60Hz, 10.6 A, potencia 2450w, incluso conexión a red, cableado y ayudas de albañilería. Medida la unidad ejecutada totalmente instalada y en perfecto estado de funcionamiento.

| Código | Ud | Descripción | Rendimiento | Precio | Importe |
|---|---|---|---|---|---|
| O01OA060 | h. | Peón especializado | 0.1 | 12.81 | 1.28 |
| Secacyclon | Ud | Secamanos Cyclon 1132 IPS de Nofer****** (material; 01/08/2013) | 1 | 148.29 | 148.29 |
| %0300 |  | Medios auxiliares | 3 % | 149.57 | 4.49 |
|  |  | Total |  |  | 154.06 |

**QjabonSD003** Ud Dosificador de jabon SD-003, de Nofer (12/03/2004)
3 Ud × 40.85 (41.67 con costes indirectos) = 125.01
Dosificador de jabon, modelo SD 0003 de Nofer o equivalente, capacidad 600 ml, dimensiones 290x150x70 (largo x altura botella x diámetro botella), largo de boquilla 90 mm, para encastrar sobre encimera, fabricado en acero inoxidable, con botella de acero, rellenado por la parte superior, dotado de llave de seguridad, incluso colocación. Medida la unidad instalada y en perfecto estado de funcionamiento.

| Código | Ud | Descripción | Rendimiento | Precio | Importe |
|---|---|---|---|---|---|
| O01OA060 | h. | Peón especializado | 0.13 | 12.81 | 1.67 |
| SD003 | Ud | Dosificador de jabon SD-003 de Nofer (material; 03/12/2008) | 1 | 37.99 | 37.99 |
| %0300 |  | Medios auxiliares | 3 % | 39.66 | 1.19 |
|  |  | Total |  |  | 40.85 |

**Qportarr** Ud Portarollos antirrobo CB-051, de Nofer (12/03/2004)
3 Ud × 16.47 (16.8 con costes indirectos) = 50.40
Portarrollos sencillo antirrobo, modelo CB-051 de Nofer o equivalente, de 70x150x107 mm, realizado en aluminio con pulimento brillante, incluso p.p. de anclajes a pared. Medida la unidad ejecutada totalmente instalada.

| Código | Ud | Descripción | Rendimiento | Precio | Importe |
|---|---|---|---|---|---|
| O01OA060 | h. | Peón especializado | 0.167 | 12.81 | 2.14 |
| PISEB110 | Ud | Portarrollos antirrobo CB-051 de Nofer (material; 03/12/2008) | 1 | 13.85 | 13.85 |
| %0300 |  | Medios auxiliares | 3 % | 15.99 | 0.48 |
|  |  | Total |  |  | 16.47 |

**Qrotulo** Ud Rótulo salas y dependencias (12/03/2004)
4 Ud × 51.51 (52.54 con costes indirectos) = 210.16
Rótulo adosado a la pared para señalización de dependencias y salas, construido en metacrilato o acero inoxidablle mate, tamaño, tipo de texto y fondo en colores a Definir por la Dirección Facultativa, con p.p. de elementos de fijación y anclaje. Realizado todo ello según detalles gráficos de proyecto e indicaciones de la Dirección Facultativa. Todos los elementos necesarios y empleados en esta unidad contarán con el Certificado de Idoneidad Técnica (CE) correspondiente, y aquéllos certificados específicos para cada uno de ellos. Medida la unidad totalmente colocada.

| Código | Ud | Descripción | Rendimiento | Precio | Importe |
|---|---|---|---|---|---|
| O01OA060 | h. | Peón especializado | 0.401 | 12.81 | 5.14 |
| P19055gaia | Ud | Rótulo metacrilato/acero (material; 11/04/2007) | 1 | 44.87 | 44.87 |
| %0300 |  | Medios auxiliares | 3 % | 50.01 | 1.50 |
|  |  | Total |  |  | 51.51 |

**C00170055** ml. Banco trespa adosado pared sobre ménsulas (09/12/2003)
19.77 ml. × 82.21 (83.85 con costes indirectos) = 1657.71
Banco formado por placa maciza de 10 mm. de espesor a base de resinas sintéticas termoestables homogeneamente reforzadas con fibras de celulosa Trespa o equivalente en 2 tiras de 19 cm, siendo el ancho total de 40 cm. Incluso p.p. de apoyos en ménsula realizados con el mismo material, apoyos en pie derechos cada 2 metros, perfil de aluminio lacado en U y tornillos de fijación a paramentos verticales para anclaje de cartelas rigidizadoras de Trespa y dmás elementos necesarios para dejar lista esta unidad. Todos los elementos necesarios y empleados en esta unidad contarán con el Certificado de Idoneidad Técnica (CE) correspondiente, y aquéllos certificados específicos para cada uno de ellos. Medida la longitud totalmente terminada.

| Código | Ud | Descripción | Rendimiento | Precio | Importe |
|---|---|---|---|---|---|
| MOOA.1ac | h | Oficial 1ª carpinteria (mano de obra; 07/02/2007) | 0.6 | 14.09 | 8.45 |
| MOOA.1c | h | Peón especializado construcción | 0.476 | 12.81 | 6.10 |
| trespa10 | m2. | Tabl.resina-fibra celul. 10mm (material; 26/05/2008) | 0.6 | 58.63 | 35.18 |
| M00180050 | ml. | Perfil aluminio lacado 583 (material; 26/08/2008) | 3 | 4.62 | 13.86 |
| M00040015 | H. | Maquinaria carpintería (maquinaria; 09/12/2003) | 0.6 | 27.05 | 16.23 |
| %0300 |  | Medios auxiliares | 3 % | 79.82 | 2.39 |
|  |  | Total |  |  | 82.21 |

| Medición | Uds. | Largo | Parcial |
|---|---|---|---|
|  | 1 | 0.8 | 0.80 |
|  | 1 | 4.6 | 4.60 |
|  | 1 | 1 | 1.00 |
|  | 1 | 0.8 | 0.80 |
|  | 1 | 3.27 | 3.27 |
|  | 1 | 1.8 | 1.80 |
|  | 1 | 3 | 3.00 |
|  | 1 | 0.6 | 0.60 |
|  | 1 | 2.5 | 2.50 |
|  | 1 | 0.4 | 0.40 |
|  | 1 | 1 | 1.00 |
| Total |  |  | 19.77 |

**ColgadorNofer** Ud. Colgador metálico inoxidable de Nofer (09/12/2003)
20 Ud. × 11.02 (11.24 con costes indirectos) = 224.80
Colgador de acero inoxidable anclado a pared, ref: 9019/S de Nofer o equivalente, acabado satinado, de 55 mm de largo y Ø15 mm. Incluso colocación y tornillería de acero inoxidable. Todos los elementos necesarios y empleados en esta unidad contarán con el Certificado de Idoneidad Técnica (CE) correspondiente, y aquéllos certificados específicos para cada uno de ellos. Medida la unidad colocada.

| Código | Ud | Descripción | Rendimiento | Precio | Importe |
|---|---|---|---|---|---|
| M00010007 | H. | Peón especializado (mano de obra; 07/02/2007) | 0.078 | 12.28 | 0.96 |
| colgador | ud | Colgador ref:9019/S de Nofer (material; 11/09/2008) | 1 | 9.65 | 9.65 |
| M00010022 | Ud. | Material compl./piezas espec. | 1 | 0.3 | 0.30 |
| %0100 |  | Medios auxiliares | 1 % | 10.91 | 0.11 |
|  |  | Total |  |  | 11.02 |

## 004.COVELO GESTIÓN Y TRATAMIENTO DE RESIDUOS (09/10/2010)
Importe: 1465.7

**004.01_COV** Ud Gestión y trat. residuos de escombro obra C.F. COVELO (09/10/2010)
1 Ud × 1436.96 (1465.7 con costes indirectos) = 1465.70
Gestión y tratamiento de escombros y material sobrante de la propia obra en planta especial para su tratamiento y reciclaje o eliminación, comprendiendo incluso la retirada desde planta hasta punto de vertido en contenedor, alquiler de contenedores para reciclaje separativo (metal / plástico/ escombro/ madera/ etc), transporte hasta planta de gestión y canon de vertido. Incluso p.p. de cambio y entrega continua de contenedores durante el período de ejecución de las obras. Medida la unidad ejecutada.

| Código | Ud | Descripción | Rendimiento | Precio | Importe |
|---|---|---|---|---|---|
| M13O170 | ud | Entreg. y recog. cont. 8 m3. d>10 km (maquinaria; 09/10/2010) | 2 | 47.1 | 94.20 |
| M13O390 | ud | Cambio y entrega cont. 75km (maquinaria; 09/10/2010) | 2 | 30 | 60.00 |
| M13O280 | ms | Alq.conten. plásticos 16m3 (maquinaria; 09/10/2010) | 1 | 30 | 30.00 |
| M13O3408 | ms | Alq.conten. escombro 16m3 (maquinaria; 09/10/2010) | 2 | 30 | 60.00 |
| M07N140V | m3 | Canon a planta (rcd mixto) (maquinaria; 09/10/2010) | 800.507 | 1.49 | 1192.76 |
|  |  | Total |  |  | 1436.96 |

Relación comercial: 000, 1023.9, 001, 001_1, 002, 002_1, 003, 003_1, 004, 004_1, 005, 005_1, A Coruña, Lugo, Ourense, Pontevedra

## 005.COVELO SEGURIDAD Y SALUD
Importe: 2606.23

### SS1COVELO Instalaciones de bienestar
Importe: 927.53

**F28.01.01** ud Acometida eléct. caseta 4x6 mm2
1 ud × 109.56 (111.75 con costes indirectos) = 111.75
Acometida provisional de electricidad a caseta de obra, desde el cuadro general formada por manguera flexible de 4x6 mm2. de tensión nominal 750 V., incorporando conductor de tierra color verde y amarillo, fijada sobre apoyos intermedios cada 2,50 m, incluso preinstalación de tomas eléctricas de 24 V en cuadro eléctrico. instalada.

| Código | Ud | Descripción | Rendimiento | Precio | Importe |
|---|---|---|---|---|---|
| F28.01.02e | ud | Acometida prov.electricidad (material; 27/07/2013) | 1 | 87.81 | 87.81 |
| P31CE035 | m. | Manguera flex. 750 v. 4x6 mm2. (material) | 5 | 4.35 | 21.75 |
|  |  | Total |  |  | 109.56 |

**F28.01.02** ud Acometida prov.fontanería 25 mm. (27/07/2013)
1 ud × 93.32 (95.19 con costes indirectos) = 95.19
Acometida provisional de fontanería para obra de la red general municipal de agua potable hasta una longitud máxima de 8 m., realizada con tubo de polietileno de 25 mm. de diámetro, de alta densidad y para 10 atmósferas de presión máxima con collarín de toma de fundición, p.p. de piezas especiales de polietileno y tapón roscado, incluso derechos y permisos para la conexión, terminada y funcionando, y sin incluir la rotura del pavimento.

| Código | Ud | Descripción | Rendimiento | Precio | Importe |
|---|---|---|---|---|---|
| P31BA020 | ud | Acometida prov. fonta.a caseta (material; 27/07/2013) | 1 | 93.32 | 93.32 |
|  |  | Total |  |  | 93.32 |

**F28.01.03** ud Acometida provis. saneamiento (27/07/2013)
1 ud × 99.02 (101 con costes indirectos) = 101.00
Acometida provisional de saneamiento de caseta de obra a la red general municipal, hasta una distancia máxima de 8 m., formada por: rotura del pavimento con compresor, excavación manual de zanjas de saneamiento en terrenos de consistencia dura, colocación de tubería de hormigón en masa de enchufe de campana, con junta de goma de 20 cm. de diámetro interior, tapado posterior de la acometida y reposición del pavimento con hormigón en masa H-150, sin incluir formación del pozo en el punto de acometida y con p.p. de medios auxiliares.

| Código | Ud | Descripción | Rendimiento | Precio | Importe |
|---|---|---|---|---|---|
| P31BA030 | ud | Acometida prov. sane.a caseta (material; 27/07/2013) | 1 | 99.02 | 99.02 |
|  |  | Total |  |  | 99.02 |

**F28.01.04** ms Alquiler caseta vestuarios 35 m2 (27/07/2013)
4 ms × 93.24 (95.1 con costes indirectos) = 380.40
Mes de alquiler (min. 12 meses) de caseta prefabricada para aseos en obra de 6.08x5.76x2,63 m. Estructura y cerramiento de chapa galvanizada pintada, aislamiento de poliestireno expandido. Ventanas de 0,70x0,80 m. de aluminio anodizado, correderas, con reja y luna de 6 mm., termo eléctrico de 50 l., dos platos de ducha, dos inodoros y dos lavamanos, realizada en fibra de vidrio con terminación de gel-coat blanco y pintura antideslizante, suelo contrachapado hidrófugo con capa fenolítica antideslizante y resistente al desgaste. Tubería de polibutileno aislante y resistente a incrustaciones, hielo y corrosiones, instalación eléctrica mono. 220 V. con automático. Con transporte a 150 km.(ida y vuelta). Entrega y recogida del módulo con camión grúa. Según R.D. 486/97.

| Código | Ud | Descripción | Rendimiento | Precio | Importe |
|---|---|---|---|---|---|
| P31BC080B | ud | Alq. caseta pref.vestuarios 6.08x5.76 (material; 27/07/2013) | 1 | 85 | 85.00 |
| P31BC220 | ud | Transp.150km.entr.y rec.1 módulo (material; 27/07/2013) | 1 | 8.24 | 8.24 |
|  |  | Total |  |  | 93.24 |

**F28.01.06** ud Portarrollos indus.c/cerradur (30/05/2013)
1 ud × 9.58 (9.77 con costes indirectos) = 9.77
Portarrollos industrial con cerradura de seguridad, colocado, (amortizable en 3 usos).

| Código | Ud | Descripción | Rendimiento | Precio | Importe |
|---|---|---|---|---|---|
| O01OA070 | h. | Peón ordinario | 0.1 | 11.72 | 1.17 |
| P31BM020 | ud | Portarrollos indust.c/cerrad. (material; 27/07/2013) | 0.333 | 25.27 | 8.41 |
|  |  | Total |  |  | 9.58 |

**F28.01.07** ud Espejo vestuarios y aseos (30/05/2013)
2 ud × 25.07 (25.57 con costes indirectos) = 51.14
Espejo para vestuarios y aseos, colocado.

| Código | Ud | Descripción | Rendimiento | Precio | Importe |
|---|---|---|---|---|---|
| O01OA070 | h. | Peón ordinario | 0.1 | 11.72 | 1.17 |
| P31BM030 | ud | Espejo vestuarios y aseos (material; 27/07/2013) | 1 | 23.9 | 23.90 |
|  |  | Total |  |  | 25.07 |

**F28.01.08** ud Jabonera industrial 1 litro (30/05/2013)
2 ud × 8.01 (8.17 con costes indirectos) = 16.34
Dosificador de jabón de uso industrial de 1 l. de capacidad, con dosificador de jabón colocada (amortizable en 3 usos).

| Código | Ud | Descripción | Rendimiento | Precio | Importe |
|---|---|---|---|---|---|
| O01OA070 | h. | Peón ordinario | 0.1 | 11.72 | 1.17 |
| P31BM040 | ud | Jabonera industrial 1 l. (material; 27/07/2013) | 0.333 | 20.54 | 6.84 |
|  |  | Total |  |  | 8.01 |

**F28.01.09** ud Dispensador papel toalla (30/05/2013)
2 ud × 13.45 (13.72 con costes indirectos) = 27.44
Dispensador de papel toalla con cerradura de seguridad, colocado. Amortizable en 3 usos.

| Código | Ud | Descripción | Rendimiento | Precio | Importe |
|---|---|---|---|---|---|
| O01OA070 | h. | Peón ordinario | 0.01 | 11.72 | 0.12 |
| P31BM045 | ud | Dispensador de papel toalla (material; 27/07/2013) | 0.33 | 40.38 | 13.33 |
|  |  | Total |  |  | 13.45 |

Claves: amortización, colocación, seguridad, papel, cerrajería

**F28.01.11** ud Taquilla metálica individual (30/05/2013)
5 ud × 22.37 (22.82 con costes indirectos) = 114.10
Taquilla metálica individual para vestuario de 1,80 m. de altura en acero laminado en frío, con tratamiento antifosfatante y anticorrosivo, con pintura secada al horno, cerradura, balda y tubo percha, lamas de ventilación en puerta, colocada, (amortizable en 3 usos).

| Código | Ud | Descripción | Rendimiento | Precio | Importe |
|---|---|---|---|---|---|
| O01OA070 | h. | Peón ordinario | 0.1 | 11.72 | 1.17 |
| P31BM070 | ud | Taquilla metálica individual (material; 27/07/2013) | 0.333 | 63.65 | 21.20 |
|  |  | Total |  |  | 22.37 |

**F28.01.17** ud Percha para ducha o aseo (12/03/2004)
5 ud × 4 (4.08 con costes indirectos) = 20.40
Percha para aseos o duchas en aseos de obra, colocada.

| Código | Ud | Descripción | Rendimiento | Precio | Importe |
|---|---|---|---|---|---|
| O01OA070 | h. | Peón ordinario | 0.1 | 11.72 | 1.17 |
| P31BM010 | ud | Percha para aseos o duchas (material; 27/07/2013) | 1 | 2.71 | 2.71 |
| 2745 |  | Medios auxiliares | 0.041 | 3 | 0.12 |
|  |  | Total |  |  | 4 |

### SS2COVELO Señalización
Importe: 326.22

**F28.02.02** ud Paleta manual 2 caras stop-obl. (27/07/2013)
1 ud × 13.62 (13.89 con costes indirectos) = 13.89
Señal de seguridad manual a dos caras: Stop-Dirección obligatoria, tipo paleta. (amortizable en dos usos). s/ R.D. 485/97.

| Código | Ud | Descripción | Rendimiento | Precio | Importe |
|---|---|---|---|---|---|
| P31SV090 | ud | Paleta manual 2c. stop-d.obli (material; 27/07/2013) | 0.5 | 27.24 | 13.62 |
|  |  | Total |  |  | 13.62 |

**F28.02.03** Ud Señal prohibido paso persona ajena obra. Tamaño grande (05/03/2002)
3 Ud × 4.02 (4.1 con costes indirectos) = 12.30
Señal de prohibido paso a toda persona ajena a la obra; fabricada en material plástico adhesivo; según las características descritas en el R.D., 485/1997. Incluso P.P., de suministro, instalación, cambios de posición y retirada. Tamaño grande.

| Código | Ud | Descripción | Rendimiento | Precio | Importe |
|---|---|---|---|---|---|
| O0105 | H | Peon ordinario (mano de obra; 05/05/2006) | 0.074 | 12.72 | 0.94 |
| P62003 | Ud | Señal fabricada en materia plástico adhesivo. Tamaño grande (material; 03/12/2004) | 1 | 3 | 3.00 |
| %0118 | % | Medios auxiliares (05/03/2002) | 2 % | 3.94 | 0.08 |
|  |  | Total |  |  | 4.02 |

**F28.02.04** Ud Señal de protección obligatoria cabeza. Tamaño pequeño (05/03/2002)
2 Ud × 4.02 (4.1 con costes indirectos) = 8.20
Señal de protección obligatoria de la cabeza; fabricada en material plástico adhesivo; según las características descritas en el R.D., 485/1997. Incluso P.P., de suministro, instalación, cambios de posición y retirada. Tamaño pequeño.

| Código | Ud | Descripción | Rendimiento | Precio | Importe |
|---|---|---|---|---|---|
| O0105 | H | Peon ordinario | 0.074 | 12.72 | 0.94 |
| P62002 | Ud | Señal fabricada en materia plástico adhesivo. Tamaño pequeño (material; 30/03/2007) | 1 | 3 | 3.00 |
| %0118 | % | Medios auxiliares | 2 % | 3.94 | 0.08 |
|  |  | Total |  |  | 4.02 |

**F28.02.05** Ud Señal de protección obligatoria manos. Tamaño pequeño (05/03/2002)
2 Ud × 4.02 (4.1 con costes indirectos) = 8.20
Señal de protección obligatoria de las manos, fabricada en material plástico adhesivo; según las características descritas en el R.D., 485/1997. Incluso P.P., de suministro, instalación, cambios de posición y retirada. Tamaño pequeño.

| Código | Ud | Descripción | Rendimiento | Precio | Importe |
|---|---|---|---|---|---|
| O0105 | H | Peon ordinario | 0.074 | 12.72 | 0.94 |
| P62002 | Ud | Señal fabricada en materia plástico adhesivo. Tamaño pequeño | 1 | 3 | 3.00 |
| %0118 | % | Medios auxiliares | 2 % | 3.94 | 0.08 |
|  |  | Total |  |  | 4.02 |

**F28.02.06** Ud Señal de protección obligatoria pies. Tamaño pequeño (05/03/2002)
2 Ud × 4.02 (4.1 con costes indirectos) = 8.20
Señal de protección obligatoria de los pies, fabricada en material plástico adhesivo; según las características descritas en el R.D., 485/1997. Incluso P.P., de suministro, instalación, cambios de posición y retirada. Tamaño pequeño.

| Código | Ud | Descripción | Rendimiento | Precio | Importe |
|---|---|---|---|---|---|
| O0105 | H | Peon ordinario | 0.074 | 12.72 | 0.94 |
| P62002 | Ud | Señal fabricada en materia plástico adhesivo. Tamaño pequeño | 1 | 3 | 3.00 |
| %0118 | % | Medios auxiliares | 2 % | 3.94 | 0.08 |
|  |  | Total |  |  | 4.02 |

**F28.02.08** ud Señal de peligro 70 s/caball (15/10/2003)
7 ud × 13.2 (13.46 con costes indirectos) = 94.22
Señal triangular indicativa de peligro indeterminado, cargas suspendidas, maquinaria funcionando, riesgo eléctrico y salida de camiones, realizada con chapa de acero galvanizada prelacada de 70 cm de lado, 1.8 mm de espesor y borde de rigidez, con láminas adhesivas reflectantes, colocada sobre caballete, considerando 5 usos.

| Código | Ud | Descripción | Rendimiento | Precio | Importe |
|---|---|---|---|---|---|
| MSCS.1aa | ud | Señal refl tri peligro 70cm (material; 27/07/2013) | 0.2 | 43.9 | 8.78 |
| MSCS.9a | ud | Caballete señales 70-90-ø60cm (material; 15/10/2003) | 0.2 | 20.61 | 4.12 |
| MOOA.1c | h | Peón especializado construcción | 0.003 | 12.81 | 0.04 |
| %0200 |  | Medios auxiliares | 2 % | 12.94 | 0.26 |
|  |  | Total |  |  | 13.2 |

| Medición | Uds. | Parcial |
|---|---|---|
| salida camiones | 2 | 2.00 |
| maquinaria pesada | 1 | 1.00 |
| cargas suspendidas | 3 | 3.00 |
| riesgo electrico | 1 | 1.00 |
| Total |  | 7 |

**08.02.02** ud Señal stop d=60cm. i/soporte
1 ud × 20.32 (20.73 con costes indirectos) = 20.73
Señal de stop, tipo octogonal de D=60 cm., normalizada, con soporte de acero galvanizado de 80x40x2 mm. y 2 m. de altura, amortizable en cinco usos, i/p.p. de apertura de pozo, hormigonado H-100/40, colocación y desmontaje. s/ R.D. 485/97.

| Código | Ud | Descripción | Rendimiento | Precio | Importe |
|---|---|---|---|---|---|
| O01OA070 | h. | Peón ordinario | 0.1 | 11.72 | 1.17 |
| P31SV040 | ud | Señal stop d=60 cm.oct.reflex.eg (material; 27/07/2013) | 0.2 | 68.74 | 13.75 |
| P31SV050 | ud | Poste galvanizado 80x40x2 de 2 m (material) | 0.2 | 10.4 | 2.08 |
| A03H060 | m3 | Horm. dosif. 225 kg /cemento tmáx.40 (material) | 0.06 | 55.32 | 3.32 |
|  |  | Total |  |  | 20.32 |

**F28.02.10** Ud Señal localización de primeros auxilios. Tamaño pequeño (05/03/2002)
1 Ud × 4.02 (4.1 con costes indirectos) = 4.10
Señal de localización de primeros auxilios, fabricada en material plástico adhesivo, con fondo de contraste de color verde y marco y simbología en color blanco, según el R.D. 485/1997. Incluso P.P., de suministro, instalación y retirada. Tamaño pequeño.

| Código | Ud | Descripción | Rendimiento | Precio | Importe |
|---|---|---|---|---|---|
| O0105 | H | Peon ordinario | 0.074 | 12.72 | 0.94 |
| P62002 | Ud | Señal fabricada en materia plástico adhesivo. Tamaño pequeño | 1 | 3 | 3.00 |
| %0118 | % | Medios auxiliares | 2 % | 3.94 | 0.08 |
|  |  | Total |  |  | 4.02 |

**F28.02.10S** Ud Señal localización de primeros salida emergencia. Tamaño pequeño (05/03/2002)
1 Ud × 4.02 (4.1 con costes indirectos) = 4.10
Señal de localización de salida de emrgencia, fabricada en material plástico adhesivo, con fondo de contraste. Incluso P.P., de suministro, instalación y retirada. Tamaño pequeño.

| Código | Ud | Descripción | Rendimiento | Precio | Importe |
|---|---|---|---|---|---|
| O0105 | H | Peon ordinario | 0.074 | 12.72 | 0.94 |
| P62002 | Ud | Señal fabricada en materia plástico adhesivo. Tamaño pequeño | 1 | 3 | 3.00 |
| %0118 | % | Medios auxiliares | 2 % | 3.94 | 0.08 |
|  |  | Total |  |  | 4.02 |

**F28.02.13** ud Brazalete reflectante (27/07/2013)
10 ud × 3.13 (3.19 con costes indirectos) = 31.90
Brazalete reflectante. Amortizable en 1 uso. Certificado CE. s/ R.D. 773/97.

| Código | Ud | Descripción | Rendimiento | Precio | Importe |
|---|---|---|---|---|---|
| P31SS010 | ud | Brazalete reflectante. (material; 27/07/2013) | 1 | 3.13 | 3.13 |
|  |  | Total |  |  | 3.13 |

**F28.02.14** ud Chaleco de obras reflectante (27/07/2013)
10 ud × 4.07 (4.15 con costes indirectos) = 41.50
Chaleco de obras reflectante. Amortizable en 5 usos. Certificado CE. s/ R.D. 773/97.

| Código | Ud | Descripción | Rendimiento | Precio | Importe |
|---|---|---|---|---|---|
| P31SS080 | ud | Chaleco de obras. (material; 27/07/2013) | 0.2 | 20.35 | 4.07 |
|  |  | Total |  |  | 4.07 |

**E18IEB100** ud Luminaria poliéster estanca (26/02/2004)
1 ud × 77.33 (78.88 con costes indirectos) = 78.88
Luminaria de poliéster estanca. Equipo eléctrico formado por reactancias electrónicas, portalámparas, lámparas fluorescentes nueva generación y bornes de conexión. Instalada, incluyendo replanteo, accesorios de anclaje y conexionado.

| Código | Ud | Descripción | Rendimiento | Precio | Importe |
|---|---|---|---|---|---|
| O01OB200 | h. | Oficial 1ª electricista | 0.3 | 14.7 | 4.41 |
| O01OB220 | h. | Ayudante electricista | 0.185 | 13.36 | 2.47 |
| P16BB200 | ud | Luminaria poliéster estanca (material; 01/08/2013) | 1 | 70.32 | 70.32 |
| P01DW090 | ud | Pequeño material | 1 | 0.13 | 0.13 |
|  |  | Total |  |  | 77.33 |

### SS3COVELO Protecciones colectivas (01/06/2001)
Importe: 666.26

**E28PB167** m. VALLA ENREJADO GALV. PLIEGUES (22/02/2006)
86.35 m. × 2.65 (2.7 con costes indirectos) = 233.15
Valla metálica móvil de módulos prefabricados de 3,50x2,00 m. de altura, enrejados de malla de D=5 mm. de espesor con cuatro plieges de refuerzo, bastidores verticales de D=40 mm. y 1,50 mm. de espesor, todo ello galvanizado en caliente, sobre soporte de hormigón prefabricado de 230x600x150 mm., separados cada 3,50 m., accesorios de fijación, considerando 5 usos, incluso montaje y desmontaje. s/R.D. 486/97.

| Código | Ud | Descripción | Rendimiento | Precio | Importe |
|---|---|---|---|---|---|
| O01OA050 | h. | Ayudante | 0.05 | 13.36 | 0.67 |
| O01OA070 | h. | Peón ordinario | 0.046 | 11.72 | 0.54 |
| P31CB111 | m. | Valla enrej. móvil. pliegues 3,5x2 m. (material; 22/02/2006) | 0.2 | 7.2 | 1.44 |
|  |  | Total |  |  | 2.65 |

Claves: valla, vertical, bastidor, refuerzo, malla, prefabricado, módulo, móvil, soporte, enrejado, caliente, montaje, hormigón, accesorio, fijación, desmontable, metal, galvanizar

| Medición | Uds. | Largo | Parcial |
|---|---|---|---|
|  | 1 | 20 | 20.00 |
|  | 1 | 58.8 | 58.80 |
|  | 1 | 7.55 | 7.55 |
| Total |  |  | 86.35 |

**F28.03.07** m. Red segurid. perim. horizontal (12/03/2004)
38 m. × 8.19 (8.35 con costes indirectos) = 317.30
Red horizontal de seguridad tipo bandejas, de malla de poliamida de 7x7 cm. de paso, ennudada con cuerda de D= 4 mm. en módulos de 3x4 m. incluso soporte mordaza con brazos metálicos, colocados cada 4,00 m., (amortizable en 20 usos) anclajes de red, cuerdas de unión y red (amortizable en 10 usos) incluso colocación y desmontaje. s/ R.D. 486/97.

| Código | Ud | Descripción | Rendimiento | Precio | Importe |
|---|---|---|---|---|---|
| O01OA030 | h. | Oficial primera | 0.125 | 14.7 | 1.84 |
| O01OA070 | h. | Peón ordinario | 0.112 | 11.72 | 1.31 |
| P31CR040 | ud | Red seguridad d=4 mm 3,00x4,00 (material; 30/03/2007) | 0.025 | 32.5 | 0.81 |
| P31CR060 | ud | Soporte mordaza (material; 30/03/2007) | 0.015 | 120 | 1.80 |
| P31CR070 | ud | Anclaje/soporte mordaza (material; 30/03/2007) | 0.015 | 65 | 0.98 |
| P31CR080 | ud | Brazo para soporte (material; 30/03/2007) | 0.015 | 58 | 0.87 |
| P31CR100 | ud | Tubo transversal de unión 4,00 (material; 30/03/2007) | 0.013 | 25 | 0.33 |
| 2745 |  | Medios auxiliares | 0.082 | 3 | 0.25 |
|  |  | Total |  |  | 8.19 |

**F28.03.11** UD Setas protección puntas de ferralla (12/09/2007)
50 UD × 0.22 (0.22 con costes indirectos) = 11.00
Suministro y montaje de setas de PVC para proteccion de puntas de ferralla. Incluso desmontaje.

| Código | Ud | Descripción | Rendimiento | Precio | Importe |
|---|---|---|---|---|---|
| O082 | h | Oficial 2ª electricista (mano de obra; 12/09/2007) | 0.001 | 13.8 | 0.01 |
| PXSALUD6129 | ud | Setas PVC proteccion ferralla (material; 27/07/2013) | 1 | 0.21 | 0.21 |
|  |  | Total |  |  | 0.22 |

Relación comercial: 000, 0.12, 001, 0, 002, 003, 004, 005

**F28.03.12** ud Extintor polvo abc 3 kg. pr.inc. (27/07/2013)
1 ud × 18.49 (18.86 con costes indirectos) = 18.86
Extintor de polvo químico ABC polivalente antibrasa de eficacia 13A/55B, de 3 kg. de agente extintor, con soporte, manómetro comprobable y boquilla con difusor, según norma EN-3:1996. Medida la unidad instalada. s/ R.D. 486/97.

| Código | Ud | Descripción | Rendimiento | Precio | Importe |
|---|---|---|---|---|---|
| P31CI005 | ud | Extintor polvo abc 3 kg. 13a/55b (material; 27/07/2013) | 1 | 18.49 | 18.49 |
|  |  | Total |  |  | 18.49 |

**F28.03.13** Ml Linea horizontal de seguridad (01/06/2001)
9 Ml × 9.36 (9.55 con costes indirectos) = 85.95
Línea horizontal de seguridad para anclaje (con fijaciones cada 5 m) y desplazamiento de cinturones de seguridad con cuerda para dispositivo anticaida, D-14 mm., y anclaje autoblocante de fijación de mosquetones de los cinturones, incluso desmontaje.

| Código | Ud | Descripción | Rendimiento | Precio | Importe |
|---|---|---|---|---|---|
| O0101 | H | Oficial primera (mano de obra; 11/07/2006) | 0.1 | 14.7 | 1.47 |
| O0105 | H | Peon ordinario | 0.086 | 12.72 | 1.09 |
| P60078 | Ud | Tb. vert. y horiz. desliz.+eslinga 90 cm (material; 01/06/2001) | 0.07 | 71.1 | 4.98 |
| P60077 | Ml | Cuerda nylon 14 mm. (material; 01/06/2001) | 1.05 | 1.56 | 1.64 |
| %0118 | % | Medios auxiliares | 2 % | 9.18 | 0.18 |
|  |  | Total |  |  | 9.36 |

### SS4COVELO Equipos de protección individual (27/07/2013)
Importe: 647.5

**F28.04.01** ud Casco de seguridad (27/07/2013)
12 ud × 2.12 (2.16 con costes indirectos) = 25.92
Casco de seguridad con arnés de adaptación. Certificado CE. s/ R.D. 773/97 y R.D. 1407/92.

| Código | Ud | Descripción | Rendimiento | Precio | Importe |
|---|---|---|---|---|---|
| P31IA010 | ud | Casco seguridad (material; 27/07/2013) | 1 | 2.12 | 2.12 |
|  |  | Total |  |  | 2.12 |

**F28.04.02** ud Pantalla casco seguridad soldar (27/07/2013)
2 ud × 18.73 (19.1 con costes indirectos) = 38.20
Pantalla de seguridad para soldador, con fijación en cabeza, (amortizable en 5 usos). Certificado CE. s/ R.D. 773/97 y R.D. 1407/92.

| Código | Ud | Descripción | Rendimiento | Precio | Importe |
|---|---|---|---|---|---|
| P31IA105 | ud | Casco pantalla soldador (material; 27/07/2013) | 1 | 18.73 | 18.73 |
|  |  | Total |  |  | 18.73 |

**F28.04.03** ud Gafas contra impactos (27/07/2013)
2 ud × 9.66 (9.85 con costes indirectos) = 19.70
Gafas protectoras contra impactos, incoloras, (amortizables en 3 usos). Certificado CE. s/ R.D. 773/97 y R.D. 1407/92.

| Código | Ud | Descripción | Rendimiento | Precio | Importe |
|---|---|---|---|---|---|
| P31IA120 | ud | Gafas protectoras (material; 27/07/2013) | 1 | 9.66 | 9.66 |
|  |  | Total |  |  | 9.66 |

**F28.04.04** ud Juego tapones antiruido silic. (27/07/2013)
10 ud × 1.76 (1.8 con costes indirectos) = 18.00
Juego de tapones antiruído de silicona ajustables. Certificado CE. s/ R.D. 773/97 y R.D. 1407/92.

| Código | Ud | Descripción | Rendimiento | Precio | Importe |
|---|---|---|---|---|---|
| P31IA210 | ud | Juego tapones antiruido silicona (material; 27/07/2013) | 1 | 1.76 | 1.76 |
|  |  | Total |  |  | 1.76 |

**F28.04.05** ud Cinturón portaherramientas (27/07/2013)
8 ud × 23.82 (24.3 con costes indirectos) = 194.40
Cinturón portaherramientas, (amortizable en 4 usos). Certificado CE. s/ R.D. 773/97 y R.D. 1407/92.

| Código | Ud | Descripción | Rendimiento | Precio | Importe |
|---|---|---|---|---|---|
| P31IC060 | ud | Cinturón portaherramientas (material; 27/07/2013) | 1 | 23.82 | 23.82 |
|  |  | Total |  |  | 23.82 |

**F28.04.06** ud Semi máscara antipolvo 1 filtro (27/07/2013)
2 ud × 6.11 (6.23 con costes indirectos) = 12.46
Semi-mascarilla antipolvo un filtro, (amortizable en 3 usos). Certificado CE. s/ R.D. 773/97 y R.D. 1407/92.

| Código | Ud | Descripción | Rendimiento | Precio | Importe |
|---|---|---|---|---|---|
| P31IA150 | ud | Semi-mascarilla 1 filtro (material; 27/07/2013) | 0.333 | 18.35 | 6.11 |
|  |  | Total |  |  | 6.11 |

**F28.04.07** ud Filtro recambio mascarilla (27/07/2013)
2 ud × 1.33 (1.36 con costes indirectos) = 2.72
Filtro recambio de mascarilla para polvo y humos. Certificado CE. s/ R.D. 773/97 y R.D. 1407/92.

| Código | Ud | Descripción | Rendimiento | Precio | Importe |
|---|---|---|---|---|---|
| P31IA158 | ud | Mascarilla celulosa desechable (material; 27/07/2013) | 1 | 1.33 | 1.33 |
|  |  | Total |  |  | 1.33 |

**F28.04.08** ud Mono de trabajo poliester-algodón (27/07/2013)
10 ud × 8.5 (8.67 con costes indirectos) = 86.70
Mono de trabajo de una pieza de poliéster-algodón (amortizable en un uso). Certificado CE. s/ R.D. 773/97 y R.D. 1407/92.

| Código | Ud | Descripción | Rendimiento | Precio | Importe |
|---|---|---|---|---|---|
| P31IC098 | ud | Mono de trabajo poliéster-algod. (material; 27/07/2013) | 1 | 8.5 | 8.50 |
|  |  | Total |  |  | 8.5 |

**F28.04.09** ud Traje impermeable (27/07/2013)
2 ud × 9.12 (9.3 con costes indirectos) = 18.60
Traje impermeable de trabajo, 2 piezas de PVC, (amortizable en un uso). Certificado CE. s/ R.D. 773/97 y R.D. 1407/92.

| Código | Ud | Descripción | Rendimiento | Precio | Importe |
|---|---|---|---|---|---|
| P31IC100 | ud | Traje impermeable 2 p. pvc (material; 27/07/2013) | 1 | 9.12 | 9.12 |
|  |  | Total |  |  | 9.12 |

**F28.04.10** ud Par guantes de látex-antic. (27/07/2013)
10 ud × 1.27 (1.3 con costes indirectos) = 13.00
Par guantes de goma látex-anticorte. Certificado CE. s/ R.D. 773/97 y R.D. 1407/92.

| Código | Ud | Descripción | Rendimiento | Precio | Importe |
|---|---|---|---|---|---|
| P31IM010 | ud | Par guantes de goma látex-antic. (material; 27/07/2013) | 1 | 1.27 | 1.27 |
|  |  | Total |  |  | 1.27 |

**E28RM010** ud Par guantes de lona (27/07/2013)
10 ud × 2.35 (2.4 con costes indirectos) = 24.00
Par guantes de lona protección estándar. Certificado CE. s/R.D. 773/97 y R.D. 1407/92.

| Código | Ud | Descripción | Rendimiento | Precio | Importe |
|---|---|---|---|---|---|
| P31IM005 | ud | Par guantes lona protección estandar (material; 27/07/2013) | 1 | 2.35 | 2.35 |
|  |  | Total |  |  | 2.35 |

Claves: par, guante, lona, protección, estándar, círculo

**F28.04.11** ud Par guantes soldador (27/07/2013)
2 ud × 1 (1.02 con costes indirectos) = 2.04
Par de guantes para soldador, (amortizables en 3 usos). Certificado CE. s/ R.D. 773/97 y R.D. 1407/92.

| Código | Ud | Descripción | Rendimiento | Precio | Importe |
|---|---|---|---|---|---|
| P31IM040 | ud | Par guantes p/soldador (material; 27/07/2013) | 0.333 | 3 | 1.00 |
|  |  | Total |  |  | 1 |

**F28.04.12** ud Par botas puntera y suela metálica (27/07/2013)
10 ud × 14.1 (14.38 con costes indirectos) = 143.80
Par de botas de cuero clase III, provistas de puntera de seguridad contra golpes de caída de objetos y plantillas o suela de seguridad para protección de la planta del pie contra pinchazos, hologadas según Normas Técnicas de Prevención del Ministerio de Trabajo MT-5 y MT-25.

| Código | Ud | Descripción | Rendimiento | Precio | Importe |
|---|---|---|---|---|---|
| MSPE12a | ud | Par botas puntera métalica (material; 27/07/2013) | 1 | 14.1 | 14.10 |
|  |  | Total |  |  | 14.1 |

**F28.04.13** ud Par de botas altas de agua (negras) (27/07/2013)
2 ud × 8.81 (8.99 con costes indirectos) = 17.98
Par de botas altas de agua color negro, (amortizables en 1 uso). Certificado CE. s/ R.D. 773/97 y R.D. 1407/92.

| Código | Ud | Descripción | Rendimiento | Precio | Importe |
|---|---|---|---|---|---|
| P31IP010 | ud | Par botas altas de agua (negras) (material; 27/07/2013) | 1 | 8.81 | 8.81 |
|  |  | Total |  |  | 8.81 |

**F28.04.14** ud Par de polainas soldadura (27/07/2013)
2 ud × 2.33 (2.38 con costes indirectos) = 4.76
Par de polainas para soldador, (amortizables en 3 usos). Certificado CE. s/ R.D. 773/97 y R.D. 1407/92.

| Código | Ud | Descripción | Rendimiento | Precio | Importe |
|---|---|---|---|---|---|
| P31IP050 | ud | Par polainas para soldador (material; 27/07/2013) | 0.333 | 7.01 | 2.33 |
|  |  | Total |  |  | 2.33 |

**F28.04.15** ud Conj. arnés amarre dorsal+eslinga (01/08/2013)
2 ud × 9.61 (9.8 con costes indirectos) = 19.60
Conjunto de arnés de seguridad con amarre dorsal + eslinga con dos mosquetones en los extremos de 18 mm. de apertura, fabricado con cinta de nylon de 45 mm. y elementos metálicos de acero inoxidable, amortizable en 5 obras. Certificado CE Norma EN 361 + EN 358 s/ R.D. 773/97 y R.D. 1407/92.

| Código | Ud | Descripción | Rendimiento | Precio | Importe |
|---|---|---|---|---|---|
| P31IS110 | ud | Conj. arnés am. dorsal + eslinga****** (material; 01/08/2013) | 0.2 | 48.05 | 9.61 |
|  |  | Total |  |  | 9.61 |

**F28.04.16** ud Faja de protección lumbar (27/07/2013)
2 ud × 2.75 (2.81 con costes indirectos) = 5.62
Faja protección lumbar, (amortizable en 4 usos). Certificado CE EN385. s/ R.D. 773/97 y R.D. 1407/92.

| Código | Ud | Descripción | Rendimiento | Precio | Importe |
|---|---|---|---|---|---|
| P31IC050 | ud | Faja protección lumbar (material; 27/07/2013) | 0.25 | 11 | 2.75 |
|  |  | Total |  |  | 2.75 |

### SS5COVELO Medicina preventiva (27/07/2013)
Importe: 38.72

**F28.05.02** ud Botiquín de urgencias (27/07/2013)
1 ud × 25.24 (25.74 con costes indirectos) = 25.74
Botiquín instalado en obra formado por: Armario metálico colocado en pared de vestuarios, agua oxigenada, tintura de yodo, amoníaco, algodón hidrófilo, gasa esteril, vendas, esparadrapo, torniquete, antiespasmódicos, guantes esterilizados, jeringuilla, agujas, hervidor y termómetro.

| Código | Ud | Descripción | Rendimiento | Precio | Importe |
|---|---|---|---|---|---|
| 2 | ud | Botiquín de urgencias con equipamiento mínimo obligatorio. (material; 27/07/2013) | 1 | 25.25 | 25.25 |
| NV_MATRED2 | ud | Unidad de redondeo ***** (material; 01/08/2013) | -0.5 | 0.01 | -0.01 |
|  |  | Total |  |  | 25.24 |

Claves: colocación, equipamiento, botiquín, obligar

**F28.05.03** ud Reposición de botiquín (27/07/2013)
2 ud × 6.36 (6.49 con costes indirectos) = 12.98
Reposición de material de botiquín de urgencias, durante la ejecucion de las obras, considerando el costo mensual.

| Código | Ud | Descripción | Rendimiento | Precio | Importe |
|---|---|---|---|---|---|
| MSME.5a | ud | Reposición de botiquín. (material; 27/07/2013) | 1 | 6.35 | 6.35 |
| NV_MATRED | ud | Unidad de redondeo ***** | 0.5 | 0.02 | 0.01 |
|  |  | Total |  |  | 6.36 |

Claves: material, botiquín

## Precios auxiliares

**U03VC170M** m2 Mezcla bituminosa AC22 base d e=4 cm. D.A.<30 (material; 22/12/2000)
Precio: 3.09
Suministro y puesta en obra de M.B.C. tipo AC22 base G en capa intermedia de 4 cm. de espesor, con áridos con desgaste de los ángeles < 30, extendida y compactada, incluido riego asfáltico, filler de aportación y betún, previa aplicaciónde riego de imprimación ECI

| Código | Ud | Descripción | Rendimiento | Precio | Importe |
|---|---|---|---|---|---|
| U03VC030 | t. | M.B.C. TIPO AC22 base D DESGASTE ÁNGELES<30 (material; 22/12/2000) | 0.1 | 17.74 | 1.77 |
| U03RI050 | m2 | RIEGO DE IMPRIMACIÓN ECI (material; 22/02/2006) | 1 | 0.28 | 0.28 |
| U03VC125 | t. | FILLER CALIZO EN MBC (material; 17/11/2009) | 0.003 | 46.5 | 0.14 |
| U03VC100 | t. | MICROASFALTO tipo AC 11 SURF D (material; 28/05/2013) | 0.006 | 150 | 0.90 |
|  |  | Total |  |  | 3.09 |

Claves: compacto, capa, betún, suministro, ángel, asfalto, filler, aportación, riego, desgaste

**U03VC290M** m2 Capa acabado AC 11surf D e=3 cm. D.A.<20 (material; 22/12/2000)
Precio: 2.98
Suministro y puesta en obra de M.B.C. tipo PA-16 BM3a en capa de rodadura drenante de 3 cm. de espesor, con áridos con desgaste de los ángeles < 20, extendido y compactación, incluso riego asfáltico, filler de aportación y betún.

| Código | Ud | Descripción | Rendimiento | Precio | Importe |
|---|---|---|---|---|---|
| U03VC090 | t. | M.B.C. TIPO DRENANTE PA-16 BM3a D.A<20 (material; 22/12/2000) | 0.08 | 18.63 | 1.49 |
| U03RA060 | m2 | RIEGO DE ADHERENCIA ECR-1 (material; 22/02/2006) | 1 | 0.2 | 0.20 |
| U03VC125 | t. | FILLER CALIZO EN MBC | 0.003 | 46.5 | 0.14 |
| U03VC110 | t. | BETÚN ASFALTICO BM-3a 55/70 (material; 28/05/2013) | 0.006 | 192 | 1.15 |
|  |  | Total |  |  | 2.98 |

Claves: betún, compacto, riego, suministro, capa, desgaste, asfalto, filler, aportación, ángel, drenaje

**PBPM.1caab** m3 Mortero cto/are 1:6 0-3 maq (material; 20/12/1996)
Precio: 57.14
Mortero M-80 de cemento y arena, de dosificación 1:4, confeccionado a máquina en obra con cemento tipo Portland CEM II/B-V 32,5 R, suministrado a granel, y arena triturada de granulometría 0-3 mm lavada.

| Código | Ud | Descripción | Rendimiento | Precio | Importe |
|---|---|---|---|---|---|
| PBAC.3ea | t | Cemento CEM II/B-V 32,5 R granel (material; 20/12/1996) | 0.35 | 92.18 | 32.26 |
| PBRA.1aaaa | t | Arena silícea 0-3mm trit lvd (material; 07/01/2004) | 1.648 | 8.17 | 13.46 |
| PBAA.1a | m3 | Agua. (material; 15/10/2003) | 0.26 | 0.3 | 0.08 |
| MMMH.1aaba | h | Hormigonera el 1.5 kw 160/200 l (maquinaria; 10/02/1997) | 0.4 | 0.6 | 0.24 |
| MOOA.1c | h | Peón especializado construcción | 0.4 | 12.81 | 5.12 |
| MOOA.1d | h | Peón ordinario construcción | 0.4 | 12.72 | 5.09 |
| MMMH20ab | h | Fratasadora eléctrica ø90 cm | 0.523 | 1.71 | 0.89 |
|  |  | Total |  |  | 57.14 |

**Qzanj4** m3 Excavación zanjas, i/carga y transporte (material; 22/12/2000)
Precio: 8.98
Excavación de tierras en zanjas de zapatas y vigas de cimentación, por medios mecánicos, incluso ayuda manual en zonas de difícil acceso, en terrenos de cualquier consistencia, con extracción de tierras fuera de la excavación, refinado de paramentos y fondos de excavación, entibación, esponjamiento, agotamiento, retirada de aguas y lodos en caso de ser necesario y compactado de tierras, con parte proporcional de todos los medios auxiliares necesarios para la realización de estos trabajos. considerando la carga y transporte de tierras al vertedero autorizado, a la distancia necesaria, considerando ida y vuelta, con camión bañera basculante cargado a máquina, i/ canon de vertido. Medido en perfil teórico según planos.

| Código | Ud | Descripción | Rendimiento | Precio | Importe |
|---|---|---|---|---|---|
| O01OA070 | h. | Peón ordinario | 0.05 | 11.72 | 0.59 |
| M05EN030 | h. | Excav.hidráulica neumáticos 100 cv (maquinaria; 12/02/2004) | 0.09 | 42 | 3.78 |
| M07CB030 | h. | Camión basculante 6x4 20 t. | 0.1 | 38.5 | 3.85 |
| M07N060 | m3 | Canon de vertedero | 1 | 0.5 | 0.50 |
| 2745 |  | Medios auxiliares | 0.088 | 3 | 0.26 |
|  |  | Total |  |  | 8.98 |

**.03.03.01** m3 Excavación y relleno zanjas instalaciones (material; 07/01/2004)
Precio: 8.87
Excavacion en zanjas de tierras de consistencia dura, realizada con medios mecánicos hasta una profundidad máxima de 1,60 m, incluso extracción a los bordes, p.p. de achique de agua en caso necesario y perfilado de fondos y laterales. medida superficie teórica por profundidad real.

| Código | Ud | Descripción | Rendimiento | Precio | Importe |
|---|---|---|---|---|---|
| O01OA060 | h. | Peón especializado | 0.1 | 12.81 | 1.28 |
| M00040001 | H. | Pala cargadora | 0.15 | 27.5 | 4.13 |
| M00040007 | H. | Camión basculante (maquinaria; 07/01/2004) | 0.2 | 16.83 | 3.37 |
| %M00010100 | % | Medios auxiliares | 1 % | 8.78 | 0.09 |
|  |  | Total |  |  | 8.87 |

**A03H050** m3 HORM. DOSIF. 250 kg /CEMENTO Tmáx.20 (material)
Precio: 57.69
Hormigón de dosificación 250 kg con cemento CEM II/B-P 32,5 N, arena de río y árido rodado Tmáx. 20 mm., con hormigonera de 300 l., para vibrar y consistencia plástica.

| Código | Ud | Descripción | Rendimiento | Precio | Importe |
|---|---|---|---|---|---|
| O01OA070 | h. | Peón ordinario | 0.7 | 11.72 | 8.20 |
| P01CC020 | t. | Cemento CEM II/B-P 32,5 N sacos (material) | 0.255 | 98.16 | 25.03 |
| P01AA030 | t. | Arena de río 0/6 mm. (material) | 0.675 | 10.47 | 7.07 |
| P01AG020 | t. | Garbancillo 4/20 mm. (material) | 1.35 | 11.98 | 16.17 |
| P01DW050 | m3 | Agua (material; 31/05/2006) | 0.18 | 0.3 | 0.05 |
| M03HH030 | h. | Hormigonera 300 l. gasolina (maquinaria; 12/02/2004) | 0.5 | 2.33 | 1.17 |
|  |  | Total |  |  | 57.69 |

Claves: plástico, dosificación, areno, vibración, cemento, consistencia, rodar, hormigón, río

**E02EEM030** m3 EXC.ZANJA A MAQUINA T. COMPACTO (13/05/2005)
Precio: 10.34
Excavación en zanjas, en terrenos compactos, por medios mecánicos, con extracción de tierras a los bordes, sin carga ni transporte al vertedero y con p.p. de medios auxiliares.

| Código | Ud | Descripción | Rendimiento | Precio | Importe |
|---|---|---|---|---|---|
| O01OA070 | h. | Peón ordinario | 0.05 | 11.72 | 0.59 |
| M01ME070 | h. | Retroexcavadora media (maquinaria; 13/05/2005) | 0.25 | 39 | 9.75 |
|  |  | Total |  |  | 10.34 |

**A02A090** m3 MORTERO CEMENTO M-2,5 (material)
Precio: 50.81
Mortero de cemento CEM II/B-P 32,5 N y arena de río de tipo M-2,5 para uso corriente (G), con resistencia a compresión a 28 días de 2,5 N/mm2, confeccionado con hormigonera de 200 l., s/RC-03 y UNE-EN-998-1:2004.

| Código | Ud | Descripción | Rendimiento | Precio | Importe |
|---|---|---|---|---|---|
| O01OA070 | h. | Peón ordinario | 1.7 | 11.72 | 19.92 |
| P01CC020 | t. | Cemento CEM II/B-P 32,5 N sacos | 0.22 | 98.16 | 21.60 |
| P01AA020 | m3 | Arena de río 0/5 mm. | 1.11 | 7.22 | 8.01 |
| P01DW050 | m3 | Agua | 0.25 | 0.3 | 0.08 |
| M03HH020 | h. | Hormigonera 200 l. gasolina (maquinaria; 22/02/2006) | 0.4 | 3 | 1.20 |
|  |  | Total |  |  | 50.81 |

Claves: confeccionar, hormigón, mortero, cemento, areno, río, resistencia, compresión

**O01OA160** h. Cuadrilla H (mano de obra; 28/09/2006)
Precio: 27.24

| Código | Ud | Descripción | Rendimiento | Precio | Importe |
|---|---|---|---|---|---|
| O01OA030 | h. | Oficial primera | 0.971 | 14.7 | 14.27 |
| O01OA050 | h. | Ayudante | 0.971 | 13.36 | 12.97 |
|  |  | Total |  |  | 27.24 |

**A03H110** m3 HORM. DOSIF. 365 kg /CEMENTO Tmáx.20 (material)
Precio: 68.75
Hormigón de dosificación 365 kg con cemento CEM II/B-P 32,5 N, arena de río y árido rodado Tmáx. 20 mm., con hormigonera de 300 l., para vibrar y consistencia plástica.

| Código | Ud | Descripción | Rendimiento | Precio | Importe |
|---|---|---|---|---|---|
| O01OA070 | h. | Peón ordinario | 0.825 | 11.72 | 9.67 |
| P01CC020 | t. | Cemento CEM II/B-P 32,5 N sacos | 0.365 | 98.16 | 35.83 |
| P01AA030 | t. | Arena de río 0/6 mm. | 0.64 | 10.47 | 6.70 |
| P01AG020 | t. | Garbancillo 4/20 mm. | 1.28 | 11.98 | 15.33 |
| P01DW050 | m3 | Agua | 0.18 | 0.3 | 0.05 |
| M03HH030 | h. | Hormigonera 300 l. gasolina | 0.5 | 2.33 | 1.17 |
|  |  | Total |  |  | 68.75 |

Claves: vibración, cemento, dosificación, areno, plástico, hormigón, rodar, río, consistencia

**A01A030** m3 PASTA DE YESO NEGRO (material)
Precio: 74.7
Pasta de yeso negro amasado manualmente s/RY-85.

| Código | Ud | Descripción | Rendimiento | Precio | Importe |
|---|---|---|---|---|---|
| O01OA070 | h. | Peón ordinario | 2.396 | 11.72 | 28.08 |
| P01CY010 | t. | Yeso negro en sacos YG (material) | 0.85 | 54.63 | 46.44 |
| P01DW050 | m3 | Agua | 0.6 | 0.3 | 0.18 |
|  |  | Total |  |  | 74.7 |

Claves: pasta, yeso, negro, amasado, manual

**ENTP.8d32a** m2 Aisl PS extru35 20mm machh piel (15/06/2006)
Precio: 4.7
Aislamiento realizado mediante plancha de poliestireno extrusionado de densidad mínima 35 kg/m3 y 20 mm de espesor, acabado superficial con piel y corte perimetral machihembrado, de dimensiones 2500x600x20 mm, colocado, i/pp de recortes. Realizada según detalles gráficos de proyecto. Medida la superficie ejecutada totalmente terminada.

| Código | Ud | Descripción | Rendimiento | Precio | Importe |
|---|---|---|---|---|---|
| poliest20 | m2 | Plan PSextru 30/35 20mm machh (material; 15/09/2008) | 1.1 | 3.69 | 4.06 |
| MOOA.1a1 | h | Oficial 1ª construcción | 0.019 | 14.09 | 0.27 |
| MOOA.1d | h | Peón ordinario construcción | 0.019 | 12.72 | 0.24 |
| %0100m |  | Medios auxiliares (08/01/2008) | 2.77 % | 4.57 | 0.13 |
|  |  | Total |  |  | 4.7 |

**A03H060** m3 Horm. dosif. 225 kg /cemento tmáx.40 (material)
Precio: 55.32
Hormigón de dosificación 225 kg con cemento CEM II/B-P 32,5 N, arena de río y árido rodado Tmáx. 40 mm., con hormigonera de 250 l., para vibrar y consistencia plástica.

| Código | Ud | Descripción | Rendimiento | Precio | Importe |
|---|---|---|---|---|---|
| MOOA.1d | h | Peón ordinario construcción | 0.774 | 12.72 | 9.85 |
| P01CC020 | t. | Cemento CEM II/B-P 32,5 N sacos | 0.225 | 98.16 | 22.09 |
| P01AA030 | t. | Arena de río 0/6 mm. | 0.7 | 10.47 | 7.33 |
| P01AG060 | t. | Gravilla 20/40 mm. (material) | 1.4 | 10.64 | 14.90 |
| P01DW050 | m3 | Agua | 0.16 | 0.3 | 0.05 |
| M03HH030 | h. | Hormigonera 300 l. gasolina | 0.472 | 2.33 | 1.10 |
|  |  | Total |  |  | 55.32 |

Claves: vibración, consistencia, rodar, plástico, areno, hormigón, río, cemento, dosificación

**U03RA060** m2 RIEGO DE ADHERENCIA ECR-1 (material; 22/02/2006)
Precio: 0.2
Riego de adherencia, con emulsión asfáltica catiónica de rotura rápida ECR-1 con una dotación de 0,50 kg/m2, incluso barrido y preparación de la superficie.

| Código | Ud | Descripción | Rendimiento | Precio | Importe |
|---|---|---|---|---|---|
| O01OA070 | h. | Peón ordinario | 0.005 | 11.72 | 0.06 |
| M07AC020 | h. | Dumper convencional 2.000 kg. (maquinaria; 28/05/2013) | 0.001 | 7 | 0.01 |
| M08B020 | h. | Barredora remolcada c/motor auxiliar (maquinaria; 22/02/2006) | 0.001 | 10 | 0.01 |
| M08CB010 | h. | Camión cist.bitum.c/lanza 10.000 l. (maquinaria; 22/02/2006) | 0.001 | 36 | 0.04 |
| P01PL150 | kg | Emulsión asfáltica ECR-1 (material; 28/05/2013) | 0.6 | 0.14 | 0.08 |
|  |  | Total |  |  | 0.2 |

Claves: emulsión, asfalto, adherencia, riego, superficie, preparación, catiónico, rotura

**U03RI050** m2 RIEGO DE IMPRIMACIÓN ECI (material; 22/02/2006)
Precio: 0.28
Riego de imprimación, con emulsión asfáltica catiónica de imprimación ECI, de capas granulares, con una dotación de 1 kg/m2, incluso barrido y preparación de la superficie.

| Código | Ud | Descripción | Rendimiento | Precio | Importe |
|---|---|---|---|---|---|
| O01OA070 | h. | Peón ordinario | 0.001 | 11.72 | 0.01 |
| M08CA110 | h. | Cisterna agua s/camión 10.000 l. (maquinaria; 22/02/2006) | 0.001 | 28 | 0.03 |
| M07AC020 | h. | Dumper convencional 2.000 kg. | 0.001 | 7 | 0.01 |
| M08B020 | h. | Barredora remolcada c/motor auxiliar | 0.001 | 10 | 0.01 |
| M08CB010 | h. | Camión cist.bitum.c/lanza 10.000 l. | 0.001 | 36 | 0.04 |
| P01PL170 | kg | Emulsión asfáltica ECI (material; 17/11/2009) | 1 | 0.18 | 0.18 |
|  |  | Total |  |  | 0.28 |

Claves: emulsión, capa, riego, asfalto, imprimación, catiónico, preparación, granular, superficie

**U03VC030** t. M.B.C. TIPO AC22 base D DESGASTE ÁNGELES<30 (material; 22/12/2000)
Precio: 17.74
Mezcla bituminosa en caliente tipo AC22 base G en capa intermedia, con áridos con desgaste de los ángeles < 30, fabricada y puesta en obra, extendido y compactación, excepto filler de aportación y betún.

| Código | Ud | Descripción | Rendimiento | Precio | Importe |
|---|---|---|---|---|---|
| O01OA010 | h. | Encargado (mano de obra; 08/10/2010) | 0.008 | 15.01 | 0.12 |
| O01OA030 | h. | Oficial primera | 0.05 | 14.7 | 0.74 |
| O01OA070 | h. | Peón ordinario | 0.05 | 11.72 | 0.59 |
| M05PN010 | h. | Pala cargadora neumáticos 85 CV/1,2m3 (maquinaria; 22/02/2006) | 0.001 | 45 | 0.05 |
| M03MC110 | h. | Pta.asfált.caliente discontínua 160 t/h (maquinaria; 22/12/2000) | 0.001 | 310 | 0.31 |
| M07CB020 | h. | Camión basculante 4x4 14 t. | 0.001 | 38 | 0.04 |
| M08EA100 | h. | Extended.asfáltica cadenas 2,5/6m.110CV (maquinaria; 22/12/2000) | 0.001 | 78 | 0.08 |
| M08RT050 | h. | Rodillo vibrante autoprop. tándem 10 t. (maquinaria; 22/02/2006) | 0.001 | 45 | 0.05 |
| M08RV020 | h. | Compactador asfált.neum.aut. 12/22t. (maquinaria; 22/02/2006) | 0.001 | 49 | 0.05 |
| M08CA110 | h. | Cisterna agua s/camión 10.000 l. | 0.001 | 28 | 0.03 |
| M07W030 | t. | km transporte aglomerado (maquinaria; 22/02/2006) | 5 | 0.1 | 0.50 |
| P01PC010 | kg | Fuel-oil pesado 2,7 S tipo 1 (material; 22/12/2000) | 7 | 0.4 | 2.80 |
| P01AF201 | t. | Árido machaqueo 0/6 D.A.<30 (material; 28/05/2013) | 0.35 | 8.1 | 2.84 |
| P01AF211 | t. | Árido machaqueo 6/12 D.A.<30 (material; 28/05/2013) | 0.25 | 7.9 | 1.98 |
| P01AF221 | t. | Árido machaqueo 12/18 D.A.<30 (material; 28/05/2013) | 0.2 | 7.4 | 1.48 |
| P01AF231 | t. | Árido machaqueo 18/25 D.A.<30 (material; 28/05/2013) | 0.15 | 7.2 | 1.08 |
| M07Z110 | ud | Desplazmiento equipo 5000tm M.B. (maquinaria; 16/12/2009) | 1 | 5 | 5.00 |
|  |  | Total |  |  | 17.74 |

Claves: capa, mezcla, ángel, caliente, betún, compacto, fabricación, filler, aportación, desgaste

**U03VC090** t. M.B.C. TIPO DRENANTE PA-16 BM3a D.A<20 (material; 22/12/2000)
Precio: 18.63
Mezcla bituminosa en caliente tipo drenante P-12 en capa de rodadura, con áridos con desgaste de los ángeles < 20, fabricada y puesta en obra, extendido y compactación, excepto filler de aportación y betún modificado.

| Código | Ud | Descripción | Rendimiento | Precio | Importe |
|---|---|---|---|---|---|
| O01OA010 | h. | Encargado | 0.05 | 15.01 | 0.75 |
| O01OA030 | h. | Oficial primera | 0.05 | 14.7 | 0.74 |
| O01OA070 | h. | Peón ordinario | 0.05 | 11.72 | 0.59 |
| M05PN010 | h. | Pala cargadora neumáticos 85 CV/1,2m3 | 0.001 | 45 | 0.05 |
| M03MC110 | h. | Pta.asfált.caliente discontínua 160 t/h | 0.001 | 310 | 0.31 |
| M07CB020 | h. | Camión basculante 4x4 14 t. | 0.001 | 38 | 0.04 |
| M08EA100 | h. | Extended.asfáltica cadenas 2,5/6m.110CV | 0.001 | 78 | 0.08 |
| M08RT050 | h. | Rodillo vibrante autoprop. tándem 10 t. | 0.001 | 45 | 0.05 |
| M08RV020 | h. | Compactador asfált.neum.aut. 12/22t. | 0.001 | 49 | 0.05 |
| M08CA110 | h. | Cisterna agua s/camión 10.000 l. | 0.001 | 28 | 0.03 |
| M07W030 | t. | km transporte aglomerado | 10 | 0.1 | 1.00 |
| P01PC010 | kg | Fuel-oil pesado 2,7 S tipo 1 | 7 | 0.4 | 2.80 |
| P01AF300 | t. | Árido machaqueo 0/6 D.A.<20 (material; 20/10/2003) | 0.2 | 10.72 | 2.14 |
| P01AF310 | t. | Árido machaqueo 6/12 D.A.<20 (material; 20/10/2003) | 0.4 | 10.08 | 4.03 |
| P01AF320 | t. | Árido machaqueo 12/18 D.A.<20 (material; 20/10/2003) | 0.1 | 9.67 | 0.97 |
| M07Z110 | ud | Desplazmiento equipo 5000tm M.B. | 1 | 5 | 5.00 |
|  |  | Total |  |  | 18.63 |

Claves: aportación, desgaste, drenaje, mezcla, betún, caliente, fabricación, modificado, filler, compacto, ángel, capa

**U03VC100** t. MICROASFALTO tipo AC 11 SURF D (material; 28/05/2013)
Precio: 150
Betún asfáltico B 60/70, empleado en la fábricación de mezclas bituminosas en caliente, puesto a pie de planta.

| Código | Ud | Descripción | Rendimiento | Precio | Importe |
|---|---|---|---|---|---|
| P01PL010 | t. | Betún B 60/70 a pie de planta (material; 28/05/2013) | 1 | 150 | 150.00 |
|  |  | Total |  |  | 150 |

Claves: fabricación, betún, mezcla, planta, caliente, asfalto, pie

**U03VC110** t. BETÚN ASFALTICO BM-3a 55/70 (material; 28/05/2013)
Precio: 192
Betún asfáltico modificado BM-3a 55/70, empleado en la fábricación de mezclas bituminosas en caliente drenantes, puesto a pie de planta.

| Código | Ud | Descripción | Rendimiento | Precio | Importe |
|---|---|---|---|---|---|
| P01PL021 | t. | Betún modificado BM-3a 55/70 (material; 28/05/2013) | 1 | 192 | 192.00 |
|  |  | Total |  |  | 192 |

Claves: modificado, betún, caliente, asfalto, drenaje, pie, fabricación, planta, mezcla

**U03VC125** t. FILLER CALIZO EN MBC (material; 17/11/2009)
Precio: 46.5
Filler calizo empleado en la fábricación de mezclas bituminosas en caliente, puesto a pie de planta.

| Código | Ud | Descripción | Rendimiento | Precio | Importe |
|---|---|---|---|---|---|
| P01AF800 | t. | Filler calizo M.B.C. factoria (material; 28/05/2013) | 1 | 45.5 | 45.50 |
| M07W060 | t. | km transporte cemento a granel (maquinaria; 17/11/2009) | 20 | 0.05 | 1.00 |
|  |  | Total |  |  | 46.5 |

Claves: betún, caliente, calizo, mezcla, planta, pie, filler, fabricación

## Recursos

**O01OA070** h. Peón ordinario
Claves: ordinario

**MMTG.3a** h Camión 8 m3 c/grúa hid 7 tm
Camión con caja de 8 m3 de capacidad con grúa telescópica hidráulica de 6 m de brazo para carga máxima de 7 tm y 1 tm en punta, i/conductor y consumos.
Claves: máximo, carga, hidráulico, caja, camión, grúa, punta, brazo, consumo, telescópico

**M06MP110** h. Martillo manual perforador neumat.20 kg
Recuperacion de pilares existentes reflejados en la documentacion gráfica existentes en la zona sometida a obras, mediante medios mecánicos y manuales para posterior enfoscado y alicatado. Incluso p.p. de eliminación de aislamientos en cámaras, retirada de cercos y precercos de carpintería, corte con radial de tabiques en borde de demolición, montaje y desmontaje de andamios, carga sobre camión y transporte a vertedero autorizado, realizado todo ello según indicaciones de la Dirección de Obra. Incluso p.p. de reparación de revestimientos y relleno de huecos, en caso necesario, dejando la superficie lista para acometer los trabajos de reforma. Medida la superficie ejecutada totalmente terminada.

**MOOA.1a** h Oficial 1ª construcción
Claves: construcción
Relación comercial: A Coruña, 10.72, Lugo, 9.45, Ourense, 10.26, Pontevedra, 10.14

**MOOA.1d** h Peón ordinario construcción
Claves: ordinario, construcción
Relación comercial: A Coruña, 10, Lugo, 8.77, Ourense, 9.37, Pontevedra, 9.71

**MMMD.2aa** h Martillo rompedor+compresor 32CV
Martillo rompedor para aire comprimido de 21 kg de peso, 1320 golpes por minuto y un consumo de 1150 l/min, con compresor a gasóleo de dos bocas, 32 CV y caudal de aire 3000 l/min a 7 bar, con manguera de 19 mm de diámetro.
Claves: martillo, compresor, rompedor, aire, diámetro, peso, consumo, caudal, gasóleo, comprimido, boca, manguera

**M02GE010** h. Grúa telescópica autoprop. 20 t
Claves: grúa, telescópico

**MMMT.4aa** h Cargadora orugas 132 CV 1720 l
Cargadora de orugas de 132 CV con cuchara de 1720 litros, para una altura de descarga de 2.90 m y un alcance de 1.12 m, i/conductor y consumos.
Claves: cargador, descarga, consumo, cuchara

**M07CB030** h. Camión basculante 6x4 20 t
Claves: basculante, camión

**MMMT.3c** h Retro/crgra 4x4 89CV
Retroexcavadora-cargadora sobre neumáticos de tracción total y 89 CV de potencia con motor turboalimentado, con equipo de retro para una profundidad de excavación máxima de 4.70 m y altura de descarga 4.20 m, con desplazamiento lateral, y cuchara cargadora de 1000 l de capacidad y altura de descarga de 2.70 m.
Claves: máximo, equipo, excavación, neumático, cargador, retroexcavadora, descarga, tracción, lateral, motor, cuchara

**MMMT.8a** h Motoniveladora 129 CV
Motoniveladora de 129 CV con tracción en tándem trasero, longitud de hoja 3.65 m y altura 0.64 m, para un alcance máximo exterior de ruedas de 1.83 m, i/conductor y consumos.
Claves: máximo, hoja, nivel, tracción, exterior, consumo, rueda

**M02GT130** h. Grúa torre automontante 35 txm
Claves: grúa, torre

**PBPC.2abb** m3 HM-10 central blanda TM 40 mm
Hormigón HM-10 elaborado en central de consistencia blanda y tamaño máximo del árido 40 mm, transportado a una distancia máxima de 10 km en camión a plena carga y con un tiempo máximo de descarga de 30 minutos, en jornada laboral.

**O01OB040** h. Ayudante ferralla
Claves: ayudante

**PEAA.2ba** kg Acero corrugado B-500 S ferrallado
Acero en redondo corrugado B-500 S, de entre 6 y 32 mm. de diámetro (precio medio).

**P03AA020** kg Alambre atar 1,30 mm
Claves: alambre

**MMME.2a** h Grúa torre
Claves: torre, gancho, punta, grúa, carga, máximo

**PUVC.2a** m Bordillo rct hormigón 100x20x10
Bordillo recto de piezas de hormigón prefabricado, de 75x30x15 cm.

**P01HM020** m3 Hormigón HM-20/P/40/I central
Claves: central, hormigon

**MOOA.1c** h Peón especializado construcción
Claves: especial, construcción
Relación comercial: A Coruña, 10.17, Lugo, 8.93, Ourense, 9.61, Pontevedra, 9.71

**P02EAT110** ud Tapa/marco cuadrada HM 60x60cm
Claves: cuadrado

**PBPM.1eacb** m3 Mortero 1:6 3-5 maq
Mortero M-40 de cemento y arena, de dosificación 1:6, confeccionado a máquina en obra con cemento tipo Portland CEM II/B-V 32,5 R, suministrado a granel, y arena triturada de granulometría 3-5 mm lavada.

**ERL003t** ud contactor
Electroválvula de PVC para riego PN 16 con regulación de caudal, diámetro nominal 1 1/2", NTE/IFR-8.

**ERL003u** ud temporizador
Electroválvula de PVC para riego PN 16 con regulación de caudal, diámetro nominal 1 1/2", NTE/IFR-8.

**ERL003s** ud Sonda de 3 niveles
Electroválvula de PVC para riego PN 16 con regulación de caudal, diámetro nominal 1 1/2", NTE/IFR-8.

**3842** h Oficial 1ª instalador
Claves: instalación
Relación comercial: Pontevedra, 11.28, Ourense, 9.84, Lugo, 10.09, A Coruña, 11.83

**300BPEARQ** ud Arqueta con tapa y tornillo, mod Jumbo de Rain Bird
Electroválvula de PVC para riego PN 16 con regulación de caudal, diámetro nominal 1 1/2", NTE/IFR-8.

**EXT** ud Extensión para arqueta sin tapa, VB 1220 c/ accesorios
Electroválvula de PVC para riego PN 16 con regulación de caudal, diámetro nominal 1 1/2", NTE/IFR-8.

**PIEB90dm** m Tubo PE flexible IP677 DN 50
Tubo PVC corrugado flexible, IP 677, diámetro 50 mm, UNE EN 50086-1/95.

**300BPE** ud Electroválvula riego 3" 300-BPE Rainbird
Electroválvula de PVC para riego PN 16 con regulación de caudal, diámetro nominal 1 1/2", NTE/IFR-8.

**O01OB220** h. Ayudante electricista
Claves: electricidad, ayudante

**P15EA010** ud Pica de t.t. 200/14,3 Fe+Cu
Claves: pica

**P15EB010** m. Conduc cobre desnudo 35 mm2
Claves: cobre, desnudo

**P15ED030** ud Sold. alumino t. cable/placa
Claves: aluminio

**P15EC010** ud Registro de comprobación + tapa
Claves: comprobación, tapa, registro

**P15EC020** ud Puente de prueba
Claves: prueba

**MMMT14a** h Rodillo vibrd s/neum 10 tm
Rodillo vibrador autopropulsado de 10 tm de peso.
Claves: vibración, rodillo, peso, autopropulsado

**MMTG.1a** h Camión dumper 17tm10m3 tracc tot
Camión dumper con caja de 10 m3 de capacidad y 17 tm de carga máxima, de tres ejes y tracción total, i/conductor y consumos.
Claves: máximo, carga, caja, camión, tracción, eje, consumo

**O01OB210** h. Oficial 2ª electricista
Claves: electricidad

**MOOI.1a** h Oficial 1ª instalador
Claves: instalación
Relación comercial: Pontevedra, 11.28, Ourense, 9.84, Lugo, 10.09, A Coruña, 11.83

**MOOI.1d** h Peón especializado instalador
Claves: instalación, especial
Relación comercial: Pontevedra, 10.11, Ourense, 9.51, Lugo, 9.8, A Coruña, 11.47

**Ref_10_COV** u Interruptor automático magnetotérmico serie HM, 4P, 125A, curva
Relación comercial: 000, 432.42, 001

**PFDC.1aa** m2 Red recogebalones c/accesorios
Reja para ventana de dimensiones de hueco 40x45 cm realizada en tubo cuadrado de acero de 30 mm, compuesta por barras verticales coplanarias rectas y curvadas alternadas y dos barras horizontales posteriores, para tomar a las jambas.

**PEAP30a** kg Perfil acero A-42 B promedio
Perfil estructural IPN, IPE, UPN, HE, L o T, de clase A-42b (precio promedio).

**PBPM.7eacb** m3 Mto hdrf cto/are 1:6 3-5 maq
Mortero hidrófugo M-40 de cemento y arena, de dosificación 1:6, confeccionado a máquina en obra con cemento tipo Portland CEM II/B-V 32,5 R, suministrado a granel, y arena triturada de granulometría 3-5 mm lavada, con adición de líquido hidrofugante.

**MMMH10bb** h Vibrd gsln agj ø20-80 12000rpm
Vibrador interno a gasolina de 5 CV con aguja de 20 a 80 mm de diámetro y 12000 rpm, con manguera flexible de 4 metros.
Claves: diámetro, vibración, aguja, manguera, flexible, gasolina

**P01MC040** m3 Mortero cem. gris II/B-M 32,5 1:6 M-40
Claves: mortero, gris

**MOOA.1a1** h Oficial 1ª construcción
Claves: construcción
Relación comercial: A Coruña, 10.72, Lugo, 9.45, Ourense, 10.26, Pontevedra, 10.14

**rodapconc** m Rodapié gres porcelánic
Rodapié de gres porcelánico de acabado pulido y dimensiones 9.8x30 cm, cocido a 1260°C, con una absorción de agua del 0.8-2%, resistencia a flexión 303 kg/cm2, dureza 8 y 3.3 piezas/m2, para uso en interiores.

**keraflex** kg Cemento cola Keraflex de Mapei
Cemento-cola color gris a base de polvo de cemento modificado con resinas especiales y áridos finos para amasar con agua y utilización en colocación de azulejos, cerámicas, plaquetas, etc., en interior y exterior, en envase de 5 ó 25 kg, con un rendimiento de 2.5 kg/m2 en capa de 2mm.
Claves: especial, cerámico, capa, cemento, azulejo, colocación, base, agua, exterior, interior, gris, color, polvo, resina, plaqueta, fino, envase, modificado

**PBPL.6am** m3 Pasta cal
Pasta de yeso fino confeccionada a mano en obra, suministrado en sacos de 20 kg, según NTE-RPG/7.
Claves: mano, obra, yeso, confeccionar, fino, pasta, suministro

**PRPP.1dINT** l Pintura plas int bl mate 20 l int/ext
Pintura plástica para interiores, a base de resinas en emulsión acuosa y pigmentos de alta calidad, color blanco mate para interiores, para disolver con agua y aplicación con brocha o rodillo, suministrada en envase de 20 litros (rendimiento 45 micras 7.5 m2/l).

**tratamientoex** kg tratamiento exterior
Emplaste en polvo para mezclar con agua de uso exclusivo en paramentos interiores, suministrado en envases de 15 kg (rendimiento 2,5-3 m2/kg).

**MMHM.1a** h Cortadora azulejo 40 cm
Cortadora manual de azulejo hasta 40 cm de ancho.
Claves: manual, azulejo, cortador

**PRPP.6ba** kg Pint plas ext impl bl ls 25kg
Pintura plástica impermeable al agua de lluvia, para aplicación en exteriores con brocha o rodillo y acabado liso, color blanco, para disolver con agua, suministrada en envase de 25 kg (rendimiento 3 m2/kg).

**PFFC.3a** ud Ladrillo hue dbl 25x12x8
Ladrillo cerámico hueco doble de dimensiones 25x12x8 cm.

**M07N060** m3 Canon de vertedero
Claves: vertedero, desbroce

**PFVW15hd** ml Premarco pino rojo 100x80 vent
Premarco para ventana en madera de pino rojo de 11.5x3 cm, de dimensiones 100x80 cm, con barrotillos en las escuadras y elementos de empotramiento de acero.

**PFPA.1aaacM** m2 Prta chapa acero galv 1 mm (2 caras), con aislamiento LM
Puerta de dimensiones 810x2100 mm formada por dos planchas de acero galvanizado de 1.2 mm rellena de espuma rígida de poliuretano, de una hoja lisa de 36 mm de espesor, con marco, cerradura y anclajes para tomar.

**espejo5mm** m2 Espejo incoloro 5mm
Espejo de vidrio flotado incoloro plateado de 5 mm de espesor.

**M07CG020** h. Camión con grúa 12 t
Claves: camión, grúa

**P01MC010** m3 MORTERO CEM. GRIS II/B-M 32,5 M-100
Claves: mortero, gris

**P02EPH150** ud Base ench-camp.circ.HM h=1,15m D=1000
Claves: base

**P02EPO010** ud TAPA CIRCULAR HA H=60 D=625*******
Claves: tapa, circulación

**P02EAH030** ud Arq.HM c/zunch.sup-fondo ciego 50x50
Claves: ciego

**P02EAT100** ud Tapa/marco cuadrada HM 50x50cm
Claves: cuadrado

**P02EAT180** ud Tapa p/sifonar arqueta HA 50x50cm
Claves: tapa, arqueta

**P02CVM005** ud Manguito H-H PVC s/tope j.elást. D=125mm
Claves: PVC, manguito

**TUB90PVCCOIA** m. Tub.PVC estructurado j.elást SN4 D= 90 mm
Claves: estructura, PVC

**P17XE060** ud Válvula esfera latón roscar 1 1/2"
Claves: latón, rosca, válvula, esfera

**PED523XC** Leg.y pue.en mar.de la instalación fontanería
Legalización y puesta en marcha de la instalación eléctrica

**PISEB111** Ud Barra fija minusvalido N-1 de Nofer
Barra fija horizontal para aseos de minusválidos realizada en acero inoxidable modelo N 1 de Nofer o equivalente, ancjada a pared con tornillería de acero inoxidable. Medida la unidad instalada totalmente rematada.

**PISEB11215** Ud Barra minusvalidos abatible N-15, de Nofer
Barra abatible horizontal para aseos de minusválidos realizada en acero inoxidable modelo N 10 de Nofer o equivalente, ancjada a pared con tornillería de acero inoxidable. Medida la unidad instalada totalmente rematada.

**P15GD020** m. Tubo PVC ríg/flex. libre halónenos M 40/gp5 est
Claves: PVC

**P15ACED_02** m. C.aisl.l.halóg. 1x2.5 mm2 RZ1-K (AS) 0.6/1 kV
Conductor de cobre de 2.5 mm2, Clase 5, y aislamiento a base de polietileno reticulado (XLPE), con cubierta de poliolefina, para una temperatura máxima del conductor de 90ºC, tipo SZ1-K Mica (AS+) 0.6/1 kV, libre de halógenos, en sistema monofásico, tipo EXZHELLENT de General Cable o equivalente, cumpliendo la siguiente normativa, exigida según el RBT para líneas generales en locales de pública concurrencia y alimentación:
- Llama: UNE-EN 60332-1-2 e IEC 60332-1-2
- Incendio: UNE-EN 60332-3-24 e IEC 60332-3-24
- Emisión de halógenos: UNE-EN 50267-2-1 e IEC 60754-1
- Corrosividad: UNE-EN 50267-2-2 e IEC 60754-2
- Resistencia al fuego: UNE-EN 50200 PH 90 e IEC 60331
Totalmente instalado incluyendo elementos de fijación, tubo y conexionado, ayudas de albañilería y demás materiales y medios auxiliares necesarios para su correcta ejecución. Medida la longitud ejecutada totalmente terminada.

**P15ACED_03** m. C.aisl.l.halóg 1x4 mm2 RZ1-K (AS) 0.6/1 kV
Conductor de cobre de 4 mm2, Clase 5, y aislamiento a base de polietileno reticulado (XLPE), con cubierta de poliolefina, para una temperatura máxima del conductor de 90ºC, tipo SZ1-K Mica (AS+) 0.6/1 kV, libre de halógenos, en sistema monofásico, tipo EXZHELLENT de General Cable o equivalente, cumpliendo la siguiente normativa, exigida según el RBT para líneas generales en locales de pública concurrencia y alimentación:
- Llama: UNE-EN 60332-1-2 e IEC 60332-1-2
- Incendio: UNE-EN 60332-3-24 e IEC 60332-3-24
- Emisión de halógenos: UNE-EN 50267-2-1 e IEC 60754-1
- Corrosividad: UNE-EN 50267-2-2 e IEC 60754-2
- Resistencia al fuego: UNE-EN 50200 PH 90 e IEC 60331
Totalmente instalado incluyendo elementos de fijación, tubo y conexionado, ayudas de albañilería y demás materiales y medios auxiliares necesarios para su correcta ejecución. Medida la longitud ejecutada totalmente terminada.

**P15ACED_10** m C.aisl.l.halóg. 1x70 mm2 RZ1-K (AS) 0.6/1 kV
Conductor de cobre de 70 mm2, Clase 5, y aislamiento a base de polietileno reticulado (XLPE), con cubierta de poliolefina, para una temperatura máxima del conductor de 90ºC, tipo SZ1-K Mica (AS+) 0.6/1 kV, libre de halógenos, en sistema monofásico, tipo EXZHELLENT de General Cable o equivalente, cumpliendo la siguiente normativa, exigida según el RBT para líneas generales en locales de pública concurrencia y alimentación:
- Llama: UNE-EN 60332-1-2 e IEC 60332-1-2
- Incendio: UNE-EN 60332-3-24 e IEC 60332-3-24
- Emisión de halógenos: UNE-EN 50267-2-1 e IEC 60754-1
- Corrosividad: UNE-EN 50267-2-2 e IEC 60754-2
- Resistencia al fuego: UNE-EN 50200 PH 90 e IEC 60331
Totalmente instalado incluyendo elementos de fijación, tubo y conexionado, ayudas de albañilería y demás materiales y medios auxiliares necesarios para su correcta ejecución. Medida la longitud ejecutada totalmente terminada.

**Ref_2_COV** u Bloque diferencial electrónico para x160 de 160A, 4P, regulable*
Bloque diferencial electrónico para x160 de 160A, 4P, regulable, montaje lateral (Hager Ref.HBA161H)

**Ref_17_COV** u Interruptor automático magnetotérmico serie MU, 3P+N, 32A, ****
Interruptor automático magnetotérmico serie MU, 3P+N, 32A, curva C, 6KA (Hager Ref.MUN632A)

**PED5239047_CO** Leg.y pue.en mar.de la ins. eléctrica C.F. COVELO
Legalización y puesta en marcha de la instalación eléctrica

**Secacyclon** Ud Secamanos Cyclon 1132 IPS de Nofer******
Secamanos automatico con sensor de infrarrojos,modelo SHD 103 C de NOFER o equivalente,con carcasa antivandalica de aluminio de dimensiones Alto 205mm X Ancho 265 mm X Fondo 155mm,voltaje 110v/220v,16 Amp.Potencia 1600w 50/60 HZ, incluso conexión a red, cableado y ayudas de albañilería. Medida la unidad totalmente instalada.

**SD003** Ud Dosificador de jabon SD-003 de Nofer
Dosificador de jabon SD 038,globo de plastico y alojamiento de acero inox. de Nofer o equivalente,de dimensiones globales 165mmx70mmx150mm,dispensador ensamblado mecanicamente a la pared,incluso colocacion y anclaje a la pared.

**PISEB110** Ud Portarrollos antirrobo CB-051 de Nofer
Portarrollos sencillo de Nofer, modelo CB-051 o similar, de 70x150x107 mm, realizado en acero frío cromado barnizado, con cuerda de tensión para el papel. Medida la unidad colocada, incluso p.p. de anclajes a pared.

**F28.01.02e** ud Acometida prov.electricidad
Acometida provisional de fontanería para obra de la red general municipal de agua potable hasta una longitud máxima de 8 m., realizada con tubo de polietileno de 25 mm. de diámetro, de alta densidad y para 10 atmósferas de presión máxima con collarín de toma de fundición, p.p. de piezas especiales de polietileno y tapón roscado, incluso derechos y permisos para la conexión, terminada y funcionando, y sin incluir la rotura del pavimento.

**MSCS.1aa** ud Señal refl tri peligro 70cm
Señal de trafico triangular de peligro en chapa de acero galvanizada prelacada de 70 cm de lado, 1.8 mm de espesor y borde de rigidez, con láminas adhesivas reflectantes.

**MSCS.9a** ud Caballete señales 70-90-ø60cm
Caballete de tubo de acero galvanizado como soporte para señales triangulares de 70/90 cm de lado o circulares de 60 cm de diametro.
Claves: acero, soporte, tubo, diámetro, triángulo, galvanizar, circulación, caballete

**O082** h Oficial 2ª electricista
Ayudante electricista

**PXSALUD6129** ud Setas PVC proteccion ferralla
Relación comercial: 000, 0.1, 001, 0, 002

**MSPE12a** ud Par botas puntera métalica
Par de botas impermeables al agua y humedad con suela antideslizante, con forro de nylon y puntera metálicas, en color negro.

**2** ud Botiquín de urgencias
Claves: equipamiento, botiquín, obligar

**MSME.5a** ud Reposición de botiquín
Reposición de material de botiquín de urgencias.
Claves: material, botiquín

**M03HH030** h. Hormigonera 300 l. gasolina
Claves: gasolina, hormigón

**M05EN030** h. Excav.hidráulica neumáticos 100 cv
Claves: hidráulico, neumático

**MMMH.1aaba** h Hormigonera el 1.5 kw 160/200 l
Hormigonera eléctrica monofásica sobre ruedas de goma con tambor basculante de capacidad de 160 a 200 litros y 1.5 kw de potencia.
Claves: hormigón, basculante, tambor, eléctrico, monofásico, rueda, goma

**P01AA030** t. Arena de río 0/6 mm
Claves: areno, río

**P01AG060** t. Gravilla 20/40 mm
Claves: gravilla

**PBAA.1a** m3 agua
Claves: agua

**PBAC.3ea** t Cemento CEM II/B-V 32,5 R granel
Cemento portland con ceniza volante CEM II/B-V 32,5 R suministrado a granel.
Claves: cemento, suministro, granel

**PBRA.1aaaa** t Arena silícea 0-3mm trit lvd
Arena silícea de granulometría 0-3 mm, procedente de machaqueo, lavada, a pie de obra, i/transporte de 30 km con camión de 14 tm lleno.

**poliest20** m2 Plan PSextru 30/35 20mm machh
Plancha de poliestireno extrusionado de densidad minima 30 kg/m3 y 30 mm de espesor, acabado superficial con piel y corte perimetral machihembrado, de dimensiones 2500x600x30 mm.

## Entidades
- 000, C
- 001, C
- 001_1, C
- 002, C
- 002_1, C
- 003, C
- 003_1, C
- 004, C
- 004_1, C
- 005, C
- 005_1, C
- 006_1, AISLAMIENTOS E IMPERMEABILIZACIONES kffff¦MÇ@, C
- A Coruña, C
- Lugo, C
- Ourense, C
- Pontevedra, C
